# 2412 KHD
Angebotsaufforderung (GAEB DA XML 3.1, DA83)
Währung: EUR
Erstellt mit: CaliforniaX by G&W Software AG, CaliforniaX V25.2.07, 15.04.2026

## Sanitär
Datum: 15.04.2026

*Hinweis: Objektbeschreibung*
Objektbeschreibung

Neubau einer Kindertagesstätte in Demling mit 2 Kindergarten-, 2 Krippen- und 2 Hortgruppen, Küche, Speise- und Mehrzweckraum
Die Gemeinde Großmehring beabsichtig, im Ortsteil Demling auf dem Grundstück Fl. Nr. 2212, 2212/1, 2213, 2213/1, 2213/2, 2214, 2215 und 2214/1 der Gemarkung Demling ein Kinderhaus (Kindertagesstätte mit Hort) neu zu errichten. Das Grundstück ist zentral in Demling gelegen, ca. 150m nordwestlich des Kirchhofs mit dem Friedhof. Nach Norden liegt ein neu erschlossenes Wohnbaugebiet. Im Süden begrenzt der Kirchbauerweg das trapezförmige Baufeld.
Die Zufahrt ist von Norden her über die Friedhofstraße möglich.
Der Neubau wird als zweigeschossiger Holzbau in Form von 3 Einzelhäusern mit Außenwänden in Rahmenbauweise, tragenden Innenwänden und Decke über EG aus Brettsperrholz, Satteldächern und Flachdach über dem Eingangsbereich geplant.
Die Erschließung des Gebäudes, getrennt nach Zugang Kindertagesstätte und Hort, erfolgt an der Ostseite über eine Stich (Fl. Nr. 2214/1) von der Friedhofstraße her.
Im nordöstlichen Haus wird ein Aufzug zur barrierefreien Anbindung des Obergeschosses errichtet.
Im EG werden die beiden Kinderkrippengruppen mit Nebenräumen und Sanitärbereich, sowie Technikräume, die Küche, der Mehrzweck- und der Speiseraum errichtet.
Im OG werden die Kindergartenräume mit Ruheräumen und Sanitärbereich, die Personal- und Hortgruppenräume mit Sanitärbereich vorgesehen. Im OG werden  Loggien ausgebildet. An der Nordseite im EG befindet sich die Anlieferung der Küche mit eigenem überdachtem Abstellbereich.
Das Gebäude wird in vorgenannter Holzbauweise errichtet mit Aluminium-IIndustriefalzddeckung der Steildächer und Photovoltaik-Anlage. Die Überdachung des Hauptzugangsbereiches zwischen den Einzelhäusern über EG erhält ein flach geneigtes Foliendach mit Begrünung bzw. begehbarer Dachterrasse.
Die Gründung erfolgt als Flachgründung auf Bodenaustausch.
Ein Bodengrundgutachten ist erstellt worden. Demnach liegt das Grundstück nicht im Einflussbereich von Grundwasser.
Die öffentlich rechtlichen Genehmigungen liegen bei Baubeginn vor. Die Baumaßnahme wird öffentlich gefördert.
Allgemein:
Das Grundstück befindet sich am nördlichen Rand des Ortszentrums von Demling und liegt südlich an der Friedhofstraße.
Geländeform: Weitgehend eben, frei von Bewuchs. Der Grundstückszuschnitt ist dem beiliegendem Lageplan zu entnehmen.

Bodenverhältnisse:
Gemäß vorliegendem Bodengutachten stehen im Bereich des geplanten Neubaus unter der Humusschicht bindige Tonböden des Homogenbereich B1 in steifer Konsistenz an. Ein Bodenaustausch von ca. 60cm unter der Bodenplatte wird wegen der Frostempfindlichkeit dennoch erforderlich.
Die Gründungssohle liegt außerhalb des Einflußbereiches des Grundwassers, Aufgrund vorgefundener gering wasserdurchlässiger Schichten kann jedoch niederschlagsbedingtes Stau- bzw. Schichtenwasser nicht ausgeschlossen werden.
Kanal u. Versorgungsleitungen:
Das Baugrundstück ist nicht erschlossen. Kanal-, Wasser- u. Stromversorgung müssen entsprechend angepasst und erweitert werden.
Der Abwasserkanal befindet sich nördlich in der Friedhofstraße

Abmessungen :  Länge Haus 1 (NW):  ca. 20,65 m
  Breite Haus 1 (NW):  ca. 14,15 m
  Traufe Haus 1 (NW):  ca. 5,41 m
  First Haus 1 (NW):  ca. 8.72 m
  Länge Verbindungsbau (Nord):  ca. 2,55 m
  Länge Haus 2 (NO):  ca. 15,65 m
  Breite Haus 2 (NO):  ca. 14,15 m
  Traufe Haus 2 (NO):  ca. 5,41 m
  First Haus 2 (NO):  ca. 8.72 m
  Länge Verbindungsbau (Ost):  ca. 6,50 m
  Länge Haus 3 (S):  ca. 20,65 m
  Breite Haus 3 (S):  ca. 14,15 m
  Traufe Haus 3 (S):  ca. 5,41 m
  First Haus 3 (S):  ca. 8.72 m

Kubatur und Flächen:  BRI gesamt:  ca.  7.036,00 m³
  NGF gesamt:  ca.  1.512,97 m²
  BGF gesamt:  ca.  1.846,18 m²
Im Wesentlichen sind folgende Maßnahmen geplant:
Erdarbeiten:  Bodenaustausch für die Plattengründung.
Tragwerk, Dach: Holzrahmenbau mit Brettsperrholz Zwischendecke und vereinzelt tragenden Innenwänden aus Brettsperrholz. Nicht tragende Wände in Trockenbauweise. Nicht sichtbarer Sparrendachtuhl mit hinterlüftetem Kaltdach und Aluminiumn-Stehfalz Deckung, Neigung von 3° bis 25 °. PV-Anlage auf den südlichen Dachhälften.
Darunter abgehängte Holzfaser-Akustikdecken, teilweise glatte Gipskartondecken. Eingangsüberdachung aus Brettsperrholz mit Gefälledämmung, Folienabdichtung, Substratschüttung und Begrünung. Dachterasse aus Brettsperrholz mit Gefälledämmung, Folienabdichtung und Plattenbelag.
Fassade: Außenwände in Holzrahmenbauweise mit hinterlüfteter Holzfassade (Elementierung möglich). Fenster in Elementbauweise. vereinzelt Fenster hinter der Fassade versteckt bzw. mit Holzrasterkonstruktion überdeckt. Ein großteil der Verglasungen erhalten einen, in der Fassade integrierten, textilen Sonnenschutz bzw. Sonnenschutzverglasung nach Angabe Bauphysik .
Gründung: Stahlbetonbodenplatte mit Aufzugsunterfahrt
Innenraum: Abgehängte Holzfaser-Akustikdecke.
Tragende Innenwände als Holzmassivwände überwiegend mit Sichtanforderung, teilweise mit Gipskarton beplankt. Nicht tragenden Innenwände aus Gipskarton. Schwimmender Estrich mit Fußbodenheizung. Trockenbauvorsatzschalen zur Schallregulierung. Fliesenarbeiten in den Sanitärräumen, homogene Bodenbeläge in den Aufenthaltsbereichen. Malerarbeiten. Maßnahmen zur Erzielung des geforderten brandschutztechnischen Standards.
Haustechnik:
  geregelte, zentrale Be- und Entlüftung,
  Luft-Wasser-Wärmepumpe als zentrale Energiequelle,
  Fußbodenheizung,
  Sanitär- und Elektroinstallation nach üblichem Objektstandard für
  öffentliche Bauten. Beleuchtung LED
Baustellenbetrieb und Baustelleneinrichtung (siehe beil. Baustelleneinrichtungsplan)
Fortsetzung der BVB gem. Pkt 10.15
Die allgemeine Baustellenerschließung und Baustellenzufahrt erfolgt über die Friedhofstraße.
Auf der im BE-Plan gekennzeichneten Fläche haben nach Abstimmung mit dem Bauherrn und der Bauleitung die gesamte Baustelleneinrichtung sowie alle Anlieferungen und Parkflächen Platz zu finden. Weitere Flächen können nicht zur Verfügung gestellt werden.
Alle Zufahrtswege sind permanent freizuhalten. Jeder AN hat die Möglichkeit die Baustelleneinrichtung und die Baustellenlagerung direkt mit allen Beteiligten einvernehmlich zu klären. Sie muss im Vorfeld mit der Bauleitung abgesprochen und von ihr genehmigt werden.
Die Baustellenzugänge sind geschlossen zu halten, um das Betreten der Baustelle durch unbefugte Erwachsene und Kinder zu verhindern.
Alle nötigen Maßnahmen zur Vermeidung von Schmutz und Lärm sind zu treffen. Diese werden nicht separat vergütet und sind in die Einheitspreise einzurechnen.
Die Baustelle ist täglich zu reinigen, Verschmutzungen der Straßen sind am Tag der Entstehung vollständig zu beseitigen.
Es wird besonders darauf hingewiesen, dass die Durchfahrt durch die Friedhofstraße nicht behindert werden darf und jederzeit freizuhalten ist.
Die Einholung der evtl. erforderlichen, öffentlich- rechtlichen Genehmigungen mit allen daraus entstehenden Unkosten und Gebühren, sowie die vorschriftsmäßige Absicherung und Beleuchtung der Baustelleneinrichtung ist Sache des Unternehmers und mit den angebotenen Einheitspreisen für die Baustelleneinrichtung abgegolten.
Sämtliche Hebezeuge sind vom AN zu stellen und in die Angebotspreise einzurechnen. Vom Gewerk Bauhauptarbeiten wird bauseits ein Kran für die Dauer der Rohbauzeit, sh. Bauzeitenplan, gestellt. Hebezeiten sind vom AN eigenverantwortlich mit dem Gewerk Bauhauptarbeiten abzustimmen.

*Hinweis: Zusätzliche technische Vorbemerkungen HLS*
Zusätzliche technische Vorbemerkungen HLS

Grundlagen

Es gelten alle zutreffende DIN Normen, VDI Richtlinien, DVGW Richtlinien, Gesetze und Vorschriften und Verordnungen sowie Ausführungserlasse und Arbeitsblätter für die betreffenden Gewerke.
Der Stand der Technik und die anerkannten Regeln der Technik sind Grundlage der Ausführung.

Baustellenabwicklung

Für die Einhaltung der Unfallverhütungsvorschriften ist der Auftragnehmer alleine verantwortlich.

Hat der Bieter Bedenken gegen die anzubietenden Leistungen oder sind ihm Leistungen unklar, so hat er dies vor Angebotsabgabe anzuzeigen. Bedenken gegen Ausführungsvorgaben sind rechtzeitig vor Montage anzumelden.

Während der Bauzeit bis zur Übergabe der Anlage sind sämtliche Materialien vom Auftragnehmer dauerhaft gegen Beschädigung und Verschmutzung zu schützen. Offene Anlagenteile sind zu verschließen.

Für die Abwicklung der Ausführung der Leistungen hat der Auftragnehmer einen verantwortlichen und weisungsbefugten Fachbauleiter zu benennen. Außerdem hat der Auftragnehmer einen qualifizierten Obermonteur zu stellen, welcher sich über die gesamte Bauzeit auf der Baustelle befindet.
Die Teilnahme an Baubesprechungen, die in der Regel einmal wöchentlich stattfinden, ist für den verantwortlichen Bauleiter Pflicht.

Das Erbringen von statischen Nachweisen (Kamine, Aufhängungen, Erdleitungen usw.) ist Umfang des Auftragnehmers.

Sämtliche Öffnungen durch die Gebäudeaußenwand, sind vom jeweiligen Ersteller während der Bauzeit wasserdicht zu verschließen. In Bohrungen sind entsprechende Abdichtungen einzubauen.

Planunterlagen

Das Anfertigen der Ausführungspläne wird vom Auftraggeber vorgenommen. Die Pläne werden digital zur Verfügung gestellt.
Wird vom Auftragnehmer das Anfertigen von Detailplänen für erforderlich gehalten und durchgeführt, sind diese vor der Montage dem Planer zur Plausibilitätsprüfung vorzulegen.
Montagepläne sind vom Auftragnehmer zu erstellen und der Bauleitung vor Ausführungsbeginn zur Kenntnis vorzulegen.

Abnahme

Zur Abnahme der Leistung ist eine förmliche Abnahme zu beantragen.

Von der Bauleitung bereits vor der Abnahme beanstandete Arbeiten werden nicht abgenommen. Schriftlich festgehaltene Mängel vor der Abnahme, die nicht im Abnahmeprotokoll eigens aufgeführt sind, werden trotzdem Umfang des Mängelprotokolls der Abnahme.
Für sämtliche Leistungen, die durch Baufortschritt nicht mehr sichtbar sind, ist eine technische Abnahme zu beantragen. Das Verschließen von Schächten oder Schlitzen vor der technischen Abnahme kann nicht freigegeben werden.

Bestandspläne und Beschreibung der eingebauten Anlage sind vom Auftragnehmer dem Auftraggeber vor Abnahme zur Verfügung zu stellen.  Eine Abnahme ohne die Bestandspläne und Bestandsunterlagen kann nicht erfolgen, da das Fehlen der Unterlagen einen wesentlichen Mangel entsprechend der VOB darstellt.

Werden die Bestandsunterlagen nicht nach einer von der Bauleitung benannten Frist abgeliefert, so werden diese vom Auftraggeber oder dessen Beauftragten angefertigt. Die anfallenden Kosten (auch abweichend zum Angebotspreis des Auftragnehmers im Angebot) werden dem Auftragnehmer in Rechnung gestellt.

Inbetriebnahmen und Einregulierungsmaßnahmen von Feuerungs-, Regelungs-, Wasserenthärtungs-, Hebe-, Lüftungs- und Kälteanlagen usw. sind durch den Werkskundendienst durchzuführen. Die Protokolle sind mit der Schlussrechnung abzuliefern.

Bedienungsanweisungen und Schemen sind in dauerhafter Ausführung zu erstellen und in unmittelbarer Nähe der Geräte aufzuhängen.

Wärmedämmung und Brandschutz

Wand- und Deckendurchführungen sind mit Isolierung die über 1000°C temperaturbeständig ist auszuführen. Die Durchführungen sind brand- und rauchdicht R90 auszuführen.
Bei Erfordernis (abhängig von den Rohrabständen) sind R90 Abschottungen zu verwenden. Das Brandschutzgutachten ist als Grundlage der Arbeiten einzuhalten.

Isoliermaterialien dürfen nur eingebaut werden, wenn sie den Zulassungsbestimmungen der Energieeinsparverordnung sowie den Brand- und Schallschutznormen entsprechen.

Alukaschierte Isolierung oder Isolierung ohne weitere Ummantelung ist mit einem Wickeldraht zu umwickeln. Dieser muss auf 1 m Länge den Rohrumfang zweimal umspannen.

Elektroarbeiten

Das Verlegen der elektrischen Leitungen ist, wenn nicht anders ausgeschrieben, Angelegenheit der Elektro bzw. MSR-Firma. Die Installationsfirma hat jedoch das Anklemmen der Geräte durchzuführen und ist dafür verantwortlich. Entsprechende Positionen im Leistungsverzeichnis gelten immer für alle, im Leistungsverzeichnis erfassten Bauteile.
Das Anklemmen der Zuleitung aus der NSHV im Schaltschrank ist Leistungsumfang des Lieferanten des Schaltschrankes. Die Phasenlage ist zu prüfen und mit der ELT/MSR Firma abzustimmen.

*Hinweis: Behandlung von Nachträgen und Rechnungen*
Behandlung von Nachträgen und Rechnungen

Allgemein

Wenn bei der Vergabe des Auftrages vom Bauherrn nichts Besonderes vereinbart wird, ist die nachfolgend beschriebene Verfahrensweise bei allen Nachträgen und Rechnungen einzuhalten. Abweichend gestellte Nachträge oder Rechnungen können nicht bearbeitet werden. Diese müssen unbearbeitet zurückgeschickt werden.

Prüfungsergebnisse aus dem Rechnungsrücklauf oder dem Nachtragsrücklauf sind in der folgenden Rechnung und im Nachtrag zu übernehmen.

Nachträge sind für Leistungen, die im Leistungsverzeichnis nicht erfasst sind, als auch für Mehrungen zu bereits im Leistungsverzeichnis erfassten Leistungen  zu erstellen. Entfallene Leistungen sind jeweils im aktuellen Nachtrag gegenzurechnen, sodass sich die reine Auftragsmehrung oder -minderung ergibt.

Bei jedem Auftrag ist vom Auftragnehmer ein Auftragsleistungsverzeichnis mit Preisen und Langtexten zu erstellen.

Rechnungen können nur bearbeitet werden, wenn die dazu gehörigen Aufmaße und Stundelohnarbeiten vom Auftragnehmer und Auftraggeber unterzeichnet vorliegen. Rechnungen, bei denen Eingang die genannten Unterlagen nicht, oder nicht unterschrieben vorliegen, werden nicht bearbeitet.

Nachtragsnummerierungen

Wenn bei der Vergabe des Auftrages vom Bauherrn nichts Besonderes vereinbart wird, sind die Nummerierungen für die Nachträge und die dazugehörigen Positionen entsprechend der folgenden Vorgabe durchzuführen.

Die Nummerierung von Nachträgen erfolgt als an das LV angefügte Positionsfolge.

Beispiel:

Leistungsverzeichnis  Position

  01.01.01
  01.01.02
  01.01.01
Nachträge  NA 1, 01.01.0001
  NA 2, 01.02.0001
  usw.

Nachträge, die vom Bauherrn nicht, oder noch nicht beauftragt sind, können in der Rechnung nicht abgerechnet werden. Diese werden jeweils gestrichen. Die Nachträge sind vom Auftragnehmer so rechtzeitig zu stellen, dass diese vom Bauherrn beauftragt werden können.

Für alle Materialleistungen bei Stundenlohnaufträgen ist im Rahmen eines Nachtrages ein Angebot zu erstellen. Materialleistungen aus Stundenlohnaufträgen können ohne genehmigten Nachtrag ebenfalls nicht abgerechnet werden.
Pro Regieauftrag ist das dafür anfallende Material in einer Nachtragsposition zu verrechnen. Einzelpreise für die Materialien sind jedoch auszuweisen.

Nachtragskalkulation

Alle Nachträge sind auf Grundlage der Urkalkulation des Leistungsverzeichnisses zu kalkulieren. Allen Nachträgen ist jeweils ein Kalkulationsnachweis beizufügen. Hieraus müssen folgende Daten hervorgehen und nachgewiesen werden:

notwendige Angabe
erforderlicher Nachweis
Nachtragsnummer
Positionsnummer
Listenpreis
Großhandels- oder Herstellerpreisliste  Rabatt
Einstandspreis
Stoffkostenzuschlag
Nachtragspreis
Mittellohn x Kalkulationszuschlag v. H.
Kosten pro Minute
Personaleinsatz
Montageminuten
Montagepreis
Nachtragspreis als Summe von Lohn und Material
siehe EFB Blatt Vorbemerkungen 221/222

Bei strittigen, oder nicht nachvollziehbaren Kalkulationen können zusätzliche Nachweise angefordert werden.

Aufmaße

Bei den Aufmaßen ist die jeweilige Positionsnummer zu den Leistungen anzugeben. Dies gilt auch für die Nachtragspositionen.

Bei Regieberichten ist der Monteur der Einstufung als O-, A-, B-Monteur oder Helfer zuzuordnen. Die entsprechenden Positionsnummern für Monteur und Material sind anzugeben.

Aufmaße von Stahlkonstruktionen können nur anerkannt und geprüft werden, wenn eine Liste der Einzelteile mit Angabe von Menge und Einzelgewicht beigefügt ist.

Der jeweiligen Rechnung ist eine Aufmaßzusammenstellung beizufügen.

### 01 KG 410: Abwasser-, Wasser-, Gasanlagen

#### 01.01 KG 411: Abwasseranlagen, Verteilnetze

*Hinweis: Abwassersystem*
Abwassersystem
Schallschutzrohr mit glatten Enden und Formstücke mit Schwingungsdämpfern in der Aufprallzone aus mineralstoffverstärktem PE für Abwasserleitungen
innerhalb von Gebäuden, geprüft
Verbindung: Spannverbinder oder Elektro-Schweißmuffen.

Verlegung nach Herstellerrichtlinien unter Einhaltung der DIN EN 12056 und DIN 1986-100.

Rohrbefestigung mittels verzinkten Rohrschellen zur Einzelbefestigung an Wand und Decke nach statischen Erfordernissen.

Das Abwassersystem ist gemäß DIN 4109 gegen Körperschallübertragung vom Baukörper zu trennen. Die Verarbeitung und Verlegung ist nach den hersteller- spezifischen Vorschriften, sowie unter Einhaltung einschlägiger DIN Normen durchzuführen.

Montagehöhen bis 4 Meter

Das Auf- und Abbauen sowie das Vorhalten der Gerüste für die Arbeiten mit einer Arbeitshöhe bis zu 4 m über dem Fußboden sind in die Einheitspreise einzurechnen

**01.01.0001 Abwasserrohr wie vor beschrieben, jedoch DN 56**
Abwasserrohr wie vor beschrieben, jedoch DN 56

komplett liefern und betriebsfertig montieren
Menge: 106,000 m
Kostengruppe DIN 276 2018-12: 411

**01.01.0002 Abwasserrohr wie vor beschrieben, jedoch DN 70**
Abwasserrohr wie vor beschrieben, jedoch DN 70

komplett liefern und betriebsfertig montieren
Menge: 138,000 m
Kostengruppe DIN 276 2018-12: 411

**01.01.0003 Abwasserrohr wie vor beschrieben, jedoch DN 100**
Abwasserrohr wie vor beschrieben, jedoch DN 100

komplett liefern und betriebsfertig montieren
Menge: 458,000 m
Kostengruppe DIN 276 2018-12: 411

**01.01.0004 Bogen, für PE Rohr DN 56**
Bogen, für PE Rohr DN 56
Abwasserleitung schallgedämmt, DN 56 aus PE-Rohr

komplett liefern und betriebsfertig montieren
Menge: 108,000 St
Kostengruppe DIN 276 2018-12: 411

**01.01.0005 Bogen, für PE Rohr DN 70**
Bogen, für PE Rohr DN 70
Abwasserleitung schallgedämmt, DN 70 aus PE-Rohr

komplett liefern und betriebsfertig montieren
Menge: 78,000 St
Kostengruppe DIN 276 2018-12: 411

**01.01.0006 Bogen, für PE Rohr DN 100**
Bogen, für PE Rohr DN 100
Abwasserleitung schallgedämmt, DN 100 aus PE-Rohr

komplett liefern und betriebsfertig montieren
Menge: 114,000 St
Kostengruppe DIN 276 2018-12: 411

**01.01.0007 Objekt-Anschlussbogen**
Objekt-Anschlussbogen
für Abwasserleitung aus PE-Rohr schallgedämmt, DN 56.
komplett liefern, einschl. Ablaufverbindung für Röhrensiphon

komplett liefern und betriebsfertig montieren
Menge: 67,000 St
Kostengruppe DIN 276 2018-12: 411

**01.01.0008 Abzweig für PE-Rohr DN56**
Abzweig, für Abwasserleitung aus PE-Rohr,
schallgedämmt, DN 56

komplett liefern und betriebsfertig montieren
Menge: 16,000 St
Kostengruppe DIN 276 2018-12: 411

**01.01.0009 Abzweig für PE-Rohr DN70**
Abzweig, für Abwasserleitung aus PE-Rohr,
schallgedämmt, DN 70

komplett liefern und betriebsfertig montieren
Menge: 18,000 St
Kostengruppe DIN 276 2018-12: 411

**01.01.0010 Abzweig für PE-Rohr DN100**
Abzweig, für Abwasserleitung aus PE-Rohr,
schallgedämmt, DN 100.

komplett liefern und betriebsfertig montieren
Menge: 28,000 St
Kostengruppe DIN 276 2018-12: 411

**01.01.0011 Schweißmuffe für PE-Rohr DN56**
Heizwendel-Schweißmuffe, für Abwasserleitung aus
PE-Rohr DIN EN 1519-1 und DIN 19535-10,
heißwasserbeständig, DN 56.

komplett liefern und betriebsfertig montieren
Menge: 18,000 St
Kostengruppe DIN 276 2018-12: 411

**01.01.0012 Schweißmuffe für PE-Rohr DN70**
Heizwendel-Schweißmuffe, für Abwasserleitung aus
PE-Rohr DIN EN 1519-1 und DIN 19535-10,
heißwasserbeständig, DN 70.

komplett liefern und betriebsfertig montieren
Menge: 18,000 St
Kostengruppe DIN 276 2018-12: 411

**01.01.0013 Schweißmuffe für PE-Rohr DN100**
Heizwendel-Schweißmuffe, für Abwasserleitung aus
PE-Rohr DIN EN 1519-1 und DIN 19535-10,
heißwasserbeständig, DN 100.

komplett liefern und betriebsfertig montieren
Menge: 20,000 St
Kostengruppe DIN 276 2018-12: 411

**01.01.0014 Stütz- u. Dehnmuffe für PE-Rohr DN56**
Stütz- und Dehnmuffe, für Abwasserleitung aus PE-Rohr,
schallgedämmt, DN 56.

komplett liefern und betriebsfertig montieren
Menge: 12,000 St
Kostengruppe DIN 276 2018-12: 411

**01.01.0015 Stütz- u. Dehnmuffe für PE-Rohr DN70**
Stütz- und Dehnmuffe, für Abwasserleitung aus PE-Rohr,
schallgedämmt, DN 70.

komplett liefern und betriebsfertig montieren
Menge: 14,000 St
Kostengruppe DIN 276 2018-12: 411

**01.01.0016 Stütz- u. Dehnmuffe für PE-Rohr DN100**
Stütz- und Dehnmuffe, für Abwasserleitung aus PE-Rohr,
schallgedämmt, DN 100.

komplett liefern und betriebsfertig montieren
Menge: 16,000 St
Kostengruppe DIN 276 2018-12: 411

**01.01.0017 Reinigungsrohr für PE-Rohr DN100**
Reinigungsrohr mit Verschlussdeckel, Deckel rund, für
Abwasserleitung aus PE-Rohr, schallgedämmt, DN 100.

komplett liefern und betriebsfertig montieren
Menge: 10,000 St
Kostengruppe DIN 276 2018-12: 411

**01.01.0018 Rohrverbindung für Rohr DN 56**
Rohrverbindung für Rohr DN 56
mit Spannhülse aus nichtrostendem Stahl, Werkstoff-Nr 1.4510, mit Gummimanschette, mit Zulassungsbescheid, Spannschrauben aus nichtrostendem Stahl, für Abwasserleitung aus PE-Rohr, schallgedämmt, DN 56.

komplett liefern und betriebsfertig montieren
Menge: 128,000 St
Kostengruppe DIN 276 2018-12: 411

**01.01.0019 Rohrverbindung für Rohr DN 70**
Rohrverbindung  für Rohr DN 70
mit Spannhülse aus nichtrostendem Stahl,
Werkstoff-Nr 1.4510, mit Gummimanschette, mit
Zulassungsbescheid, Spannschrauben aus nichtrostendem
Stahl, für Abwasserleitung aus PE-Rohr, schallgedämmt,
DN 70.

komplett liefern und betriebsfertig montieren
Menge: 64,000 St
Kostengruppe DIN 276 2018-12: 411

**01.01.0020 Rohrverbindung für Rohr DN 100**
Rohrverbindung  für Rohr DN 100
mit Spannhülse aus nichtrostendem Stahl,
Werkstoff-Nr 1.4510, mit Gummimanschette, mit
Zulassungsbescheid, Spannschrauben aus nichtrostendem
Stahl, für Abwasserleitung aus PE-Rohr, schallgedämmt,
DN 100.

komplett liefern und betriebsfertig montieren
Menge: 58,000 St
Kostengruppe DIN 276 2018-12: 411

**01.01.0021 Rohraufhängung Stahl verzinkt DN56**
Rohraufhängung, aus Stahl, verzinkt, höhenverstellbar
durch Spannschloss, mit schalldämmenden Einlagen,
Anforderungen entsprechend DIN 4109, Befestigung über
Gewindestäbe, gelenkig an bauaufsichtlich zugelassenen
Dübeln, Befestigungsuntergrund Beton oder Ziegel,
für Abwasserleitungen aus Kunststoff
DN 56

komplett liefern und betriebsfertig montieren
Menge: 78,000 St
Kostengruppe DIN 276 2018-12: 411

**01.01.0022 Rohraufhängung Stahl verzinkt DN70**
Rohraufhängung, wie vor beschrieben, jedoch:
für Abwasserleitung aus Kunststoff,  DN 70.

komplett liefern und betriebsfertig montieren
Menge: 52,000 St
Kostengruppe DIN 276 2018-12: 411

**01.01.0023 Rohraufhängung Stahl verzinkt DN100**
Rohraufhängung, wie vor beschrieben, jedoch:
für Abwasserleitung aus Kunststoff, DN 100.

komplett liefern und betriebsfertig montieren
Menge: 74,000 St
Kostengruppe DIN 276 2018-12: 411

**01.01.0024 Profilschiene gelocht ca. 28mm x 30 mm**
Profilschiene gelocht ca. 28mm x 30 mm zur Montage von
Leitungen an Decken und Wänden als Systemschienen!
Material: Stahl 1.0350, bandverzinkt nach DIN EN 10142

einschließlich Befestigungsmaterial in Beton/Ziegel
Menge: 36,000 m
Kostengruppe DIN 276 2018-12: 411

**01.01.0025 Profilschiene gelocht ca. 41mm x 41 mm**
Profilschiene gelocht ca. 41mm x 41 mm zur Montage von
Leitungen an Decken und Wänden als Systemschienen!
Material: Stahl 1.0350, bandverzinkt nach DIN EN 10142

einschließlich Befestigungsmaterial in Beton/Ziegel
Menge: 48,000 m
Kostengruppe DIN 276 2018-12: 411

**01.01.0026 Übergangsstück DN 70-56**
Übergangsstück Reduktion exzentrisch für Abwasserleitung aus PE-Rohr,schallgedämmt, DN 70-DN56.

komplett liefern und betriebsfertig montieren
Menge: 8,000 St
Kostengruppe DIN 276 2018-12: 411

**01.01.0027 Übergangsstück DN 100-70**
Übergangsstück Reduktion exzentrisch für Abwasserleitung aus PE-Rohr,schallgedämmt, DN 100-DN70.

komplett liefern und betriebsfertig montieren
Menge: 10,000 St
Kostengruppe DIN 276 2018-12: 411

**01.01.0028 Übergangsstück DN 100-56**
Übergangsstück Reduktion exzentrisch für Abwasserleitung aus PE-
Rohr,schallgedämmt, DN 100-DN56.

komplett liefern und betriebsfertig montieren
Menge: 18,000 St
Kostengruppe DIN 276 2018-12: 411

**01.01.0029 Gummisteckverbindungen DN 50**
Gummisteckverbindungen DN 50

komplett liefern und betriebsfertig montieren
Menge: 22,000 St
Kostengruppe DIN 276 2018-12: 411

**01.01.0030 Gummisteckverbindungen DN 70**
Gummisteckverbindungen DN 70

komplett liefern und betriebsfertig montieren
Menge: 10,000 St
Kostengruppe DIN 276 2018-12: 411

**01.01.0031 Gummisteckverbindungen DN 100**
Gummisteckverbindungen DN 100

komplett liefern und betriebsfertig montieren
Menge: 16,000 St
Kostengruppe DIN 276 2018-12: 411

**01.01.0032 Belüftungsventil DIN EN 12380 für Abwasserleitung, DN 50**
Belüftungsventil DIN EN 12380 für Abwasserleitung, DN 50

Rohrbelüfter für Abwasseranlagen mit Anschlussadapter und Isolierhaube aus PS mit Insektenschutzgitter passend für Rohrleitungen DN 32, 40, 50 und 1 1/2"
Belüftungsventil nach DIN EN 12380:2002 Typenklasse Al

komplett liefern und betriebsfertig montieren
Menge: 2,000 St
Kostengruppe DIN 276 2018-12: 411

**01.01.0033 Belüftungsventil DIN EN 12380 für Abwasserleitung, DN 100**
Belüftungsventil DIN EN 12380 für Abwasserleitung, DN 100

Rohrbelüfter für Abwasseranlagen geeignet für Fallleitungenund Sammelanschlussleitungen mit Anschlussadapter und Isolierhaube aus PS Mit Insektenschutzgitter passend für Rohrleitungen DN 70 und 100 Belüftungsventil nach DIN EN 12380:2002 Typenklasse Al

komplett liefern und betriebsfertig montieren
Menge: 1,000 St
Kostengruppe DIN 276 2018-12: 411

**01.01.0034 Schmutzwasserdachdurchführung DN 100 für Entlüftung**
Schmutzwasserdachdurchführung für Entlüftung DN 70 / DN 100
bestehend aus:
- Rohrstück db20 DN 100, Länge 1m, diffusionsdicht isoliert
- flexibler Anschlussschlauch,
- korrosionsgeschützte Schlauchklemme DN 100
mit Universaladapter DN 100/70, orange 500 mm lang
- einschl. Form- und Verbindungsstücke herstellen
Durchmesser DN 70 / DN 100

komplett liefern und betriebsfertig montieren
Menge: 7,000 St
Kostengruppe DIN 276 2018-12: 411

*Hinweis: Grundleitungsanschlüsse*

**01.01.0035 Anschluß an Grundleitung DN 50 / DN 70 / DN 100**
Anschluß an Grundleitung DN 50 / DN 70 / DN 100
(KG 2000) herstellen,
einschl. Verbindungs- und Übergangsmaterial
auf dB 20 Rohrleitung
Menge: 28,000 St
Kostengruppe DIN 276 2018-12: 411

*Hinweis: Kondensatablauf Lüftung*

**01.01.0036 Anschluss Kondensatablauf am Lüftungsgerät**
Anschluss Kondensatablauf am Lüftungsgerät
Übergang von Edelstahl (28x1,2 mm)  auf Kondensatgeräteanschluss DN25-DN40 einschl. Verbindungs- und Übergangsmaterial

komplett liefern und betriebsfertig montieren
Menge: 3,000 St
Kostengruppe DIN 276 2018-12: 411

**01.01.0037 Kondensatleitung Edelstahl 22 x 1,0 mm**
Kondensatleitung Edelstahl 22 x 1,0 mm

einschließlich Form- und Verbindungsstücke und Befestigungsmaterial

komplett liefern und betriebsfertig montieren
Menge: 28,000 m
Kostengruppe DIN 276 2018-12: 411

**01.01.0038 Übergang von Edelstahl auf dB 20 - DN 50**
Übergang von Edelstahl (28x1,2 mm) auf dB 20 - Rohrleitung
herstellen, einschl. Verbindungs- und Übergangsmaterial

DN 50
Menge: 3,000 St
Kostengruppe DIN 276 2018-12: 411

*Hinweis: Bodenablauf OG*

**01.01.0039 Bodenablauf DN100**
Bodenablauf DN100
senkr.,doppelte Abdichtung
Ablaufkörper für den Anschluss an SML-Rohr nach DIN 19522,
mit herausnehmbarem Geruchverschluss,
Lippendichtung und Bauzeitschutzabdeckung, dauerhafte
korrosionsfreie Oberfläche, chemikalienbeständig, erhöhter
Schallschutz nach DIN 4109 (< 30 dB),
Temperaturbeständig bis 400 GradC,
Potentialausgleich nicht erforderlich.
Festflansch mit Losflansch,
Bolzen und Schrauben aus Edelstahl, zum Einpressen oder aufschweißen
von Bitumen - und Polymerbitumenbahnen sowie zum
Einpressen von Kunststoff- und Elastomer-Dichtungsbahnen.
Dünnbettaufsatz aus Kunststoff,
für alternative Abdichtung, Rost und Rahmen aus Edelstahl,
Rost im Schlitz-Design mit Lock & Lift-System,
gleichzeitige Verriegelung und Entnahmeeinrichtung,
höhen- und seitenverstellbar zur Anpassung an das Fliesenraster.

Norm: DIN EN 1253 / DIN 18195-9
Ausführung: mit Pressdichtungsflansch
Dimension: DN 100 (DA 110 mm)
Auslauf: 90 Grad (senkrecht)
Rostgröße: 120 x 120 mm
Fliesenstärke: max. 21 mm
Höhenverstellbereich: 10 - 23 mm
Belastungsklasse: L 15 (1,5 t)

oder gleichwertig in Form, Funktion und Qualität
Menge: 4,000 St
Kostengruppe DIN 276 2018-12: 411

*Hinweis: Wand- und Deckenschott aus mineralischem Zementverguss*
Wand- und Deckenschott aus mineralischem Zementverguss
mit Zulassung

es ist von einer 50%igen Belegung auszugehen.

Bei geringerer Belegung wird ein entsprechender Mehrpreis vergütet.

**01.01.0040 Geprüften Deckenverguss 25x25 cm**
Geprüften Deckenverguss 25x25 cm
nach DIN 4102 im Bereich von
Deckenaussparungen mit Deckenverschluss-System FSH 90
(Feuer Schutz Hemmend 90 Min) und mineralischer
Vergussmasse FSH 90 erstellen.

Für Massiv- und Holzbalkendecken, Beton ohne
oder mit Brandschutzanforderung bis F90 geeignet.
Das Deckenschott - bestehend aus nicht vormontierten
Einzelteilen - ist vor Montage der Rohrleitungen im
Bereich der Deckenaussparungen zu montieren. Alle
Rohrleitungen sind inkl. Wärme- und Schallschutzdämmung
bzw. geforderten Brandschutzlösungen auszuführen. Die
Deckenaussparung ist vollflächig in mindestens 15 cm
Dicke mit der mineralischer Vergussmasse zu vergießen.

Aussparungsgröße: bis 25x25 cm

Folgende Leitungen werden durch das Schott geführt:
Lüftung DN 100 Spiralfalzrohr mit Brandschott
Heizung Vorlauf und Rücklauf mit Mineralfaserschott
Sanitär Grau- Trink- Warmwasser und Zirkulation mit
Mineralfaserschott, Abwasser PE mit Brandschott

Schotts auch nur mit Teilbelegung zu erwarten.

Das Deckenschott ist im Sichtbereich nach dem
Aushärten der Vergussmasse zu entfernen und zu
entsorgen

Vor dem Vergießen sind die Gewerke Heizung und Lüftung
auf Vollständigkeit zu prüfen. Im Rahmen der
Hinweisplicht sind bei sichtbaren Mängeln die
Bauleitung nebst dem betroffenen Gewerk zu informieren.

Einschl. Vergussmasse, Schalarbeiten, Reinigungsarbeiten und Kennzeichnungsschildern.

Schott liefern und entsprechend der
Herstellerunterlagen liefern und montieren.
Menge: 34,000 St
Kostengruppe DIN 276 2018-12: 411

**01.01.0041 Verpressen von Aussparungen bis 0,04 m²**
Verpressen von Aussparungen bis 0,04 m²

Wanddurchbruch (Stahlbeton, Ziegel, Holzbau oder Trockenbaulaibung bis 25 cm) mit Installationen HLSE in F90 Qualität verschließen. Die Füllmasse (Mörtel, Schaum, etc.) ist unter Abstimmung mit den einzelnen Gewerken und den bauaufsichtlichen Zulassungen der jeweiligen Leitungen bzw. Schotts zu wählen.
Einschl. Schalungsarbeiten, sowie Vorbereitung, Kennzeichnung, Dokumentation und Nacharbeit.

Für die Kalkulation ist von einem annähernd quadratischen Querschnitt mit 50%iger Belegung auszugehen.
Menge: 8,000 St
Kostengruppe DIN 276 2018-12: 411

**01.01.0042 desgleichen wie vor, jedoch bis 0,1 m²**
Menge: 8,000 St
Kostengruppe DIN 276 2018-12: 411

**01.01.0043 Mehrpreis für Brandschutzmörtel**
Mehrpreis für Brandschutzmörtel
bei geringerer Belegung.
Verwendung: Deckenschott´s und Wandschott´s
Menge: 245,000 l
Kostengruppe DIN 276 2018-12: 411

*Hinweis: Brandschutz Abwasser*

*Hinweis: Vorbeschrieb Rohrschott90 (Wand- / Dachdurchführungen)*
Vorbeschrieb Rohrschott90 (Wand- / Dachdurchführungen)
Rohrschott90 für Abwasserleitungen aufklappbares Rohrschott für Wand- und
eckendurchführung in den Abmessungen DN 56 bis DN 150 der Feuerwiderstandsklasse R30 - R90 nach DIN 4102 Teil 11. Zum Einbau an Massivwände / Massivdecken / Leichte Trennwände der Feuerwiderstandsklasse F30 - F90. Das Rohrschott kann direkt auf der Wand/Decke aufgesetzt werden und/oder bis zu einem bestimmten Maß in Massivwände eingesetzt werden. In Decken können die Abschottungen bündig eingebaut werden.

Für die Montage an leichten Trockenbauwänden werden zusätzlich durchgehende Gewindestangen M6 bauseits benötigt.

Eigenschaften
- Allgemeine bauaufsichtliche Zulassung
  DN 40 bis DN 200
- Absolut wartungsfrei
- für nachträglichen Einbau geeignet
- Rohrschott90 Abstand 0 mm möglich
- Zulassung über Elektromuffe (eine Dimension größer)

Einsatzbereiche
- Decken 15cm
- Massivwände 10cm
- Leichtbauwände 10cm

Lieferumfang
Kennzeichnungsschild, Körperschalldämmung,
Befestigungsmaterial

**01.01.0044 desgleichen wie vor, jedoch DN 50**
Menge: 8,000 St
Kostengruppe DIN 276 2018-12: 411

**01.01.0045 desgleichen wie vor, jedoch DN 70**
Menge: 10,000 St
Kostengruppe DIN 276 2018-12: 411

**01.01.0046 desgleichen wie vor, jedoch DN 100**
Menge: 12,000 St
Kostengruppe DIN 276 2018-12: 411

#### 01.02 KG 411: Abwasseranlagen, Dämmung

*Hinweis: Dämmung AW- Rohrleitungen*

**01.02.0001 Dämmschlauch zur Körperschalldämmung von schallgedämmten Abwasserleitungen DN 56**
Dämmschlauch zur Körperschalldämmung von schallgedämmten Abwasserleitungen  DN 56
Dämmschichtdicke: 4mm

komplett liefern und betriebsfertig montieren
Menge: 44,000 m
Kostengruppe DIN 276 2018-12: 411

**01.02.0002 Dämmschlauch zur Körperschalldämmung von schallgedämmten Abwasserleitungen DN 70**
Dämmschlauch zur Körperschalldämmung von schallgedämmten Abwasserleitungen  DN 70
Dämmschichtdicke: 4mm

komplett liefern und betriebsfertig montieren
Menge: 28,000 m
Kostengruppe DIN 276 2018-12: 411

**01.02.0003 Dämmschlauch zur Körperschalldämmung von schallgedämmten Abwasserleitungen DN 100**
Dämmschlauch zur Körperschalldämmung von schallgedämmten Abwasserleitungen  DN 100
Dämmschichtdicke: 4mm

komplett liefern und betriebsfertig montieren
Menge: 32,000 m
Kostengruppe DIN 276 2018-12: 411

**01.02.0004 Dämmband selbstklebend (ganze Rolle)**
Dämmband selbstklebend (ganze Rolle)
zur Körperschalldämmung von Rohren Werkstoff: PE
Dämmbandbreite: 70 mm
Dämmbanddicke : 3 mm

komplett liefern und betriebsfertig montieren
Menge: 16,000 St
Kostengruppe DIN 276 2018-12: 411

#### 01.03 KG 412: Wasseranlagen, Rohrleitung und Zubehör

*Hinweis: Trinkwasserrohr aus Edelstahl*
Vorbeschrieb Edelstahl Trinkwasser

Edelstahl Rohrleitungssystem in den Abmessungen
d = 12 bis 108 mm aus nichtrostendem Cr-Mo-Ti-Stahl,
Werkstoff Nr.: 1.4521 nach DIN EN 10088 und
Cr-Ni-Mo-Stahl, Werkstoff Nr.: 1.4401 nach DIN EN
10088.
Systemprüfzeichen vom DVGW: DW-8501AT2552 für
Trinkwasserinstallationssysteme nach DIN EN 806, DIN
1988, geprüft nach DVGW Arbeitsblatt W 534: Ausgabe Mai
2004 mit dem Nachweis "undicht im unverpressten
Zustand", herstellen mit

Systemkomponenten:

Edelstahl Systemrohre 1.4521 (Cr-Mo-Ti-Stahl),
d = 12 bis 54 mm geprüft nach DVGW Arbeitsblatt GW 541
und Werksnorm, titanstabilisierte Legierung, mit
zusätzlich innen geglätteter Schweißnaht,
lösungsgeglüht und blankgeglüht zur
Erhöhung der Korrosionssicherheit, frei von
lackbenetzungsstörenden Substanzen (LABS-frei bzw.
silikonfrei), biegbar, Rohrenden hygienisch
verschlossen, Rohrlänge 6 m.

Edelstahl Systemrohre 1.4401 (Cr-Ni-Mo-Stahl),
d = 76,1 bis 108 mm, geprüft nach DVGW Arbeitsblatt
GW 541 und Werksnorm, erhöhter Molybdängehalt von
mindestens 2,2%, mit zusätzlich innen geglätteter
Schweißnaht, lösungsgeglüht und blankgeglüht zur
Erhöhung der Korrosionssicherheit, frei von
lackbenetzungsstörenden Substanzen (LABS-frei bzw.
silikonfrei), biegbar, Rohrenden hygienisch
verschlossen, Rohrlänge 6 m.

Edelstahl Pressfittings d = 12 bis 54 mm,
aus Cr-Ni-Mo-Stahl, Werkstoff Nr.: 1.4401 mit
Pressindikator, hygieneunterstützendem
Verschlussstopfen und Konturdichtringen aus
Butylkautschuk (CIIR), schwarz.
Der Dichtring erfüllt alle Hygieneanforderungen wie
z.B. KTW-Empfehlung BGA und DVGW W 270.
Die Fittings sind zur Verbesserung der
Korrosionsbeständigkeit lösungsgeglüht und
blankgeglüht.

Edelstahl Pressfittings d = 76,1 bis
108 mm aus Cr-Ni-Mo-Stahl, Werkstoff Nr.: 1.4401 mit
Pressindikator, hygieneunterstützendem
Verschlussstopfen und Rundschnurdichtringen aus
Butylkautschuk (CIIR), schwarz.
Der Dichtring erfüllt alle Hygieneanforderungen wie
z.B. KTW-Empfehlung BGA und DVGW W 270.
Die Fittings sind zur Verbesserung der
Korrosionsbeständigkeit lösungsgeglüht und
blankgeglüht.

Die Rohre, Fittings und Dichtungen sind zugelassen
für die Desinfektion von Trinkwasser, gemäß der Liste
der Aufbereitungsstoffe und Desinfektionsverfahren lt.
Trinkwasserverordnung - TrinkwV 2011.

Fabrikat:
Typ: Edelstahl

Die Verarbeitung und Verlegung ist nach DIN EN 806,
DIN EN 1717 und nationalen Ergänzungsnormen der DIN 1988,
den herstellerspezifischen Vorschriften sowie der
Einhaltung einschlägiger Normen durchzuführen.
Die herstellerspezifischen Eigenschaften sind durch
einen Nachweis zu bestätigen.
Dichtheitsprüfung nach ZVSHK-Merkblatt
Spülen nach DIN EN 806-4 bzw. ZVSHK-Merkblatt,

Montagehöhen bis 4 Meter

Das Auf- und Abbauen sowie das Vorhalten der Gerüste für die Arbeiten mit einer Arbeitshöhe bis zu 4 m über dem Fußboden sind in die Einheitspreise einzurechnen.

Rohrleitungen liefern und komplett montieren

**01.03.0001 Trinkwasserrohr wie vor beschrieben, jedoch äD 18 mm**
Menge: 378,000 m
Kostengruppe DIN 276 2018-12: 412

**01.03.0002 Trinkwasserrohr wie vor beschrieben, jedoch äD 22 mm**
Menge: 156,000 m
Kostengruppe DIN 276 2018-12: 412

**01.03.0003 Trinkwasserrohr wie vor beschrieben, jedoch äD 28 mm**
Menge: 98,000 m
Kostengruppe DIN 276 2018-12: 412

**01.03.0004 Trinkwasserrohr wie vor beschrieben, jedoch äD 35 mm**
Menge: 48,000 m
Kostengruppe DIN 276 2018-12: 412

*Hinweis: Formstücke aus Edelstahl Pressfittings d = 12 bis 35 mm*
Formstücke aus Edelstahl Pressfittings d = 12 bis 35 mm
aus Cr-Ni-Mo-Stahl, Werkstoff Nr.: 1.4401 mit
Pressindikator, hygieneunterstützendem
Verschlussstopfen und Konturdichtringen aus
Butylkautschuk (CIIR), schwarz.
Der Dichtring erfüllt alle Hygieneanforderungen wie
z.B. KTW-Empfehlung BGA und DVGW W 270.
Die Fittings sind zur Verbesserung der
Korrosionsbeständigkeit lösungsgeglüht und
blankgeglüht.ücke aus Edelstahl

komplett liefern und betriebsfertig montieren

**01.03.0005 Edelstahl Bogen 15 Grad - 90 Grad DN 15**
Edelstahl Bogen 15 Grad - 90 Grad,
DN 15  d 18 mm
Menge: 476,000 St
Kostengruppe DIN 276 2018-12: 412

**01.03.0006 Edelstahl Bogen 15 Grad - 90 Grad DN 20**
Edelstahl Bogen 15 Grad - 90 Grad,
DN 20  d 22 mm
Menge: 224,000 St
Kostengruppe DIN 276 2018-12: 412

**01.03.0007 Edelstahl Bogen 15 Grad - 90 Grad DN 25**
Edelstahl Bogen 15 Grad - 90 Grad,
DN 25  d 28 mm
Menge: 64,000 St
Kostengruppe DIN 276 2018-12: 412

**01.03.0008 Edelstahl Bogen 15 Grad - 90 Grad DN 32**
Edelstahl Bogen 15 Grad - 90 Grad,
DN 32  d 35 mm
Menge: 34,000 St
Kostengruppe DIN 276 2018-12: 412

**01.03.0009 Edelstahl T-Stück DN 15**
Edelstahl T-Stück,
Abgang gleich oder reduziert,
DN 15  d 18 mm
Menge: 64,000 St
Kostengruppe DIN 276 2018-12: 412

**01.03.0010 Edelstahl T-Stück DN 20**
Edelstahl T-Stück,
Abgang gleich oder reduziert,
DN 20  d 22 mm
Menge: 28,000 St
Kostengruppe DIN 276 2018-12: 412

**01.03.0011 Edelstahl T-Stück DN 25**
Edelstahl T-Stück,
Abgang gleich oder reduziert,
DN 25  d 28 mm
Menge: 12,000 St
Kostengruppe DIN 276 2018-12: 412

**01.03.0012 Edelstahl T-Stück DN 32**
Edelstahl T-Stück,
Abgang gleich oder reduziert,
DN 32  d 35 mm
Menge: 16,000 St
Kostengruppe DIN 276 2018-12: 412

**01.03.0013 Reduzierstück, mit Einsteckende DN 15**
Reduzierstück, mit Einsteckende DN 15
aus nichtrostendem Stahl,
für Rohrleitung aus nichtrostendem Stahl,
als Pressverbindung mit DVGW-Registrierung,
in allen Ausführungen
Menge: 46,000 St
Kostengruppe DIN 276 2018-12: 412

**01.03.0014 Reduzierstück, mit Einsteckende DN 20**
Reduzierstück, mit Einsteckende DN 20
aus nichtrostendem Stahl,
für Rohrleitung aus nichtrostendem Stahl,
als Pressverbindung mit DVGW-Registrierung,
in allen Ausführungen
Menge: 18,000 St
Kostengruppe DIN 276 2018-12: 412

**01.03.0015 Reduzierstück, mit Einsteckende DN 25**
Reduzierstück, mit Einsteckende DN 25
aus nichtrostendem Stahl,
für Rohrleitung aus nichtrostendem Stahl,
als Pressverbindung mit DVGW-Registrierung,
in allen Ausführungen
Menge: 12,000 St
Kostengruppe DIN 276 2018-12: 412

**01.03.0016 Reduzierstück, mit Einsteckende DN 32**
Reduzierstück, mit Einsteckende DN 32
aus nichtrostendem Stahl,
für Rohrleitung aus nichtrostendem Stahl,
als Pressverbindung mit DVGW-Registrierung,
in allen Ausführungen
Menge: 10,000 St
Kostengruppe DIN 276 2018-12: 412

**01.03.0017 Muffe mit Einsteckende DN 15**
Muffe mit Einsteckende DN 15
aus nichtrostendem Stahl,
für Rohrleitung aus nichtrostendem Stahl,
als Pressverbindung mit DVGW-Registrierung
Menge: 98,000 St
Kostengruppe DIN 276 2018-12: 412

**01.03.0018 Muffe mit Einsteckende DN 20**
Muffe mit Einsteckende DN 20
aus nichtrostendem Stahl,
für Rohrleitung aus nichtrostendem Stahl,
als Pressverbindung mit DVGW-Registrierung
Menge: 48,000 St
Kostengruppe DIN 276 2018-12: 412

**01.03.0019 Muffe mit Einsteckende DN 25**
Muffe mit Einsteckende DN 25
aus nichtrostendem Stahl,
für Rohrleitung aus nichtrostendem Stahl,
als Pressverbindung mit DVGW-Registrierung
Menge: 20,000 St
Kostengruppe DIN 276 2018-12: 412

**01.03.0020 Muffe mit Einsteckende DN 32**
Muffe mit Einsteckende DN 32
aus nichtrostendem Stahl,
für Rohrleitung aus nichtrostendem Stahl,
als Pressverbindung mit DVGW-Registrierung
Menge: 12,000 St
Kostengruppe DIN 276 2018-12: 412

**01.03.0021 Edelstahl Übergang DN 15**
Edelstahl Übergang,
mit Innen- oder Außengewinde
DN 15  d 18 mm
Menge: 28,000 St
Kostengruppe DIN 276 2018-12: 412

**01.03.0022 Edelstahl Übergang DN 20**
Edelstahl Übergang,
mit Innen- oder Außengewinde
DN 20  d 22 mm
Menge: 20,000 St
Kostengruppe DIN 276 2018-12: 412

**01.03.0023 Edelstahl Übergang DN 25**
Edelstahl Übergang,
mit Innen- oder Außengewinde
DN 25  d 28 mm
Menge: 14,000 St
Kostengruppe DIN 276 2018-12: 412

**01.03.0024 Edelstahl Übergang DN 32**
Edelstahl Übergang,
mit Innen- oder Außengewinde
DN 32  d 35 mm
Menge: 6,000 St
Kostengruppe DIN 276 2018-12: 412

**01.03.0025 Rotguss-Gewindefitting DN 15**
Rotguss-Gewindefitting DN 15
als Winkel, Reduzierung oder Muffe
für Trinkwasser- und Gasinstallationen
Formstabil und beständig gegen Erosionskorrosion,
Beständig gegen Entzinkung und Spannungskorrosion
Menge: 22,000 St
Kostengruppe DIN 276 2018-12: 412

**01.03.0026 desgleichen wie vor, jedoch DN 20**
Menge: 14,000 St
Kostengruppe DIN 276 2018-12: 412

**01.03.0027 desgleichen wie vor, jedoch DN 25**
Menge: 12,000 St
Kostengruppe DIN 276 2018-12: 412

**01.03.0028 desgleichen wie vor, jedoch DN 32**
Menge: 8,000 St
Kostengruppe DIN 276 2018-12: 412

**01.03.0029 Rohraufhängung 18 x 1,0.**
Rohraufhängung mit Zweischraubenschelle, aus Stahl, verzinkt, höhenverstellbar
durch Spannschloss, mit schalldämmenden Einlagen,
Anforderungen entsprechend DIN 4109, incl. Befestigung über
Gewindestäbe, gelenkig an bauaufsichtlich zugelassenen
Dübeln, Befestigungsuntergrund Beton/Ziegel/Holzbau, für Rohr aus
Edelstahl 18 x 1,0.
Menge: 302,000 St
Kostengruppe DIN 276 2018-12: 412

**01.03.0030 Rohraufhängung 22 x 1,2.**
Rohraufhängung, wie zuvor beschrieben, jedoch:
für Rohr aus Edelstahl 22 x 1,2.
Menge: 124,000 St
Kostengruppe DIN 276 2018-12: 412

**01.03.0031 Rohraufhängung 28 x 1,2.**
Rohraufhängung, wie zuvor beschrieben, jedoch:
für Rohr aus Edelstahl 28 x 1,2.
Menge: 78,000 St
Kostengruppe DIN 276 2018-12: 412

**01.03.0032 Rohraufhängung 35 x 1,5.**
Rohraufhängung, wie zuvor beschrieben, jedoch:
für Rohr aus Edelstahl 35 x 1,5.
Menge: 38,000 St
Kostengruppe DIN 276 2018-12: 412

**01.03.0033 Profilschiene gelocht ca. 28mm x 30 mm**
Profilschiene gelocht ca. 28mm x 30 mm zur Montage von
Leitungen an Decken und Wänden als Systemschienen!
Material: Stahl 1.0350, bandverzinkt nach DIN EN 10142

einschließlich Befestigungsmaterial in Beton/Ziegel/Trockenbau/Holzbau
Menge: 78,000 m
Kostengruppe DIN 276 2018-12: 412

**01.03.0034 Profilschiene gelocht ca. 41mm x 41 mm**
Profilschiene gelocht ca. 41mm x 41 mm zur Montage von
Leitungen an Decken und Wänden als  Systemschienen!
Material: Stahl 1.0350, bandverzinkt nach DIN EN 10142

einschließlich Befestigungsmaterial in Beton/Ziegel/Trockenbau/Holzbau
Menge: 98,000 m
Kostengruppe DIN 276 2018-12: 412

#### 01.04 KG 412: Wasseranlagen, Dämmung

*Hinweis: Warm und Kaltwasserdämmung*

**01.04.0001 desgleichen wie vor, jedoch 18 x 1,0 mm**
desgleichen wie vor, jedoch 18 x 1,0 mm

komplett liefern und betriebsfertig montieren
Menge: 378,000 m
Kostengruppe DIN 276 2018-12: 412

**01.04.0002 desgleichen wie vor, jedoch 22 x 1,2mm**
desgleichen wie vor, jedoch 22 x 1,2mm

komplett liefern und betriebsfertig montieren
Menge: 156,000 m
Kostengruppe DIN 276 2018-12: 412

**01.04.0003 desgleichen wie vor, jedoch 28 x 1,2mm**
desgleichen wie vor, jedoch 28 x 1,2mm

komplett liefern und betriebsfertig montieren
Menge: 98,000 m
Kostengruppe DIN 276 2018-12: 412

**01.04.0004 desgleichen wie vor, jedoch 35 x 1,5mm**
desgleichen wie vor, jedoch 35 x 1,5mm

komplett liefern und betriebsfertig montieren
Menge: 48,000 m
Kostengruppe DIN 276 2018-12: 412

**01.04.0005 Mehrpreis für Ausbildung eines Bogens DN 15**
Mehrpreis für Ausbildung eines Bogens DN 15

für vor beschriebene Isolierung
Menge: 476,000 St
Kostengruppe DIN 276 2018-12: 412

**01.04.0006 Mehrpreis für Ausbildung eines Bogens DN 20**
Mehrpreis für Ausbildung eines Bogens DN 20

für vor beschriebene Isolierung
Menge: 224,000 St
Kostengruppe DIN 276 2018-12: 412

**01.04.0007 Mehrpreis für Ausbildung eines Bogens DN 25**
Mehrpreis für Ausbildung eines Bogens DN 25

für vor beschriebene Isolierung
Menge: 64,000 St
Kostengruppe DIN 276 2018-12: 412

**01.04.0008 Mehrpreis für Ausbildung eines Bogens DN 32**
Mehrpreis für Ausbildung eines Bogens DN 32

für vor beschriebene Isolierung
Menge: 34,000 St
Kostengruppe DIN 276 2018-12: 412

**01.04.0009 Mehrpreis für Ausbildung eines T-Stückes DN 15**
Mehrpreis für Ausbildung eines T-Stückes DN 15

für vor beschriebene Isolierung
Menge: 64,000 St
Kostengruppe DIN 276 2018-12: 412

**01.04.0010 Mehrpreis für Ausbildung eines T-Stückes DN 20**
Mehrpreis für Ausbildung eines T-Stückes DN 20

für vor beschriebene Isolierung
Menge: 28,000 St
Kostengruppe DIN 276 2018-12: 412

**01.04.0011 Mehrpreis für Ausbildung eines T-Stückes DN 25**
Mehrpreis für Ausbildung eines T-Stückes DN 25

für vor beschriebene Isolierung
Menge: 12,000 St
Kostengruppe DIN 276 2018-12: 412

**01.04.0012 Mehrpreis für Ausbildung eines T-Stückes DN 32**
Mehrpreis für Ausbildung eines T-Stückes DN 32

für vor beschriebene Isolierung
Menge: 6,000 St
Kostengruppe DIN 276 2018-12: 412

*Hinweis: Ausschnitt für Befestigung*

**01.04.0013 Ausschnitt in vor beschriebener Isolierung für**
Ausschnitt in vor beschriebener Isolierung für
Rohraufhängung mit notwendigen Schnittarbeiten
für Befestigung an Fixpunkten, Gleitschellen oder
Rohrschellen in jeweils handelsüblicher Ausführung.

Der Ausschnitt beinhaltet das An- und anschließende
Überisolieren. Die Isolierung ist an die
Rohraufhängung, Fixpunktkonstruktion, Gleitschelle auf
Stoß heranzuführen. Die Metallkonstruktion ist bis auf
2xDN mit einem Isolierstreifen zu isolieren, damit hier
kein Kondensat entsteht (z.B. Gewindestange M10)
Anschließend ist die Lücke dauerhaft mit der
aufgebrachten Dämmstärke mit einem umlaufenden
Isolierstreifen abzudecken. Die Verklebung muss
mindestens der Isolierstärke entsprechen.

DN 15
Menge: 302,000 St
Kostengruppe DIN 276 2018-12: 412

**01.04.0014 Ausschnitt in vor beschriebener Isolierung für**
Ausschnitt in vor beschriebener Isolierung für
Rohraufhängung mit notwendigen Schnittarbeiten
für Befestigung an Fixpunkten, Gleitschellen oder
Rohrschellen in jeweils handelsüblicher Ausführung.

Der Ausschnitt beinhaltet das An- und anschließende
Überisolieren. Die Isolierung ist an die
Rohraufhängung, Fixpunktkonstruktion, Gleitschelle auf
Stoß heranzuführen. Die Metallkonstruktion ist bis auf
2xDN mit einem Isolierstreifen zu isolieren, damit hier
kein Kondensat entsteht (z.B. Gewindestange M10)
Anschließend ist die Lücke dauerhaft mit der
aufgebrachten Dämmstärke mit einem umlaufenden
Isolierstreifen abzudecken. Die Verklebung muss
mindestens der Isolierstärke entsprechen.

DN 20
Menge: 124,000 St
Kostengruppe DIN 276 2018-12: 412

**01.04.0015 Ausschnitt in vor beschriebener Isolierung für**
Ausschnitt in vor beschriebener Isolierung für
Rohraufhängung mit notwendigen Schnittarbeiten für
Befestigung an Fixpunkten, Gleitschellen oder
Rohrschellen in jeweils handelsüblicher Ausführung.

Der Ausschnitt beinhaltet das An- und anschließende
Überisolieren. Die Isolierung ist an die
Rohraufhängung, Fixpunktkonstruktion, Gleitschelle auf
Stoß heranzuführen. Die Metallkonstruktion ist bis auf
2xDN mit einem Isolierstreifen zu isolieren, damit hier
kein Kondensat entsteht (z.B. Gewindestange M10)
Anschließend ist die Lücke dauerhaft mit der
aufgebrachten Dämmstärke mit einem umlaufenden
Isolierstreifen abzudecken. Die Verklebung muss
mindestens der Isolierstärke entsprechen.

DN 25
Menge: 78,000 St
Kostengruppe DIN 276 2018-12: 412

**01.04.0016 Ausschnitt in vor beschriebener Isolierung für**
Ausschnitt in vor beschriebener Isolierung für
Rohraufhängung mit notwendigen Schnittarbeiten für
Befestigung an Fixpunkten, Gleitschellen oder
Rohrschellen in jeweils handelsüblicher Ausführung.

Der Ausschnitt beinhaltet das An- und anschließende
Überisolieren. Die Isolierung ist an die
Rohraufhängung, Fixpunktkonstruktion, Gleitschelle auf
Stoß heranzuführen. Die Metallkonstruktion ist bis auf
2xDN mit einem Isolierstreifen zu isolieren, damit hier
kein Kondensat entsteht (z.B. Gewindestange M10)
Anschließend ist die Lücke dauerhaft mit der
aufgebrachten Dämmstärke mit einem umlaufenden
Isolierstreifen abzudecken. Die Verklebung muss
mindestens der Isolierstärke entsprechen.

DN 32
Menge: 38,000 St
Kostengruppe DIN 276 2018-12: 412

*Hinweis: Auschnitt für Anzeigegeräte*

**01.04.0017 Ausschnitt in vor beschriebener Isolierung für**
Ausschnitt in vor beschriebener Isolierung für
Manometer bzw. Thermometer, mit notwendigen
Schnittarbeiten,  für Manometer bzw. Thermometer in
jeweils handelsüblicher Ausführung.

An die Tauchhülsen / Manometerrohre ist die Dämmung
dauerhaft anzukleben.

DN 15
Menge: 10,000 St
Kostengruppe DIN 276 2018-12: 412

**01.04.0018 Ausschnitt in vor beschriebener Isolierung für**
Ausschnitt in vor beschriebener Isolierung für
Manometer bzw. Thermometer, mit notwendigen
Schnittarbeiten,  für Manometer bzw. Thermometer in
jeweils handelsüblicher Ausführung.

An die Tauchhülsen / Manometerrohre ist die Dämmung
dauerhaft anzukleben.

DN 20
Menge: 12,000 St
Kostengruppe DIN 276 2018-12: 412

**01.04.0019 Ausschnitt in vor beschriebener Isolierung für**
Ausschnitt in vor beschriebener Isolierung für
Manometer bzw. Thermometer, mit notwendigen
Schnittarbeiten,  für Manometer bzw. Thermometer in
jeweils handelsüblicher Ausführung.

An die Tauchhülsen / Manometerrohre ist die Dämmung
dauerhaft anzukleben.

DN 25
Menge: 4,000 St
Kostengruppe DIN 276 2018-12: 412

**01.04.0020 Zuschlag für Übergang größter DN 20**
Zuschlag für Übergang größter DN 20

für vorgenannte Isolierung
Menge: 8,000 St
Kostengruppe DIN 276 2018-12: 412

**01.04.0021 desgleichen wie vor, jedoch DN 25**
Menge: 4,000 St
Kostengruppe DIN 276 2018-12: 412

**01.04.0022 desgleichen wie vor, jedoch DN 32**
Menge: 6,000 St
Kostengruppe DIN 276 2018-12: 412

**01.04.0023 Zuschlag für Passstück DN 15**
Zuschlag für Passstück DN 15

bei Isolierung von Sanitärrohrleitung DN 15
Menge: 12,000 St
Kostengruppe DIN 276 2018-12: 412

**01.04.0024 desgleichen wie vor, jedoch DN 20**
Menge: 18,000 St
Kostengruppe DIN 276 2018-12: 412

**01.04.0025 desgleichen wie vor, jedoch DN 25**
Menge: 10,000 St
Kostengruppe DIN 276 2018-12: 412

**01.04.0026 desgleichen wie vor, jedoch DN 32**
Menge: 4,000 St
Kostengruppe DIN 276 2018-12: 412

**01.04.0027 Zuschlag für Unterschreitung der Mindestabstände bis DN 15**
Zuschlag für Unterschreitung der Mindestabstände bis DN 15
bei Isolierung der Heizungsrohrleitungen, bis zu 1 cm Abstand der Isolierungen.
Menge: 38,000 m
Kostengruppe DIN 276 2018-12: 412

**01.04.0028 desgleichen wie vor, jedoch DN 20**
Menge: 24,000 m
Kostengruppe DIN 276 2018-12: 412

**01.04.0029 desgleichen wie vor, jedoch DN 25**
Menge: 18,000 m
Kostengruppe DIN 276 2018-12: 412

**01.04.0030 desgleichen wie vor, jedoch DN 32**
Menge: 12,000 m
Kostengruppe DIN 276 2018-12: 412

**01.04.0031 Mehrpreis für Ausbildung einer Armaturenisolierung, DN 15**
Mehrpreis für Ausbildung einer Armaturenisolierung, DN 15

DN 15 Absperrventil mit Handrad,
Menge: 6,000 St
Kostengruppe DIN 276 2018-12: 412

**01.04.0032 Dämmung wie vor, jedoch für DN 20**
Dämmung wie vor, jedoch für  DN 20

DN 20 Absperrventil mit Handrad,
Menge: 4,000 St
Kostengruppe DIN 276 2018-12: 412

**01.04.0033 Dämmung wie vor, jedoch für DN 25**
Dämmung wie vor, jedoch für  DN 25

DN 25 Absperrventil mit Handrad,
Menge: 4,000 St
Kostengruppe DIN 276 2018-12: 412

**01.04.0034 Dämmung wie vor, jedoch für DN 32**
Dämmung wie vor, jedoch für  DN 32

DN 32 Absperrventil mit Handrad,
Menge: 8,000 St
Kostengruppe DIN 276 2018-12: 412

*Hinweis: PVC Mantel im Hausanschlussraum*

**01.04.0035 PVC Mantel im Hausanschlussraum**
PVC Mantel im Hausanschlussraum

Ummantelung aus Hart-PVC-Folie zum Schutz vor Beschädigungen bei mechanischer Beanspruchung im Innenbereich, Oberfläche: seidenmatt und glatt, Farbe: standard-hellgrau, Dicke der Folie: 0,35 mm
Baustoffklasse: schwerentlammbar, DIN 4102 -B1 auf mind. 20 mm dickem Mineralfaserdämmstoff der Baustoffklasse DIN 4102-A.
Allgemeines bauaufsichtliches Prüfzeugnis: P-BWU03-I-16.5.49
Oberflächentemperatur der Dämmung: -20°C bis + 60°C
Verarbeitung: Längsnähte überlappen und mit Stechnieten oder Selbstklebeband verschließen. Beim Einsatz von Stechnieten sind mindestens 8 Stück je Meter zu verwenden. Die Überlappungen der Ummantelung (Längs- wie Rundstöße) sollten der Tabelle 5, der DIN 4140 :2007-03 entsprechen.
Rundstöße zum Ausgleich von Wärmedehnungen des Objektes als Schiebenähte nicht verkleben. Als Oberflächenabschluss über dampfdichter Kältedämmung aus aluminiumkaschierter Mineralwolle: Längsnähte verkleben, nicht nieten.
An den Enden der Dämmung Endmanschettenbänder anbringen. Sie decken gleichzeitig die Stirnseiten ab.
Besonders zu beachten:
Für Bögen, Abzweigungen und Armaturen sind passende ein- oder zweiteilige Formteile aus dem gleichen Material wie beim geraden Rohr zu verwenden.
Ummantelung für gedämmte Rohrleitungen (inkl. Bogen, Abzweige etc.) zum Schutz vor Beschädigungen bei mechanischer Beanspruchung im Innenbereich sind mit entsprechenden Material vorzusehen.
Ummantelung, wie beschrieben, liefern und anbringen.
Dimension Rohr: DN 25
komplett liefern und betriebsfertig montieren
Menge: 18,000 m
Kostengruppe DIN 276 2018-12: 412

**01.04.0036 desgleichen wie vor, jedoch DN 32**
Menge: 28,000 m
Kostengruppe DIN 276 2018-12: 412

**01.04.0037 Zuschlag für Ausbildung eines Bogens DN 25**
Zuschlag für Ausbildung eines Bogens DN 25

für zuvor beschriebenen PVC Mantel

komplett liefern und betriebsfertig montieren
Menge: 18,000 St
Kostengruppe DIN 276 2018-12: 412

**01.04.0038 desgleichen wie vor, jedoch DN 32**
Menge: 16,000 St
Kostengruppe DIN 276 2018-12: 412

**01.04.0039 Zuschlag für Ausbildung eines T-Stückes DN 25**
Zuschlag für Ausbildung eines T-Stückes DN 25

für zuvor beschriebenen PVC-Mantel

komplett liefern und betriebsfertig montieren
Menge: 4,000 St
Kostengruppe DIN 276 2018-12: 412

**01.04.0040 desgleichen wie vor, jedoch DN 32**
Menge: 6,000 St
Kostengruppe DIN 276 2018-12: 412

**01.04.0041 Zuschlag für Ausbildung eines Passstückes DN 25**
Zuschlag für Ausbildung eines Passstückes DN 25

für zuvor beschriebenen PVC Mantel

komplett liefern und betriebsfertig montieren
Menge: 2,000 St
Kostengruppe DIN 276 2018-12: 412

**01.04.0042 desgleichen wie vor, jedoch DN 32**
Menge: 4,000 St
Kostengruppe DIN 276 2018-12: 412

#### 01.05 KG 412: Wasseranlagen, Brandschutz und Verschließen von Aussparungen

*Hinweis: Wand- und Deckenschott aus mineralischem Zementverguss*
Wand- und Deckenschott aus mineralischem Zementverguss
mit Zulassung

es ist von einer 50%igen Belegung auszugehen.

Bei geringerer Belegung wird ein entsprechender Mehrpreis vergütet.

**01.05.0001 Geprüften Deckenverguss 25x25 cm**
Geprüften Deckenverguss 25x25 cm
nach DIN 4102 im Bereich von
Deckenaussparungen mit Deckenverschluss-System FSH 90
(Feuer Schutz Hemmend 90 Min) und mineralischer
Vergussmasse FSH 90 erstellen.

Für Massiv- und Holzbalkendecken, Beton ohne oder mit
Brandschutzanforderung bis F90 geeignet.  Das
Deckenschott - bestehend aus nicht vormontierten
Einzelteilen - ist vor Montage der Rohrleitungen im
Bereich der Deckenaussparungen zu montieren. Alle
Rohrleitungen sind inkl. Wärme- und Schallschutzdämmung
bzw. geforderten Brandschutzlösungen auszuführen. Die
Deckenaussparung ist vollflächig in mindestens 15 cm
Dicke mit der mineralischer Vergussmasse zu vergießen.

Aussparungsgröße: bis 25x25 cm

Folgende Leitungen werden durch das Schott geführt:
Lüftung DN 100 Spiralfalzrohr mit Brandschott
Heizung Vorlauf und Rücklauf mit Mineralfaserschott
Sanitär Grau- Trink- Warmwasser und Zirkulation mit
 Mineralfaserschott
Abwasser PE mit Brandschott

Schotts auch nur mit Teilbelegung zu erwarten.

Das Deckenschott ist im Sichtbereich nach dem
Aushärten der Vergussmasse zu entfernen und zu
entsorgen

Vor dem Vergießen sind die Gewerke Heizung und Lüftung
auf Vollständigkeit zu prüfen. Im Rahmen der
Hinweisplicht sind bei sichtbaren Mängeln die
Bauleitung nebst dem betroffenen Gewerk zu informieren.

Einschl. Vergussmasse, Schalarbeiten, Reinigungsarbeiten und Kennzeichnungsschildern.

Schott liefern und entsprechend der
Herstellerunterlagen liefern und montieren.
Menge: 12,000 St
Kostengruppe DIN 276 2018-12: 412

**01.05.0002 Verpressen von Aussparungen bis 0,04 m²**
Verpressen von Aussparungen bis 0,04 m²

Wanddurchbruch (Stahlbeton, Ziegel, Holzbau oder Trockenbaulaibung bis 25 cm) mit Installationen HLSE in F90 Qualität verschließen. Die Füllmasse (Mörtel, Schaum, etc.) ist unter Abstimmung mit den einzelnen Gewerken und den bauaufsichtlichen Zulassungen der jeweiligen Leitungen bzw. Schotts zu wählen.
Einschl. Schalungsarbeiten, sowie Vorbereitung, Kennzeichnung, Dokumentation und Nacharbeit.

Für die Kalkulation ist von einem annähernd quadratischen Querschnitt mit 50%iger Belegung auszugehen.
Menge: 10,000 St
Kostengruppe DIN 276 2018-12: 412

**01.05.0003 Mehrpreis für Brandschutzmörtel**
Mehrpreis für Brandschutzmörtel
bei geringerer Belegung.
Verwendung: Deckenschott´s und Wandschott´s
Menge: 125,000 l
Kostengruppe DIN 276 2018-12: 412

*Hinweis: Brandschutz Trinkwasser*

*Hinweis: Beschreibung Wand-und Deckendurchführungen R90*
Beschreibung Wand-und Deckendurchführungen R90

Rohrabschottung für nichtbrennbare/brennbare Versorgungsleitungen bzw. mnichtbrennbare Abflussleitungen in Massivdecken/-wänden oder Leichtbauwänden.

Feuerwiderstandsfähige Rohrabschottung

Material Dämmung: Alu-Kaschiert

Einbaulänge R-90 bei Edelstahlrohr:
Außendurchmesser Rohr bis einschl. 22 mm: 500mm
Außendurchmesser Rohr 28 bis  42 mm: 1000mm

**01.05.0004 Wand/Deckendurchführung R90 - 15**
Wand/Deckendurchführung R90 - 15

Wand- bzw. Deckendurchführung R 90 wie zuvor beschrieben, jedoch:

Außendurchmesser d. Rohrleitung: 18 mm
Bekleidungsdicke: 20 mm
Material Dämmung: Vinylkautschuk

komplett liefern und betriebsfertig montieren
Menge: 10,000 St
Kostengruppe DIN 276 2018-12: 412

**01.05.0005 Wand/Deckendurchführung R90 - 22**
Wand/Deckendurchführung R90 - 22

Wand- bzw. Deckendurchführung R 90 wie zuvor beschrieben, jedoch:

Außendurchmesser d. Rohrleitung: 22 mm
Material Dämmung: Vinylkautschuk
Menge: 5,000 St
Kostengruppe DIN 276 2018-12: 412

**01.05.0006 Wand/Deckendurchführung R90 - 25**
Wand/Deckendurchführung R90 - 25

Wand- bzw. Deckendurchführung R 90 wie zuvor beschrieben, jedoch:

Außendurchmesser d. Rohrleitung: 28 mm
Bekleidungsdicke: 20 mm
Material Dämmung: Vinylkautschuk
Menge: 5,000 St
Kostengruppe DIN 276 2018-12: 412

**01.05.0007 Wand/Deckendurchführung R90 - 32**
Wand/Deckendurchführung R90 - 32

Wand- bzw. Deckendurchführung R 90 wie zuvor beschrieben, jedoch:

Außendurchmesser d. Rohrleitung: 28 mm
Bekleidungsdicke: 20 mm
Material Dämmung: Vinylkautschuk
Menge: 2,000 St
Kostengruppe DIN 276 2018-12: 412

#### 01.06 KG 412: Wasseranlagen, Armaturen und Zubehör

*Hinweis: Betriebstechnische Einrichtungen*
Betriebstechnische Einrichtungen

Wenn nicht separat ausgeschrieben sind die notwendigen Schrauben und Dübel für die Befestigung der nachfolgenden Positionen in die Einheitspreise mit einzukalkulieren.

*Hinweis: Filtergruppe und Enthärtungsanlage*

**01.06.0001 Automatischer Rückspülfilter**
Automatischer Rückspülfilter
mit Druckminderer-Anschlussmodul zur Filtration
von Trink- und Brauchwasser bestimmt.
Sie schützen die Wasserleitungen und die daran angeschlossenen
wasserführenden Systemteile vor Funktionsstörungen
und Korrosionsschäden durch Fremdpartikel
wie Rostteilchen, Späne, Sand, Hanf etc., max. 0,2 mm.
Das Rohwasser strömt durch den Rohwassereintritt
in den Filter ein und dort von innen durch das
Filterelement zum Reinwasseraustritt.
Dabei werden Fremdpartikel > 90 μm an der Innenseite des
Filtergewebes zurückgehalten.
Das Filterelement wird durch Rückspülen in regelmäßigen
Abständen gereinigt.
Die Rückspülung erfolgt automatisch nach einem vorher
eingestellten Zeit-Intervall und funktioniert
nach dem äußerst wirkungsvollen Prinzip der Rückspülung
durch Absaugung (Saugring-Rückspülsystem).
Der Filtrationsprozess läuft auch während der Rückspülung
ohne Unterbrechung, da ca. 90 % der Filterflache für den
Filterbetrieb ständig zur Verfügung stehen. (Non-Stop-Filtration).
Die Filter sind nicht einsetzbar bei chemikalienbehandelten
Kreislaufwassern.
Bei Einsatz zur Filtration von Prozesswasser und Kühlwasser
für Durchlaufkühlungen ist eine Fachberatung erforderlich.
Bei Wässern mit groben Schmutzpartikeln einen
Grobschmutzabscheider vorschalten.
Für Öle, Fette, Lösungsmittel, Seifen und sonstige schmierende
Medien sind die Filter nicht geeignet.
Ebenso nicht zur Abscheidung wasserlöslicher Stoffe.

Lieferumfang:
Anschlussmöglichkeit an separates Anschlussmodul
bzw. Anschluss-Stück bestehend aus:

- Filter-Grundkörper mit Messingkopfteil
- Abdeckhaube
- Elektronische Steuerung und Rückspüleinrichtung mit hydraulischem Antrieb
- Trafostecker
- Klarsichtzylinder mit Filterelement
- Datumsring
- Sicherheitskugelhahn
- Abwasseranschluss (HT-Anschluss oder Schlauchtülle)
- Anschluss-Modul inclusive Druckminderer

Technische Daten:
Nennweite DN 25
Durchflussleistungen bei Δp = 0,2 bar 5,0 m³/h
Durchflussleistungen bei Δp = 0,5 bar 7,5 m³/h
Nenndruck 16 bar
Betriebsdruck min. / max. 2 / 16 bar
untere / obere Durchlassweite 90 / 110 μm
Wassertemperatur max. 30 °C
Umgebungstemperatur max. 40 °C
Gesamthöhe 550 mm
Einbaulänge ohne Verschraubung 100 mm
Einbaulänge mit Verschraubung 184 mm

komplett liefern und betriebsfertig montieren
Menge: 1,000 St
Kostengruppe DIN 276 2018-12: 412

*Hinweis: Enthärtungsanlage*

**01.06.0002 Enthärtungsanlage inkl. Salzmangelarm**
Enthärtungsanlage inkl. Salzmangelarm
nach DIN EN 14743 und DIN 19636-100. Mit DIN-DVGW-geprüften Einzelmodulen zur Enthärtung von Trinkwasser. Die parallele Durchströmung aller Anlagenteile garantiert hygienisch optimale, stagnationsfreie Betriebsabläufe.
Ausführung: Anlage bestehend aus zwei getrennt absperrbaren Einzelmodulen (PN 10), gefüllt mit hochwertigem monosphärem Ionenaustauscherharz in Lebensmittelqualität zur optimalen Wasserverteilung und Minimierung von Druckverlust und Regeneriermittelaufwand, kalibrierbarer im Wassereingang für die mengen- und qualitätsabhängige Steuerung, tausendfach bewährte, verschleißfreie Keramikscheiben-Technologie für lebenslange Programmierung der Betriebsabläufe, Steuerungselektronik mit LCD-Anzeige für Betrieb, Regeneration, Resthärte und Salzmangel, zusätzlich manuelle Auslösung der Regeneration und Vorwahltasten für die Verschnittwasserhärte, Verschnittwasserregelung durch, Zwangsregeneration nach spätestens 96 Stunden und Anlagenhygienisierung durch eingebaute Desinfektionseinrichtung mit platinierten Titanelektroden, separater Salzlöse- und Vorratsbehälter mit kontinuierlicher Solebevorratung sowie 2-stufiger Salzmangelanzeige, komplett mit Anschlussstück und JQX-Umgehungsventil. Mit potentialfreiem Kontakt zur Fernübertragung der Störmeldung bzw. Salzmangelmeldung
Technische Daten:
Nenndurchfluss bei 20 °dH auf 8 °dH  ca.5,0  m³/h
Druckverlust bei Nenndurchfluss
(20 °dH auf 8 °dH)  ca. 1,0  bar
Rohranschluss  ca. 1 1/2  Zoll
Kapazität bei Sparbesalzung  13,4  °dH x m³
Inhalt Salzvorratsbehälter  ca. 100  kg
Salzverbrauch je Regeneration  0,44  kg
Abwasser je Regeneration  50  Liter
Betriebsdruck max.  7  bar
Fließdruck min.  2  bar
Spannungsversorgung  230 V, 50  Hz
Leistungsaufnahme max.  30  Watt
Betriebstemperatur max.  30  °C
Betriebsgewicht mit kompl. Salzfüllung ca.  175  kg
Versandgewicht ca.  60  kg
Abmessungen:
- Einbaulänge  ca. 1.250  mm
- Tiefe  ca. 485  mm
- Höhe  ca. 1.290  mm
inkl. Modbusschnittstelle für eine Anbindung an eine GLT
Rotgussverlängerung mit DVGW Zulassung
komplett liefern und betriebsfertig montieren
Menge: 1,000 St
Kostengruppe DIN 276 2018-12: 412

**01.06.0003 Regeneriersalz für Enthärtungsanlagen**
Regeneriersalz für Enthärtungsanlagen

für Weichwassergeräte und -anlagen. Siedesalz nach DIN 19604, mit technisch sehr hohem Reinheitsgrad. Systemgerechte Tablettenstruktur, Durchmesser ca. 25 mm. 25-kg-Sack.

komplett liefern und befüllen
Menge: 4,000 St
Kostengruppe DIN 276 2018-12: 412

**01.06.0004 Auslauf-Ventil DVGW R 1/2**
Auslauf-Ventil DVGW R 1/2
DVGW-geprueft mit Schlauchverschraubung, Rohrbeluefter, Rueckflussverhinderer, Oberteil mit Dreikanthaubengriff matt verchromt DN 15(R1/2)
inklusive Übergänge auf Pressrohr

komplett liefern und betriebsfertig montieren
Menge: 6,000 St
Kostengruppe DIN 276 2018-12: 412

**01.06.0005 Entleerungskugelhahn aus Messing DN 15**
Entleerungskugelhahn aus Rotguss,
DN 15 (R 1/2) AG u.Schlauchverschraubung mit Kappe

mit DVGW Prüfzeichen

komplett liefern und betriebsfertig montieren
Menge: 8,000 St
Kostengruppe DIN 276 2018-12: 412

**01.06.0006 Bimetall-Zeigerthermometer**
Bimetall-Zeigerthermometer
0-120 Grad C, DN 15, stabiles Metallgehaeuse und vernickelter Uebersteckring, mit Messing - Tauchhuelse, mit Stellschraube, Messgenauigkeit: Klasse 1
Gehaeuse: 80 mm
Tauchlaenge: 40 mm

komplett liefern und betriebsfertig montieren
Menge: 4,000 St
Kostengruppe DIN 276 2018-12: 412

**01.06.0007 Absperrventil mit Schallschutzprüfzeichen gemäß**
Absperrventil mit Schallschutzprüfzeichen gemäß

DIN 4109 Gruppe I, mit Eignungsnachweis gemäß DIN 1988, Gehäuse, Oberteil und wasserberührende Teile der Innengarnitur aus entzinkungsfreiem Rotguss DIN EN 1982, Schrägsitzform DIN 3502 mit Entleerungsventil, mit wartungsfreier Spindelabdichtung, mit Handrad, beiderseits Pressverbinder, PN 6, DN 15, beidseitig mit Pressübergang auf Edelstahlrohr 18x1mm

komplett liefern und betriebsfertig montieren
Menge: 8,000 St
Kostengruppe DIN 276 2018-12: 412

**01.06.0008 Absperrventil mit Schallschutzprüfzeichen gemäß**
Absperrventil mit Schallschutzprüfzeichen gemäß

DIN  4109 Gruppe I, mit Eignungsnachweis gemäß DIN 1988, Gehäuse, Oberteil und wasserberührende Teile der Innengarnitur aus entzinkungsfreiem Rotguss DIN EN 1982, Schrägsitzform DIN 3502 mit Entleerungsventil, mit wartungsfreier Spindelabdichtung, mit Handrad, beiderseits Pressverbinder, PN 6, DN 20 mit beidseitigen Pressübergang auf Edelstahlrohr 22x1mm.

komplett liefern und betriebsfertig montieren
Menge: 10,000 St
Kostengruppe DIN 276 2018-12: 412

**01.06.0009 Absperrventil mit Schallschutzprüfzeichen gemäß**
Absperrventil mit Schallschutzprüfzeichen gemäß

DIN 4109 Gruppe I, mit Eignungsnachweis gemäß DIN 1988, Gehäuse, Oberteil und wasserberührende Teile der Innengarnitur aus entzinkungsfreiem Rotguss DIN EN 1982, Schrägsitzform DIN 3502 mit Entleerungsventil, mit wartungsfreier Spindelabdichtung, mit Handrad, beiderseits Pressverbinder, PN 6, DN 25 mit beidseitigem Pressübergang auf Edelstahlrohr 28x1,5mm.

komplett liefern und betriebsfertig montieren
Menge: 6,000 St
Kostengruppe DIN 276 2018-12: 412

**01.06.0010 Doppelwandscheibe 15x1,0 mm**
Doppelwandscheibe 15x1,0 mm

mit SC-Contur,
aus Rotguss oder Siliziumbronze

komplett liefern und betriebsfertig montieren
Menge: 12,000 St
Kostengruppe DIN 276 2018-12: 412

**01.06.0011 Probeentnahmeventil für vorstehende Armaturen,**
Probeentnahmeventil für vorstehende Armaturen,

zur Probentnahme von Trinkwasser zur Bestimmung mikrobiologischer und chemischer Parameter nach TrikwVO in Kalt- und Warmwasserinstallationssystemen, bestehend aus Rotguss im mediumberührten Bereich, absperrbar mittels beiliegendem Inbusschlüssel SW 5 (an den Bauherren zu übergeben), Rotguss - Ventilkörper 360° drehbar, mit abflammbarem und drehbarem Edelstahl - Auslaufbogen, DN 6 (G1/4")

komplett liefern und betriebsfertig montieren
Menge: 6,000 St
Kostengruppe DIN 276 2018-12: 412

**01.06.0012 Einbau beigestellter Messwert-/Kontaktgeber**
Einbau beigestellter Messwert-/Kontaktgeber und beigestellter Edelstahl-Tauchhülse
einschließlich:
Einbauformstück und Übergang für Edelstahl-Press-System
für Trinkwasseranlagen mit IG, Einbaulänge/ Tauchtiefe 200 mm, PN 6, Rohrgewinde R/Rp 1/2".

komplett liefern und betriebsfertig montieren
Menge: 4,000 St
Kostengruppe DIN 276 2018-12: 412

**01.06.0013 Frostsichere Außenarmatur DN 15**
Frostsichere Außenarmatur DN 15

mit automatischer Entleerfunktion, als Bausatz auch für Rohbauinstallation mit nachträglicher Längenanpassung nach Fertigstellung der Außenwand, alle im geschlossenen Zustand mediumberührten Metallteile aus Rotguss, mit wartungsfreier Spindelabdichtung, mit EPDM-Sitzdichtung, inkl. Rohrbelüftern und Rückflussverhinderer gem. DIN 1988, Schlauchanschlussverschraubung, Verdrehschutzmanschette und Rohbau-Frostsicherung,  mit verchromtem Bediengriff und blauem Signierplättchen, mit DIN-/DVGW- und Schallschutzzulassung, Nenndruck PN 16, Durchgangsgehäuse mit Außengewindeanschluss,
Schaftlänge: ca. 450mm, inkl. Steckschlüsseloberteil zur Sicherung der Zapfstelle, inkl. einer Verlängerung zu kalkulieren

Anschluss DN 15
Durchflussmenge mind. 20 l/min

komplett liefern und betriebsfertig montieren
Menge: 4,000 St
Kostengruppe DIN 276 2018-12: 412

#### 01.07 KG 412: Wasseranlagen, Einrichtungen

*Hinweis: Vorbemerkung Fertigmontage*
Vorbemerkung Fertigmontage

Bei der Fertigmontage nachfolgender Sanitär-Einrichtungsgegenstände
sind sämtliche dauerelastischen Verfugungen mit vorzunehmen.
(Diese Leistungen gehören zur Montage der Einrichtungsgegenstände).

Objektanschlüsse
Sämtliche Freiräume der Abfluss- und Wasseranschlüsse sind auszufüllen
und mit der Oberkante der Fliesen dauerelastisch zu verfugen.

Einrichtungsgegenstände
Alle Objektkörper, die nach den Fliesenarbeiten angebracht werden,
sind an den spritzwassergefährdeten Stellen in gleicher Farbe
dauerelastisch zu verfugen.
Die Farbe wird vom Architekten festgelegt.
Die Kosten sind im Einheitspreis mit einzukalkulieren.

Wenn nicht separat ausgeschrieben, sind die notwendigen Schrauben
und Dübel für die Befestigung der nachfolgenden Positionen in die
Einheitspreise mit einzukalkulieren.
Gleiches gilt für die notwendigen Verlängerungen der Armaturenanschlüsse.

Entsprechende Schallschutzunterlagen sind einzubauen und die Kosten
in den Einheitspreisen zu kalkulieren.

Installation nach Fliesenmaß
Die Installation der Einrichtungsgegenstände ist entsprechend des vom
Architekten vorgegebenen Fliesenspiegels durchzuführen.
Die Rohinstallation ist darauf entsprechend abzustimmen.
Der Mehraufwand für Maßhaltigkeit und Klärung mit den Beteiligten
ist in den jeweiligen Positionen zu berücksichtigen und in den
Einheitspreisen einzurechnen.

*Hinweis: WC-Anlagen Kinderkrippe - EG*

*Hinweis: Waschrinne*

**01.07.0001 Element für Waschtisch, 112–130 cm,**
Element für Waschtisch, 112–130 cm,
schmale Ausführung,
Wandarmatur Unterputz
Verwendungszwecke
- Für Trockenbau
- Für UP-Armaturen
Eigenschaften
- Ermöglicht mehr Positionierungsmöglichkeiten für die
Möbelunterbaubefestigung neben Element,
gegenüber Element mit 50 cm Breite
- Befestigung für Anschlussbogen höhenverstellbar und schallgedämmt
Technische Eigenschaften
- Werkstoff: Stahl
- Nettogewicht: 12,800 kg
- B / Breite (cm): 44 cm
- H / Höhe (cm): 112-130 cm
- T / Tiefe (cm): 11 cm
zusätzlicher Lieferumfang
- Anschlussbogen aus PE-HD, D 50 mm
- Dichtung D 44 / 32 mm
- 2 Gewindestangen M10
- Befestigungsmaterial

komplett liefern und betriebsfertig montieren
Menge: 4,000 St
Kostengruppe DIN 276 2018-12: 412

**01.07.0002 Duofix System-Montageplatte UP Universal**
System-Montageplatte UP Universal

Einsatzbereich
- Zum Einbau in Systemwand
- zur Montage von UP-Armaturen, -Lüftern,
  Hygienespülung und weiteren Einbaugeräten

Eigenschaften
- Furnierholzplatte
- mehrlagig, wasserfest verleimt

Lieferumfang
- Befestigungsmaterial

komplett liefern und betriebsfertig montieren
Menge: 4,000 St
Kostengruppe DIN 276 2018-12: 412

**01.07.0003 Doppelwaschtisch/Waschrinne für 2 Waschplätze - für Kindertagesstätten besonders gut geeignet - aus Mineralguss mit porenfreier Oberfläche, alpinweiß - rechteckiges Becken mit großen Radien - ohne Überlauf - für Einlocharmaturen vorgerichtet - 900 mm breit und 350 mm tief - Waschmuldentiefe 125 mm - für Stockschraubenbefestigung - belastbar nach DIN EN 14688 - Reinigungsfreundlich - Marktübliche Farben für Kinder können rückstandslos entfernt werden - hohe Wassertemperatur (z. B. bei der Durchführung einer thermischen Desinfektion): Wechselbeständig bis 65 °C, beständig bis 80 °C über einen Belastungszeitraum von 5 Minuten - CE- und UKCA-Kennzeichnung nach Bauprodukteverordnung Nr. 305/2011 - Waschtisch ohne Hahnloch auf Anfrage ohne Aufpreis erhältlich**
Doppelwaschtisch/Waschrinne für 2 Waschplätze
- für Kindertagesstätten besonders gut geeignet
- aus Mineralguss mit porenfreier Oberfläche, alpinweiß
- rechteckiges Becken mit großen Radien
- ohne Überlauf
- für Einlocharmaturen vorgerichtet
- 900 mm breit und 350 mm tief
- Waschmuldentiefe 125 mm
- für Stockschraubenbefestigung
- belastbar nach DIN EN 14688
- Reinigungsfreundlich - Marktübliche Farben für Kinder können rückstandslos entfernt werden
- hohe Wassertemperatur (z. B. bei der Durchführung einer thermischen Desinfektion): Wechselbeständig bis 65 °C, beständig bis 80 °C über einen Belastungszeitraum von 5 Minuten
- CE- und UKCA-Kennzeichnung nach Bauprodukteverordnung Nr. 305/2011
- Waschtisch ohne Hahnloch auf Anfrage ohne Aufpreis erhältlich

inkl. Befestigungskonsolen
inkl. Aufmaß, Werkszeichnung, Lieferung und Montage

komplett liefern und betriebsfertig montieren
Menge: 2,000 St
Kostengruppe DIN 276 2018-12: 412

**01.07.0004 Unterputz-Einbaukoerper, DN 15 (G1/2)**
Unterputz-Einbaukoerper, DN 15 (G1/2)
fuer 2-Loch Waschtisch-Wand Einhand-Batterie
- Geraeuschpruefungsnummer: P-IX 19193/IO
ohne Fertigmontageteile
Gehaeuse: entzinkungsarmes Messing (MS 63)
Isolierpack, Styropor
einschl. Befestigungswinkel
- Steuerpatrone classic 3.5
- einstellbare Heisswassersperre
- mit Keramikscheiben

komplett liefern und betriebsfertig montieren
Menge: 4,000 St
Kostengruppe DIN 276 2018-12: 412

**01.07.0005 Fertigmontageset, verchromt**
Fertigmontageset, verchromt
Waschtisch-Einhand-Wandbatterie, DN 15
fuer Wandeinbau
- Ausladung: 225 mm
- Auslauf: kuerzbar von 225 - 160 mm
- Durchflussmenge: 8 l/min, gemessen bei 3 bar Fliessdruck
- Geraeuschpruefungsnummer: P-IX 19193/IO
Dekorset bestehend aus:
Bedienungshebel (Metall), Huelse und Wandrosette
Auslauf Ø 19 mm
CACHE® Strahlregler mit Montageschluessel

komplett liefern und betriebsfertig montieren
Menge: 4,000 St
Kostengruppe DIN 276 2018-12: 412

**01.07.0006 Sieb-Ablaufventil DN 32 (1 1/4")**
Sieb-Ablaufventil DN 32 (1 1/4")
ohne Überlauf, mit Dichtung
einschl. Röhrensifon
50 mm höhenverstellbar
verchromt

komplett liefern und betriebsfertig montieren
Menge: 2,000 St
Kostengruppe DIN 276 2018-12: 412

**01.07.0007 Gummianschlussnippel**
Gummianschlussnippel
zum Anschluss des
Geruchsverschluss an die Abwasserleitung DN50
Ausführung: DN32 x DN50

komplett liefern und betriebsfertig montieren
Menge: 4,000 St
Kostengruppe DIN 276 2018-12: 412

**01.07.0008 Eckventil DN 15**
Eckventil DN 15
mit Längenausgleich und Schubrosette verchromt
für Kaltwasser-und Warmwasser incl. Überwurfmutter DN10
entzinkungsbeständig

komplett liefern und betriebsfertig montieren
Menge: 8,000 St
Kostengruppe DIN 276 2018-12: 412

**01.07.0009 Verlängerungsnippel**
Verlängerungsnippel
zum Anschluß an die
Eckventile, entzinkungsbeständig
DN15, Länge 100mm

komplett liefern und betriebsfertig montieren
Menge: 8,000 St
Kostengruppe DIN 276 2018-12: 412

*Hinweis: WC´s*

**01.07.0010 Element für Wand-WC, 112 cm, mit UP-Spülkasten für Kinder**
Element für Wand-WC, 112 cm, mit UP-Spülkasten für Kinder
Zum Einbau in teilhohe oder raumhohe Vorwandinstallation
Geeignet für Fußbodenaufbau 0 - 20 cm

Eigenschaften
- Trockenbauelement
- Selbsttragend
- Rahmen pulverbeschichtet
- Rahmen mit Löchern d 9 mm für Befestigung im Holzständerbau
- Keramikbefestigungen M12,
Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 1,000 St
Kostengruppe DIN 276 2018-12: 412

**01.07.0011 Kinder-Tiefspül-WC, 6 l**
Kinder-Tiefspül-WC, 6 l
DIN 1385-6, DIN-EN 38, als Kinderklosett aus Sanitärporzellan,
wandhängend
für Wandeinbauspülkasten
Größe: Breite: ca. 330 mm, Tiefe: ca. 535 mm
Befestigung: Gewindestangen M12 X 150
Zulauf: von hinten
Abgang: waagerecht

mit Kinder-WC-Sitz weiß ohne Deckel

komplett liefern und betriebsfertig montieren
Menge: 1,000 St
Kostengruppe DIN 276 2018-12: 412

**01.07.0012 Element für Stand-WC 112cm mit UP-Spülkasten für Kleinkinder**
Element für Stand-WC 112cm mit UP-Spülkasten für Kleinkinder

- Für Trockenbau
- Für Kinder- und Kleinkinder-Stand-WCs
- Für 1-Mengen-, 2-Mengen- oder Spül-Stopp-Spülung

Eigenschaften
- Montage- und Instandhaltungsarbeiten am UP-Spülkasten werkzeuglos

Technische Eigenschaften
- Berechnungsdurchfluss (l/s): 0.11 l/s
- Fließdruck (kPa): 10-1000 kPa
- Große Spülmenge Einstellbereich (l): 4.5 / 6 / 7.5 l
- Kleine Spülmenge Einstellbereich (l): 3-4 l
- Mindestfließdruck für Berechnungsdurchfluss (kPa): 50 kPa

zusätzlicher Lieferumfang
- Wasseranschluss R 1/2", MF-fähig, mit integriertem Eckventil und Handrad
- Bauschutz für Serviceöffnung
- 2 Schutzstopfen
- Rohrschelle
- Anschlussbogen 90G aus PE-HD, D 90 mm
- Übergangsmuffe aus PE-HD, D 90 / 110 mm
- Anschlussset für Stand-WC, weiß
- Befestigungsmaterial

komplett liefern und betriebsfertig montieren
Menge: 3,000 St
Kostengruppe DIN 276 2018-12: 412

**01.07.0013 Stand-WC für Babys und Kleinkinder, Tiefspüler, H:26cm**
Stand-WC für Babys und Kleinkinder, Tiefspüler, H:26cm

- Für Druckspüler
- Für Kinderbetreuungseinrichtungen
- Für Kleinkinder
- Für Tief-, Halbhoch- und Hochhängende AP-Spülkästen

Eigenschaften
- Tiefspül-WC
- Bodenstehend
- Mit Spülrand
- Abgang horizontal
- Klasse 1, Vollmenge 5 l, nach EN 997

Technische Eigenschaften
- Farbe: weiß
- Werkstoff: Sanitärkeramik
- Breite: ca. 28 cm
- Höhe: ca. 30 cm
- Tiefe: ca. 37,5 cm

einschl. WC-Sitzring

komplett liefern und betriebsfertig montieren
Menge: 3,000 St
Kostengruppe DIN 276 2018-12: 412

**01.07.0014 WC-Betätigungsplatte für 2-Mengen-Spülung mit zwei runden Drückerplatten**
WC-Betätigungsplatte für 2-Mengen-Spülung
mit zwei runden Drückerplatten

Verwendungszwecke
- Zur Spülauslösung bei UP-Spülkästen

Eigenschaften
- Betätigung von vorne
- Drückerstangen schallgedämmt, werkzeuglose Schnelleinstellung

Technische Eigenschaften
- Werkstoffbezeichnung: Kunststoff
- Farbe / Oberfläche: Platte, Taste: weiß / glänzend
- Breite: 24,6 cm
- Höhe: 16,4 cm
- Tiefe: 1,3 cm
- Betätigungskraft - max.: 20 N
- Nettogewicht: 0,311 kg

zusätzlicher Lieferumfang
- Befestigungsrahmen
- 2 Distanzbolzen
- 2 Drückerstangen

komplett liefern und betriebsfertig montieren
Menge: 4,000 St
Kostengruppe DIN 276 2018-12: 412

*Hinweis: Hygienebecken*

**01.07.0015 Element für Waschtisch 112 cm, Standarmatur Verwendungszwecke - Für Trockenbau - Für Standarmaturen Eigenschaften - Befestigungsabstand Waschtisch 5–38 cm - Befestigung für Anschlussbogen höhenverstellbar und schallgedämmt - Traverse Armatur höhen- und tiefenverstellbar Technische Eigenschaften - Werkstoff: Stahl - Nettogewicht: 9,850 kg - B / Breite (cm): 50 cm - H / Höhe (cm): 112 cm - T / Tiefe (cm): 7,5 cm zusätzlicher Lieferumfang - 2 Anschlusswinkel Rp 1/2" / R 1/2", MF-fähig - 2 Schalldämmunterlagen - 2 Dämmhülsen - Anschlussbogen aus PE-HD, D 50 mm - Dichtung D 44 / 32 mm - 2 Gewindestangen M10 - Befestigungsmaterial**
Element für Waschtisch 112 cm, Standarmatur
Verwendungszwecke
- Für Trockenbau
- Für Standarmaturen
Eigenschaften
- Befestigungsabstand Waschtisch 5–38 cm
- Befestigung für Anschlussbogen höhenverstellbar und schallgedämmt
- Traverse Armatur höhen- und tiefenverstellbar
Technische Eigenschaften
- Werkstoff: Stahl
- Nettogewicht: 9,850 kg
- B / Breite (cm): 50 cm
- H / Höhe (cm): 112 cm
- T / Tiefe (cm): 7,5 cm
zusätzlicher Lieferumfang
- 2 Anschlusswinkel Rp 1/2" / R 1/2", MF-fähig
- 2 Schalldämmunterlagen
- 2 Dämmhülsen
- Anschlussbogen aus PE-HD, D 50 mm
- Dichtung D 44 / 32 mm
- 2 Gewindestangen M10
- Befestigungsmaterial
komplett liefern und betriebsfertig montieren
Menge: 1,000 St
Kostengruppe DIN 276 2018-12: 412

**01.07.0016 Anschluss wasser- und abwasserseitig**
Anschluss wasser- und abwasserseitig
an das bauseitig gelieferte und eingebaute Waschbecken
im Wickelbereich

einschl. Einbau der Ablaufgarnitur
und Überprüfung auf Dichtigkeit

betriebsfertig montieren
Menge: 1,000 St
Kostengruppe DIN 276 2018-12: 412

**01.07.0017 Waschtischbatterie**
Waschtischbatterie
ALLGEMEINE ATTRIBUTE:
- Produktgruppe: Waschtischarmatur
- Einbauart: Standmontage
- Technisches Merkmal: Einhebelmischer
- Oberfläche: Chrom
- BIM Daten vorhanden: Ja

PRODUKT EIGENSCHAFTEN:
- Strahlreglertyp: CASCADE® Strahlregler, PCA® konstante
Durchflussleistung unabhängig vom Fließdruck
- Verbindung: Anschluss über flexible Druckschläuche
- Montage: 1-Loch
- Hebel/Bediengrifftyp: Einhandbedienhebel/Griff, Pinhebel,
Hebel mit W+K-Kennzeichnung
- Auslaufart: Feststehender Auslauf
- Erweiterung: Ablaufgarnitur mit Zugstange
- Temperatureinstellungen: Temperaturbegrenzer
- Mechanische Teile: ø 3.0 Steuerpatrone mit keramischen
Dichtscheiben zur Wassermengen- und Temperatureinstellung
- Spezielle Eigenschaften: Armaturenkörper aus
entzinkungsbeständigem Messing (DZR)

FLIESSEIGENSCHAFTEN:
- Durchfluss bei 300 kPa (Durchflussbegrenzer): 6,00 l/min

BESTIMMUNGEN / VORSCHRIFTEN:
- EN Standard: EN 817
- Geräuschklasse: I (ISO 3822)

ZULASSUNGEN:
- DVGW: DW-6506DN0781
- Konformitätserklärung: DoC

TECHNISCHE EIGENSCHAFTEN:
- Ausladung: 133 mm
- Material: Messing
- Heißwasserversorgung: max. +70°C
- Arbeitsdruck: 50 - 1000 kPa
- Anschlussgröße: G3/8
- Sicherungseinrichtung (EN1717): AA

komplett liefern und betriebsfertig montieren
Menge: 1,000 St
Kostengruppe DIN 276 2018-12: 412

**01.07.0018 Sieb-Ablaufventil DN 32 (1 1/4")**
Sieb-Ablaufventil DN 32 (1 1/4")
ohne Überlauf, mit Dichtung
einschl. Röhrensifon
50 mm höhenverstellbar
verchromt

komplett liefern und betriebsfertig montieren
Menge: 1,000 St
Kostengruppe DIN 276 2018-12: 412

**01.07.0019 Gummianschlussnippel**
Gummianschlussnippel
zum Anschluss des Geruchsverschluss
an die Abwasserleitung DN 50
Ausführung: DN 32 x DN 50

komplett liefern und betriebsfertig montieren
Menge: 1,000 St
Kostengruppe DIN 276 2018-12: 412

**01.07.0020 Eckventil DN 15**
Eckventil DN 15
mit Längenausgleich und Schubrosette verchromt
für Kaltwasser-und Warmwasser incl. Überwurfmutter DN10
entzinkungsbeständig

komplett liefern und betriebsfertig montieren
Menge: 2,000 St
Kostengruppe DIN 276 2018-12: 412

**01.07.0021 Verlängerungsnippel**
Verlängerungsnippel
zum Anschluß an die
Eckventile, entzinkungsbeständig
DN15, Länge 100mm

komplett liefern und betriebsfertig montieren
Menge: 2,000 St
Kostengruppe DIN 276 2018-12: 412

*Hinweis: Garten-WC Kinderkrippe - EG*

*Hinweis: Waschtisch*

**01.07.0022 Element für Waschtisch, 112–130 cm,**
Element für Waschtisch, 112–130 cm,
schmale Ausführung,
Wandarmatur Unterputz
Verwendungszwecke
- Für Trockenbau
- Für UP-Armaturen
Eigenschaften
- Ermöglicht mehr Positionierungsmöglichkeiten für die
Möbelunterbaubefestigung neben Element,
gegenüber Element mit 50 cm Breite
- Befestigung für Anschlussbogen höhenverstellbar und schallgedämmt
Technische Eigenschaften
- Werkstoff: Stahl
- Nettogewicht: 12,800 kg
- B / Breite (cm): 44 cm
- H / Höhe (cm): 112-130 cm
- T / Tiefe (cm): 11 cm
zusätzlicher Lieferumfang
- Anschlussbogen aus PE-HD, D 50 mm
- Dichtung D 44 / 32 mm
- 2 Gewindestangen M10
- Befestigungsmaterial

komplett liefern und betriebsfertig montieren
Menge: 2,000 St
Kostengruppe DIN 276 2018-12: 412

**01.07.0023 Duofix System-Montageplatte UP Universal**
System-Montageplatte UP Universal

Einsatzbereich
- Zum Einbau in Systemwand
- zur Montage von UP-Armaturen, -Lüftern,
  Hygienespülung und weiteren Einbaugeräten

Eigenschaften
- Furnierholzplatte
- mehrlagig, wasserfest verleimt

Lieferumfang
- Befestigungsmaterial

komplett liefern und betriebsfertig montieren
Menge: 2,000 St
Kostengruppe DIN 276 2018-12: 412

**01.07.0024 Doppelwaschtisch/Waschrinne für 2 Waschplätze - für Kindertagesstätten besonders gut geeignet - aus Mineralguss mit porenfreier Oberfläche, alpinweiß - rechteckiges Becken mit großen Radien - ohne Überlauf - für Einlocharmaturen vorgerichtet - 900 mm breit und 350 mm tief - Waschmuldentiefe 125 mm - für Stockschraubenbefestigung - belastbar nach DIN EN 14688 - Reinigungsfreundlich - Marktübliche Farben für Kinder können rückstandslos entfernt werden - hohe Wassertemperatur (z. B. bei der Durchführung einer thermischen Desinfektion): Wechselbeständig bis 65 °C, beständig bis 80 °C über einen Belastungszeitraum von 5 Minuten - CE- und UKCA-Kennzeichnung nach Bauprodukteverordnung Nr. 305/2011 - Waschtisch ohne Hahnloch auf Anfrage ohne Aufpreis erhältlich**
Doppelwaschtisch/Waschrinne für 2 Waschplätze
- für Kindertagesstätten besonders gut geeignet
- aus Mineralguss mit porenfreier Oberfläche, alpinweiß
- rechteckiges Becken mit großen Radien
- ohne Überlauf
- für Einlocharmaturen vorgerichtet
- 900 mm breit und 350 mm tief
- Waschmuldentiefe 125 mm
- für Stockschraubenbefestigung
- belastbar nach DIN EN 14688
- Reinigungsfreundlich - Marktübliche Farben für Kinder können rückstandslos entfernt werden
- hohe Wassertemperatur (z. B. bei der Durchführung einer thermischen Desinfektion): Wechselbeständig bis 65 °C, beständig bis 80 °C über einen Belastungszeitraum von 5 Minuten
- CE- und UKCA-Kennzeichnung nach Bauprodukteverordnung Nr. 305/2011
- Waschtisch ohne Hahnloch auf Anfrage ohne Aufpreis erhältlich

inkl. Befestigungskonsolen
inkl. Aufmaß, Werkszeichnung, Lieferung und Montage

komplett liefern und betriebsfertig montieren
Menge: 1,000 St
Kostengruppe DIN 276 2018-12: 412

**01.07.0025 Unterputz-Einbaukoerper, DN 15 (G1/2)**
Unterputz-Einbaukoerper, DN 15 (G1/2)
fuer 2-Loch Waschtisch-Wand Einhand-Batterie
- Geraeuschpruefungsnummer: P-IX 19193/IO
ohne Fertigmontageteile
Gehaeuse: entzinkungsarmes Messing (MS 63)
Isolierpack, Styropor
einschl. Befestigungswinkel
- Steuerpatrone classic 3.5
- einstellbare Heisswassersperre
- mit Keramikscheiben

komplett liefern und betriebsfertig montieren
Menge: 2,000 St
Kostengruppe DIN 276 2018-12: 412

**01.07.0026 Fertigmontageset, verchromt**
Fertigmontageset, verchromt
Waschtisch-Einhand-Wandbatterie, DN 15
fuer Wandeinbau
- Ausladung: 225 mm
- Auslauf: kuerzbar von 225 - 160 mm
- Durchflussmenge: 8 l/min, gemessen bei 3 bar Fliessdruck
- Geraeuschpruefungsnummer: P-IX 19193/IO
Dekorset bestehend aus:
Bedienungshebel (Metall), Huelse und Wandrosette
Auslauf Ø 19 mm
CACHE® Strahlregler mit Montageschluessel

komplett liefern und betriebsfertig montieren
Menge: 2,000 St
Kostengruppe DIN 276 2018-12: 412

**01.07.0027 Sieb-Ablaufventil DN 32 (1 1/4")**
Sieb-Ablaufventil DN 32 (1 1/4")
ohne Überlauf, mit Dichtung

einschl. Röhrensifon
50 mm höhenverstellbar
verchromt

komplett liefern und betriebsfertig montieren
Menge: 1,000 St
Kostengruppe DIN 276 2018-12: 412

**01.07.0028 Eckventil DN 15**
Eckventil DN 15
mit Längenausgleich und Schubrosette verchromt
für Kaltwasser-und Warmwasser incl. Überwurfmutter DN10
entzinkungsbeständig

komplett liefern und betriebsfertig montieren
Menge: 2,000 St
Kostengruppe DIN 276 2018-12: 412

**01.07.0029 Verlängerungsnippel**
Verlängerungsnippel
zum Anschluß an die
Eckventile, entzinkungsbeständig
DN15, Länge 100mm

komplett liefern und betriebsfertig montieren
Menge: 2,000 St
Kostengruppe DIN 276 2018-12: 412

**01.07.0030 Gummianschlussnippel**
Gummianschlussnippel
zum Anschluss des
Geruchsverschluss an die Abwasserleitung DN50
Ausführung: DN32 x DN50

komplett liefern und betriebsfertig montieren
Menge: 1,000 St
Kostengruppe DIN 276 2018-12: 412

*Hinweis: WC*

**01.07.0031 Element für Wand-WC, 112 cm, mit UP-Spülkasten für Kinder**
Element für Wand-WC, 112 cm, mit UP-Spülkasten für Kinder
Zum Einbau in teilhohe oder raumhohe Vorwandinstallation
Geeignet für Fußbodenaufbau 0 - 20 cm

Eigenschaften
- Trockenbauelement
- Selbsttragend
- Rahmen pulverbeschichtet
- Rahmen mit Löchern d 9 mm für Befestigung im Holzständerbau
- Keramikbefestigungen M12,
Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 1,000 St
Kostengruppe DIN 276 2018-12: 412

**01.07.0032 Kinder-Tiefspül-WC, 6 l**
Kinder-Tiefspül-WC, 6 l
DIN 1385-6, DIN-EN 38, als Kinderklosett aus Sanitärporzellan,
wandhängend
für Wandeinbauspülkasten
Größe: Breite: ca. 330 mm, Tiefe: ca. 535 mm
Befestigung: Gewindestangen M12 X 150
Zulauf: von hinten
Abgang: waagerecht

mit Kinder-WC-Sitz weiß ohne Deckel

komplett liefern und betriebsfertig montieren
Menge: 1,000 St
Kostengruppe DIN 276 2018-12: 412

**01.07.0033 Element für Stand-WC 112cm mit UP-Spülkasten für Kleinkinder**
Element für Stand-WC 112cm mit UP-Spülkasten für Kleinkinder

- Für Trockenbau
- Für Kinder- und Kleinkinder-Stand-WCs
- Für 1-Mengen-, 2-Mengen- oder Spül-Stopp-Spülung

Eigenschaften
- Montage- und Instandhaltungsarbeiten am UP-Spülkasten werkzeuglos

Technische Eigenschaften
- Berechnungsdurchfluss (l/s): 0.11 l/s
- Fließdruck (kPa): 10-1000 kPa
- Große Spülmenge Einstellbereich (l): 4.5 / 6 / 7.5 l
- Kleine Spülmenge Einstellbereich (l): 3-4 l
- Mindestfließdruck für Berechnungsdurchfluss (kPa): 50 kPa

zusätzlicher Lieferumfang
- Wasseranschluss R 1/2", MF-fähig, mit integriertem Eckventil und Handrad
- Bauschutz für Serviceöffnung
- 2 Schutzstopfen
- Rohrschelle
- Anschlussbogen 90G aus PE-HD, D 90 mm
- Übergangsmuffe aus PE-HD, D 90 / 110 mm
- Anschlussset für Stand-WC, weiß
- Befestigungsmaterial

komplett liefern und betriebsfertig montieren
Menge: 1,000 St
Kostengruppe DIN 276 2018-12: 412

**01.07.0034 Stand-WC für Babys und Kleinkinder, Tiefspüler, H:26cm**
Stand-WC für Babys und Kleinkinder, Tiefspüler, H:26cm

- Für Druckspüler
- Für Kinderbetreuungseinrichtungen
- Für Kleinkinder
- Für Tief-, Halbhoch- und Hochhängende AP-Spülkästen

Eigenschaften
- Tiefspül-WC
- Bodenstehend
- Mit Spülrand
- Abgang horizontal
- Klasse 1, Vollmenge 5 l, nach EN 997

Technische Eigenschaften
- Farbe: weiß
- Werkstoff: Sanitärkeramik
- Breite: ca. 28 cm
- Höhe: ca. 30 cm
- Tiefe: ca. 37,5 cm

einschl. WC-Sitzring

komplett liefern und betriebsfertig montieren
Menge: 1,000 St
Kostengruppe DIN 276 2018-12: 412

**01.07.0035 WC-Betätigungsplatte für 2-Mengen-Spülung mit zwei runden Drückerplatten**
WC-Betätigungsplatte für 2-Mengen-Spülung
mit zwei runden Drückerplatten

Verwendungszwecke
- Zur Spülauslösung bei UP-Spülkästen

Eigenschaften
- Betätigung von vorne
- Drückerstangen schallgedämmt, werkzeuglose Schnelleinstellung

Technische Eigenschaften
- Werkstoffbezeichnung: Kunststoff
- Farbe / Oberfläche: Platte, Taste: weiß / glänzend
- Breite: 24,6 cm
- Höhe: 16,4 cm
- Tiefe: 1,3 cm
- Betätigungskraft - max.: 20 N
- Nettogewicht: 0,311 kg

zusätzlicher Lieferumfang
- Befestigungsrahmen
- 2 Distanzbolzen
- 2 Drückerstangen

komplett liefern und betriebsfertig montieren
Menge: 2,000 St
Kostengruppe DIN 276 2018-12: 412

*Hinweis: Dusche*

**01.07.0036 Element für Dusche und Badewanne, 98–112 cm, Wandarmatur AP**
Element für Dusche und Badewanne, 98–112 cm, Wandarmatur AP
Verwendungszwecke
- Für Trockenbau
Eigenschaften
- Traverse Armatur höhen- und tiefenverstellbar
Technische Eigenschaften
- Nettogewicht: 8,056 kg
- Breite: 50 cm
- Höhe: 98-112 cm
- Tiefe: 7 cm
zusätzlicher Lieferumfang
- 2 Anschlusswinkel Rp 1/2" / R 1/2", MF-fähig
- 2 Schalldämmunterlagen
- 2 Dämmhülsen
- Befestigungsmaterial

komplett liefern und betriebsfertig montieren
Menge: 1,000 St
Kostengruppe DIN 276 2018-12: 412

**01.07.0037 Brausebatterie / Brausethermostat DN 15**
Brausebatterie / Brausethermostat DN 15

PRODUKT EIGENSCHAFTEN:
- Verbindung: S-Anschlüsse, Abdeckung(en),
- Rosetten 3-fach abgedichtet
- Hebel/Bediengrifftyp: Temperatureinstellgriff, Durchflusseinstellgriff,
Eco-Funktion für die Wassermenge
- Temperatureinstellungen: Heißwassersperre einstellbar
(im Lieferumfang enthalten)
- Sicherheitssperre gegen Verbrühen bei 38°C
- THERMO COOL: Mehr Sicherheit durch minimales Erwärmen
des Armaturengehäuses
- Mechanische Teile: Oberteil mit keramischen Dichtscheiben zur
Wassermengeneinstellung für einen Abgang, Thermostatkartusche
zur Temperaturreglung, Rückflussverhinderer, Schmutzfilter
- Spezielle Eigenschaften: Armaturenkörper aus entzinkungsbeständigem Messing (DZR)
FLIESSEIGENSCHAFTEN:
- Durchfluss bei 300 kPa: 15,60 l/min
BESTIMMUNGEN / VORSCHRIFTEN:
- EN Standard: EN 1111
- Geräuschklasse: I (ISO 3822)
- Geräuschklasse 0.2 l/s: I (ISO 3822)
ZULASSUNGEN:
- DVGW: NW-6509CR0103
- Konformitätserklärung: DoC
TECHNISCHE EIGENSCHAFTEN:
- Material: Messing
- Oberfläche: Chrom
- Heißwasserversorgung: max. +80°C
- Arbeitsdruck: 100 - 1000 kPa
- Anschlussgröße: G1/2
- Installationsabstand: CC150± 10 mm
- Sicherungseinrichtung (EN1717): EB
komplett liefern und betriebsfertig montieren
Menge: 1,000 St
Kostengruppe DIN 276 2018-12: 412

**01.07.0038 Brause-Set**
Brause-Set
Material: Metall/Kunststoff
Farbe: chrom

Schlauch knickfest, flexibel, reinigungsfreundlich
Brausehalter beweglich

Länge Brauseschlauch (mm): 1250
Länge Handbrause (mm): 227.5
Durchmesser Handbrause (mm): 95
Form: rund
Wasseraktivierung: durch separate Bedieneinheit
max. Wasserverbrauch der Handbrause bei 3 bar (l/min): 18
Strahlartenumstellung: ohne Umstellung
Bestandteile: ohne Brausestange
Strahlarten Handbrause: 1 Strahl

Lieferumfang:
Handbrause, Brauseschlauch, Brausehalter, Befestigung

komplett liefern und betriebsfertig montieren
Menge: 1,000 St
Kostengruppe DIN 276 2018-12: 412

*Hinweis: Personal-WC D/H Kinderkrippe - EG*

*Hinweis: Waschtisch*

**01.07.0039 Element für Waschtisch 112 cm, Standarmatur Verwendungszwecke - Für Trockenbau - Für Standarmaturen Eigenschaften - Befestigungsabstand Waschtisch 5–38 cm - Befestigung für Anschlussbogen höhenverstellbar und schallgedämmt - Traverse Armatur höhen- und tiefenverstellbar Technische Eigenschaften - Werkstoff: Stahl - Nettogewicht: 9,850 kg - B / Breite (cm): 50 cm - H / Höhe (cm): 112 cm - T / Tiefe (cm): 7,5 cm zusätzlicher Lieferumfang - 2 Anschlusswinkel Rp 1/2" / R 1/2", MF-fähig - 2 Schalldämmunterlagen - 2 Dämmhülsen - Anschlussbogen aus PE-HD, D 50 mm - Dichtung D 44 / 32 mm - 2 Gewindestangen M10 - Befestigungsmaterial**
Element für Waschtisch 112 cm, Standarmatur
Verwendungszwecke
- Für Trockenbau
- Für Standarmaturen
Eigenschaften
- Befestigungsabstand Waschtisch 5–38 cm
- Befestigung für Anschlussbogen höhenverstellbar und schallgedämmt
- Traverse Armatur höhen- und tiefenverstellbar
Technische Eigenschaften
- Werkstoff: Stahl
- Nettogewicht: 9,850 kg
- B / Breite (cm): 50 cm
- H / Höhe (cm): 112 cm
- T / Tiefe (cm): 7,5 cm
zusätzlicher Lieferumfang
- 2 Anschlusswinkel Rp 1/2" / R 1/2", MF-fähig
- 2 Schalldämmunterlagen
- 2 Dämmhülsen
- Anschlussbogen aus PE-HD, D 50 mm
- Dichtung D 44 / 32 mm
- 2 Gewindestangen M10
- Befestigungsmaterial
komplett liefern und betriebsfertig montieren
Menge: 2,000 St
Kostengruppe DIN 276 2018-12: 412

**01.07.0040 Waschtischbatterie**
Waschtischbatterie
ALLGEMEINE ATTRIBUTE:
- Produktgruppe: Waschtischarmatur
- Einbauart: Standmontage
- Technisches Merkmal: Einhebelmischer
- Oberfläche: Chrom
- BIM Daten vorhanden: Ja

PRODUKT EIGENSCHAFTEN:
- Strahlreglertyp: CASCADE® Strahlregler, PCA® konstante
Durchflussleistung unabhängig vom Fließdruck
- Verbindung: Anschluss über flexible Druckschläuche
- Montage: 1-Loch
- Hebel/Bediengrifftyp: Einhandbedienhebel/Griff, Pinhebel,
Hebel mit W+K-Kennzeichnung
- Auslaufart: Feststehender Auslauf
- Erweiterung: Ablaufgarnitur mit Zugstange
- Temperatureinstellungen: Temperaturbegrenzer
- Mechanische Teile: ø 3.0 Steuerpatrone mit keramischen
Dichtscheiben zur Wassermengen- und Temperatureinstellung
- Spezielle Eigenschaften: Armaturenkörper aus
entzinkungsbeständigem Messing (DZR)

FLIESSEIGENSCHAFTEN:
- Durchfluss bei 300 kPa (Durchflussbegrenzer): 6,00 l/min

BESTIMMUNGEN / VORSCHRIFTEN:
- EN Standard: EN 817
- Geräuschklasse: I (ISO 3822)

ZULASSUNGEN:
- DVGW: DW-6506DN0781
- Konformitätserklärung: DoC

TECHNISCHE EIGENSCHAFTEN:
- Ausladung: 133 mm
- Material: Messing
- Heißwasserversorgung: max. +70°C
- Arbeitsdruck: 50 - 1000 kPa
- Anschlussgröße: G3/8
- Sicherungseinrichtung (EN1717): AA

komplett liefern und betriebsfertig montieren
Menge: 2,000 St
Kostengruppe DIN 276 2018-12: 412

**01.07.0041 eckiges Handwaschbecken 50 x 38 cm**
eckiges Handwaschbecken 50 x 38 cm

Eigenschaften
- Unterbaufähig
- Modernes Handwaschbecken Design mit reduzierter Randhöhe
- Gerade Wandanbindung erlaubt mehr Ablagefläche
Technische Eigenschaften
- Farbe: weiß
- Werkstoff: Sanitärkeramik
- Nettogewicht: 13,200 kg
- Hahnloch: mittig
- Überlauf: ohne
- B / Breite (cm): 50 cm
- H / Höhe (cm): 16,5 cm
- T / Tiefe (cm): 38 cm
komplett liefern und betriebsfertig montieren
Menge: 2,000 St
Kostengruppe DIN 276 2018-12: 412

**01.07.0042 Sieb-Ablaufventil DN 32 (1 1/4")**
Sieb-Ablaufventil DN 32 (1 1/4")
ohne Überlauf, mit Dichtung

einschl. Röhrensifon
50 mm höhenverstellbar
verchromt

komplett liefern und betriebsfertig montieren
Menge: 2,000 St
Kostengruppe DIN 276 2018-12: 412

**01.07.0043 Gummianschlussnippel**
Gummianschlussnippel
zum Anschluss des
Geruchsverschluss an die Abwasserleitung DN50
Ausführung: DN32 x DN50

komplett liefern und betriebsfertig montieren
Menge: 2,000 St
Kostengruppe DIN 276 2018-12: 412

**01.07.0044 Eckventil DN 15**
Eckventil DN 15
mit Längenausgleich und Schubrosette verchromt
für Kaltwasser-und Warmwasser incl. Überwurfmutter DN10
entzinkungsbeständig

komplett liefern und betriebsfertig montieren
Menge: 4,000 St
Kostengruppe DIN 276 2018-12: 412

**01.07.0045 Verlängerungsnippel**
Verlängerungsnippel
zum Anschluß an die
Eckventile, entzinkungsbeständig
DN15, Länge 100mm

komplett liefern und betriebsfertig montieren
Menge: 4,000 St
Kostengruppe DIN 276 2018-12: 412

*Hinweis: WC*

**01.07.0046 Element für Wand-WC, 112 cm, mit UP-Spülkasten**
Element für Wand-WC, 112 cm, mit UP-Spülkasten

Zum Einbau in teilhohe oder raumhohe Vorwandinstallation

Geeignet für Fußbodenaufbau 0 - 20 cm

Eigenschaften
- Trockenbauelement
- Selbsttragend
- Rahmen pulverbeschichtet
- Rahmen mit Löchern d 9 mm für Befestigung im Holzständerbau
- Keramikbefestigungen M12, Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 2,000 St
Kostengruppe DIN 276 2018-12: 412

**01.07.0047 Tiefspüler-WC**
Tiefspüler-WC
aus Sanitärkeramik mit verdeckter Befestigung
wandhängend
für 4,5 Liter Spülwasser nach EN 997, EWL Klasse 1.
Mit Prüfzeugnis der LGA Würzburg.
Außen glatte geschlossene rechteckige Beckenform
vorne übergehend in einen Halbkreis.
Wandanschluss mit Aufkantung.
Aus Hygienegründen mit geschlossenem Spülrand
und keramischem Spülwasserverteiler.
Bodenfreiheit 55/95mm bei Einbauhöhe 400mm.

Abmessungen(BxTxH)360x550x345mm.
Weiß.

komplett liefern und betriebsfertig montieren
Menge: 2,000 St
Kostengruppe DIN 276 2018-12: 412

**01.07.0048 WC-Sitz mit Deckel**
WC-Sitz mit Deckel
aus Kunststoff, Farbton weiß.
mit Befestigungselementen aus Edelstahl.
für vorbeschriebenes WC

komplett liefern und betriebsfertig montieren
Menge: 2,000 St
Kostengruppe DIN 276 2018-12: 412

**01.07.0049 WC-Betätigungsplatte für 2-Mengen-Spülung mit zwei runden Drückerplatten**
WC-Betätigungsplatte für 2-Mengen-Spülung
mit zwei runden Drückerplatten

Verwendungszwecke
- Zur Spülauslösung bei UP-Spülkästen

Eigenschaften
- Betätigung von vorne
- Drückerstangen schallgedämmt, werkzeuglose Schnelleinstellung

Technische Eigenschaften
- Werkstoffbezeichnung: Kunststoff
- Farbe / Oberfläche: Platte, Taste: weiß / glänzend
- Breite: 24,6 cm
- Höhe: 16,4 cm
- Tiefe: 1,3 cm
- Betätigungskraft - max.: 20 N
- Nettogewicht: 0,311 kg

zusätzlicher Lieferumfang
- Befestigungsrahmen
- 2 Distanzbolzen
- 2 Drückerstangen

komplett liefern und betriebsfertig montieren
Menge: 2,000 St
Kostengruppe DIN 276 2018-12: 412

*Hinweis: Behindertengerechte WC-Anlage Kinderkrippe - EG*

*Hinweis: WC*

**01.07.0050 Element für barrierefreies Wand-WC mit UP-Spülkasten**
Element für barrierefreies Wand-WC mit UP-Spülkasten

Einsatzbereich
- Für barrierefreies Bauen
- Zum Einbau in teilhohe oder
 raumhohe Vorwandinstallation
- Zum Einbau in raumhohe Installationswand
- Geeignet für Fußbodenaufbau 0-20cm
- Zur Montage von Wand-WC mit Ausladung >62cm

Eigenschaften
- Trockenbauelement
- Selbsttragend
- Rahmen pulverbeschichtet,
- Rahmen mit Löchern D 9 mm
 für Befestigung im Holzständerbau
- Keramikbefestigungen M12,
 Befestigungsabstand 18cm oder 23cm
- Fußstützen mit cm-Raster-Markierung,
 rutschsicher, höhenverstellbar, verzinkt
- Fußplatte drehbar, für den
 Einbau in UW50 und UW75 Profile
- Montagehöhe des WC in der
 Rohbauphase einstellbar, 41-46cm
- Wand-WC-Bogen tiefenverstellbar
 in 8 Positionen, Verstellbereich
 45mm, Befestigung schallgedämmt
25 Jahre Ersatzteilsicherheit
- UP-Spülkasten für werkzeuglose
 Montage und werkzeuglose
 Servicearbeiten
- UP-Spülkasten schwitzwassergedämmt
- UP-Spülkasten für 2-Mengen-,
 1-Mengen- oder Spül-Stopp-Spülung
- Bauschutz für Serviceöffnung
 werkzeuglos montierbar und
 werkzeuglos ablängbar
- Spülmenge einstellbar
- Bei Werkseinstellung sofortiges
 Nachspülen möglich
- Wasseranschluss hinten/oben
 in der Mitte
- inkl. Schallschutzelemente

Lieferumfang
- Universeller Wasseranschluss R1/2"
 mit integriertem Eckventil
 und Handrad
- Leerrohr Wasserzuleitung
- Positionierungshilfe für Elektro-Schalterdose
- Schutzstopfen
- PE Anschlussgarnitur, D90mm
- PE Wand-WC-Bogen, D90 mm
- PE Übergangsstück, D90/110mm
- 2 Gewindestangen M12 für
Keramikbefestigung
- Befestigungsmaterial

komplett liefern und betriebsfertig montieren
Menge: 1,000 St
Kostengruppe DIN 276 2018-12: 412

**01.07.0051 Wand-WC für Rollstuhlbenutzer.**
Wand-WC für Rollstuhlbenutzer.
Tiefspüler aus Sanitärkeramik wandhängend
für 6 Liter Spülwasser.
Aus Hygienegründen mit geschlossenem Spülrand
und mit keramischem Spülwasserverteiler.
Außen glatte geschlossene Form.

Bodenfreiheit 130mm bei Einbauhöhe 480mm
gemäß DIN 18040-1 und DIN 18040-2.
Abmessungen(BxTxH) 350x700x350mm.
Farbe: Weiß

komplett liefern und betriebsfertig montieren
Menge: 1,000 St
Kostengruppe DIN 276 2018-12: 412

**01.07.0052 WC-Sitz für vorbeschriebenes WC**
WC-Sitz für vorbeschriebenes WC
aus hochwertigem Kunststoff mit Deckel,
mit Winkelpuffern gegen seitliches Verrutschen,
Scharniere aus Edelstahl
Farbe: Weiß

komplett liefern und betriebsfertig montieren
Menge: 1,000 St
Kostengruppe DIN 276 2018-12: 412

**01.07.0053 WC-Steuerung (Funk/Netz) für Stützklappgriff, Edelstahl**
WC-Steuerung (Funk/Netz) für Stützklappgriff, Edelstahl

Einsatzbereich
 - Für barrierefreies Bauen
 - Zur manuellen Fernauslösung von UP-Spülkasten
  über Stützklappgriffe mit Funksender

Eigenschaften
 - Spülauslösung über Stützklappgriff, drahtlos, Funk
 - Spülauslösung auch über Betätigungsplatte möglich
 - Elektrische Hebevorrichtung selbstkalibrierend
 - 1-Mengen-Spülung möglich
 - Intervallspülung einstellbar
 - Steckverbindung verwechslungssicher
 - Betrieb mit Kleinspannung
 - keine Netzspannung im Spülkasten
 - Netzteil, extern
 - Empfangseinheit geprüft nach EN 300 220-1, -3 und EN 301 489-1, -3
 - Montage- und servicefreundlich

 Lieferumfang
 - Betätigungsplatte Edelstahl, verschraubbar
 - Steuerungselektronik mit Funkempfänger
 - Lagerbock mit geräuscharmen Servomotor und Hebevorrichtung,
  vormontiert
 - Lagerplatte
 - Drückerstange
 - Wippe
 - Befestigungsmaterial

komplett liefern und betriebsfertig montieren
Menge: 1,000 St
Kostengruppe DIN 276 2018-12: 412

**01.07.0054 Rohbau-Set WC-Steuerung (Netz)**
Rohbau-Set WC-Steuerung (Netz)

 Einsatzbereich
 - Zur Vorbereitung des Netzanschlusses
  von WC-Spülauslösungen für UP-Spülkasten
 - Zur UP-Montage im Nass- oder Trockenbau

 Eigenschaften
 - Transformation der Netzspannung
  auf Kleinspannung 4.1 V DC

 Lieferumfang
 - Netzteil
 - UP-Dose für Bohrdurchmesser D76mm
 - Deckel für UP-Dose
 - Leerrohr, 1,7m
 - Rohreinführung

komplett liefern und betriebsfertig montieren
Menge: 1,000 St
Kostengruppe DIN 276 2018-12: 412

**01.07.0055 WC-Betätigungsplatte für 2-Mengen-Spülung mit zwei runden Drückerplatten**
WC-Betätigungsplatte für 2-Mengen-Spülung
mit zwei runden Drückerplatten

Verwendungszwecke
- Zur Spülauslösung bei UP-Spülkästen
Eigenschaften
- Betätigung von vorne
- Drückerstangen schallgedämmt, werkzeuglose Schnelleinstellung
Technische Eigenschaften
- Farbe: weiß
- Nettogewicht: 0,311 kg
- Breite: 24,6 cm
- Höhe: 16,4 cm
- Tiefe: 1,3 cm
- Betätigungskraft: < 20 N
- Werkstoffbezeichnung: Kunststoff
zusätzlicher Lieferumfang
- Befestigungsrahmen
- 2 Distanzbolzen
- 2 Drückerstangen

komplett liefern und betriebsfertig montieren
Menge: 1,000 St
Kostengruppe DIN 276 2018-12: 412

**01.07.0056 Stützklappgriff, drehbar**
Stützklappgriff, drehbar

 - zwei parallele, übereinander angeordnete, durch einen Verbindungsbogen zusammengefügte Stangen - ergonomisch und funktional in einer einfachen und zeitlosen Formensprache gestaltet
 - dient zum Festhalten und Abstützen, belastbar nach DIN 18040 (100 kg)
 - mit durchgehendem, korrosionsgeschütztem Stahlkern und Wandplatte aus Polyamid mit integriertem Stahlkern
 - kann nach oben und gebremst nach unten geklappt und in hochgeklappter Stellung nach links oder rechts zur Wand gedreht werden
 - Montage an der Wand
 - verdeckte Befestigung
 - leicht zu reinigen
 - Ausladung 900 mm, 259 mm hoch und 78 mm tief,
Stangendurchmesser 33 mm
 - aus hochwertigem Polyamid

komplett liefern und betriebsfertig montieren
Menge: 2,000 St
Kostengruppe DIN 276 2018-12: 412

**01.07.0057 WC-Papierhalter für Stützklappgriff**
WC-Papierhalter für Stützklappgriff
Farbe: weiß
einschl. Befestigungsmaterial

komplett liefern und betriebsfertig montieren
Menge: 1,000 St
Kostengruppe DIN 276 2018-12: 412

**01.07.0058 WC-Spülauslösung (Funk) für Stützklappgriff**
WC-Spülauslösung (Funk) für Stützklappgriff
Farbe: weiß
einschl. Befestigungsmaterial

komplett liefern und betriebsfertig montieren
Menge: 1,000 St
Kostengruppe DIN 276 2018-12: 412

**01.07.0059 Rückenstütze**
Rückenstütze

- Rückenlehne mit rückseitig angebrachten Befestigungswinkeln
- dient zum Abstützen des Rückens auf dem WC
- zur Wandmontage
- 330 mm hoch und 141 mm tief, 350 mm breit
- Wandanbindung aus hochwertigem Edelstahl,
pulverbeschichtet in den HEWI Farben AS (Weiß
tiefmatt), CV (Schwarz tiefmatt) und AF
(Anthrazitgrau matt)
- Lehne aus strukturiertem Kunststoff in Farbe der Wandanbindung

- inkl. korrosionsfreiem und geprüftem Befestigungsmaterial mit Dichtband
für unterschiedliche Wandaufbauten

komplett liefern und betriebsfertig montieren
Menge: 1,000 St
Kostengruppe DIN 276 2018-12: 412

*Hinweis: Waschtisch*

**01.07.0060 eckiger Waschtisch für Rollstuhlbenutzer, unterfahrbar**
eckiger Waschtisch für Rollstuhlbenutzer, unterfahrbar

Abmessungen außen:
Breite : 600 mm
Tiefe : 550 mm
Höhe : 155 mm

Zargenhöhe: 55 mm

Abmessungen innen:
Breite : 450 mm
Tiefe : 400 mm
Höhe : 100 mm

Abstand Mitte Ablauf zur Wand : 185 mm
Tiefe Hahnlochbank : 120 mm
Abstand Mitte Hahnloch zur Wand : 65 mm

Farbe Weiß (Alpin)
Gewicht 16.8 kg

inkl. Schallschutzset und Unterputzsiphon

komplett liefern und betriebsfertig montieren
Menge: 1,000 St
Kostengruppe DIN 276 2018-12: 412

**01.07.0061 Waschtisch-Ständer mit UP-Geruchsverschluss, 98/92 cm, BF**
Waschtisch-Ständer mit UP-Geruchsverschluss, 98/92 cm, BF

Einsatzbereich
- Zum Einbau in teilhohe oder raumhohe Vorwandinstallation
- Zum Einbau in raumhohe Installationswand
- Zum Einbau in Duofix Systemwand
- Geeignet für Fußbodenaufbau 0 - 20 cm
- Für barrierefreies Bauen

Eigenschaften
- Trockenbauelement
- Selbsttragend
- Rahmen pulverbeschichtet,
- Rahmen mit Löchern D 9 mm für Befestigung im Holzständerbau
- Waschtisch Befestigungsabstand 5 - 38 cm
- Fußstützen mit cm-Raster-Markierung, rutschsicher, höhenverstellbar,
  verzinkt
- Fußplatte drehbar, für den Einbau in UW50 und UW75 Profile
- UP-Geruchsverschluss mit optimaler  Strömungsführung
  und hoher Selbstreinigungsfähigkeit
- UP-Geruchsverschluss bei Fertigmontage +/- 3 cm höhenverstellbar

Lieferumfang
- UP-Geruchsverschluss D 40 mm mit Wandeinbaukasten, vormontiert
- Bauschutz aus Styropor
- 2 universelle Wasseranschlüsse R 1/2"
- Dämmunterlage
- 2 Gewindestangen M10 für Keramikbefestigung
- Befestigungsmaterial

komplett liefern und betriebsfertig montieren
Menge: 1,000 St
Kostengruppe DIN 276 2018-12: 412

**01.07.0062 Berührungslose, elektronisch gesteuerte Waschtischarmatur**
Berührungslose, elektronisch gesteuerte Waschtischarmatur

- für Kalt- und Warmwasseranschluss
- ohne Ablaufgarnitur
- modularer Monoblock ohne Unterbau, robustes Messinggehäuse, verchromt
- Infrarot-Sensorik (vollautomatische Einstellung!), Mikroprozessor-Elektronik
- funktionssicheres Magnetventil (druckstoßarm) und Spar-Strahlregler
- Warm- und Kaltwasseranschluss mit flexiblen Druckschläuchen
- Rückschlagventile und Schmutzsiebe (eingebaut)
- Temperatur frei wählbar oder vorwählbar (vandalensichere Abdeckung)
- Heißwassersperre einstellbar
- Kurz-Aus (Reinigung) und Dauer-Ein (Befüllen) (mit Click-plus auslösbar)
- Dauer-Ein- und Hygienespülung-Laufzeit (mit Funktionstaste einstellbar)
- Wassernachlaufzeit, Sensorempfindlichkeit (mit Funktionstaste einstellbar)
- 12-, 24- oder 48-Stunden-Hygienespülung (mit Funktionstaste einstellbar)
- Installation wie konventioneller Einhebelmischer
- Einbindung in das CNX Wassermanagement-System möglich
- Service APP kompatibel: Kontrolle der gespeicherten Betriebsdaten,
Einstellungen und Steuerung der Funktionen

Click: versenkte Funktionstaste - ohne Zusatzfunktionen

Netzbetrieb Aufputz: Steckernetzgerät 230 V/DC / 6 V/DC
Betriebsdruck: 0,3-10 bar
Durchflussmenge (ca.): 6 l/min (3 bar)
Wassertemperatur (max.): 80 °C
Strahlregler: Spar-Strahlregler,
Kaskade (selbstreinigend)
Druckschläuche: 350 mm
Eckventilanschlüsse: G 3/8"
Schmutzsiebe: 0,5 mm Maschenweite
Sensorempfindlichkeit: permanent
automatisch selbsteinmessend
Wassernachlaufzeit: 1 s voreingestellt
(mit Funktionstaste 0-10 s einstellbar)
Dauer-Ein-Laufzeit und Hygienespülung-Laufzeit:
2 min voreingestellt (mit Funktionstaste 0,5-20 min einstellbar)
Kurz-Aus: 2 min (fixiert)
Normen: DIN EN 200; Geräuschklasse I; PA-IX 28707 / IO; CE

komplett liefern und betriebsfertig montieren
Menge: 1,000 St
Kostengruppe DIN 276 2018-12: 412

**01.07.0063 Universal-Ablaufventil DN 32 (R1 1/4)**
Universal-Ablaufventil DN 32 (R1 1/4)
mit Siebplatte

komplett liefern und betriebsfertig montieren
Menge: 1,000 St
Kostengruppe DIN 276 2018-12: 412

**01.07.0064 Fertigbauset für WT mit UP-Geruchsverschluss**
Fertigbauset für WT mit UP-Geruchsverschluss
glanzverchromt
Verwendungszwecke
- Für Montageelemente für Waschtische,
mit UP-Geruchsverschluss
Eigenschaften
- Abdeckplatte bei Fertigmontage +/- 3 cm höhenverstellbar
Technische Eigenschaften
- Werkstoffbezeichnung: Kunststoff
zusätzlicher Lieferumfang
- Abdeckplatte
- Flachdichtung
- Anschlussbogen D 32 mm
- Dichtung D 40 / 32 mm
komplett liefern und betriebsfertig montieren
Menge: 1,000 St
Kostengruppe DIN 276 2018-12: 412

**01.07.0065 Gummianschlussnippel zum Anschluss des**
Gummianschlussnippel zum Anschluss des
Geruchsverschluss an die Abwasserleitung DN50
Ausführung: DN32 x DN50

komplett liefern und betriebsfertig montieren
Menge: 1,000 St
Kostengruppe DIN 276 2018-12: 412

**01.07.0066 Eckventil DN 15**
Eckventil DN 15
mit Längenausgleich und Schubrosette verchromt
für Kaltwasser-und Warmwasser incl. Überwurfmutter DN10
entzinkungsbeständig

komplett liefern und betriebsfertig montieren
Menge: 2,000 St
Kostengruppe DIN 276 2018-12: 412

**01.07.0067 Verlängerungsnippel zum Anschluß an die**
Verlängerungsnippel zum Anschluß an die
Eckventile, entzinkungsbeständig
DN15, Länge 100mm

komplett liefern und betriebsfertig montieren
Menge: 2,000 St
Kostengruppe DIN 276 2018-12: 412

*Hinweis: HWR Kinderkrippe - EG*

*Hinweis: Ausguss*

**01.07.0068 Element für Ausgussbecken, 130 cm, Wandarmatur AP**
Element für Ausgussbecken, 130 cm, Wandarmatur AP
Verwendungszwecke
- Für Trockenbau
Eigenschaften
- Befestigung für Anschlussbogen höhenverstellbar
und schallgedämmt
- Traverse Armatur höhen- und tiefenverstellbar
Technische Eigenschaften
- Nettogewicht: 12,572 kg
- Breite: 50 cm
- Höhe: 130 cm
- Tiefe: 8,3 cm
zusätzlicher Lieferumfang
- 2 Anschlusswinkel Rp 1/2" / R 1/2", MF-fähig
- 2 Schalldämmunterlagen
- 2 Dämmhülsen
- Anschlussbogen aus PE-HD, D 50 / 63 mm
- Dichtung D 57 / 50 mm
- Dichtung D 57 / 40 mm
- Befestigungsmaterial
komplett liefern und betriebsfertig montieren
Menge: 1,000 St
Kostengruppe DIN 276 2018-12: 412

**01.07.0069 Ausgussbecken Stahlblech emailliert weiß,**
Ausgussbecken Stahlblech emailliert weiß,
mit Rückwand, Klapprost, Stopfen,
Kette und Plastikschoner
ohne Überlauf

B 510 mm / T 340 mm

komplett liefern und betriebsfertig montieren
Menge: 1,000 St
Kostengruppe DIN 276 2018-12: 412

**01.07.0070 Brause-Aufputz-Batterie, DN 15**
Brause-Aufputz-Batterie, DN 15
Keramikmischsystem, Boltic Griffverriegelung
Rückflussverhinderer
Temperaturbegrenzung einstellbar
Durchflussmenge 22 l/min.
Stichmaß 150 ± 12mm
S-Anschlüsse mit Schalldämpfer
komplett mit schwenkbarem S-Auslauf
mit Luftsprudler
als Wandarmatur für Ausgussbecken

komplett liefern und betriebsfertig montieren
Menge: 1,000 St
Kostengruppe DIN 276 2018-12: 412

**01.07.0071 Ausgußbecken-Ablauf**
Ausgußbecken-Ablauf
PP, weiß, d 50  x 1 1/2,
bestehend aus:
Röhrengeruchverschluß, geprüft nach DIN 19545,
Zuflußrohr und Überwurfmutter,
Abflußstutzen,
Rosette für Abflußstutzen,
Dichtungssatz
Gummianschlussnippel
Werkstoff : Polypropylen
Dimension : R 1 1/2 x DN 40 (50 mm)

komplett liefern und betriebsfertig montieren
Menge: 1,000 St
Kostengruppe DIN 276 2018-12: 412

*Hinweis: Waschmaschinen*

**01.07.0072 Traversenelement für Waschmaschine, Wandarmatur AP,**
Traversenelement für Waschmaschine, Wandarmatur AP,
mit UP-Geruchsverschluss
Verwendungszwecke
- Für Trockenbau
Eigenschaften
- Rahmen mit Bohrlöchern D 9 mm für Befestigung im
Holzständerbau
- Traverse Armatur höhen- und tiefenverstellbar
Technische Eigenschaften
- Nettogewicht: 3,079 kg
zusätzlicher Lieferumfang
- Anschlusswinkel Rp 1/2" / R 1/2", MF-fähig
- Abdichtscheibe
- Schalldämmunterlage
- Dämmhülse
- UP-Geruchsverschluss mit Fertigmontageset
- Schutzstopfen
- Befestigungsmaterial
komplett liefern und betriebsfertig montieren
Menge: 3,000 St
Kostengruppe DIN 276 2018-12: 412

**01.07.0073 Geräte-Schrägsitzventil mit Rohrbelüfter DVGW-geprüft Schlauchverschraubung Rückflussverhinderer Sanitäroberteil mit Dreikanthaubengriff Anschluss: 1/2" Farbe: poliert verchromt**
Geräte-Schrägsitzventil mit Rohrbelüfter
DVGW-geprüft
Schlauchverschraubung
Rückflussverhinderer
Sanitäroberteil mit Dreikanthaubengriff
Anschluss: 1/2"
Farbe: poliert verchromt
komplett liefern und betriebsfertig montieren
Menge: 3,000 St
Kostengruppe DIN 276 2018-12: 412

*Hinweis: Technik Kinderkrippe - EG*

*Hinweis: Ausguss*

**01.07.0074 Element für Ausgussbecken, 130 cm, Wandarmatur AP**
Element für Ausgussbecken, 130 cm, Wandarmatur AP
Verwendungszwecke
- Für Trockenbau
Eigenschaften
- Befestigung für Anschlussbogen höhenverstellbar
und schallgedämmt
- Traverse Armatur höhen- und tiefenverstellbar
Technische Eigenschaften
- Nettogewicht: 12,572 kg
- Breite: 50 cm
- Höhe: 130 cm
- Tiefe: 8,3 cm
zusätzlicher Lieferumfang
- 2 Anschlusswinkel Rp 1/2" / R 1/2", MF-fähig
- 2 Schalldämmunterlagen
- 2 Dämmhülsen
- Anschlussbogen aus PE-HD, D 50 / 63 mm
- Dichtung D 57 / 50 mm
- Dichtung D 57 / 40 mm
- Befestigungsmaterial
komplett liefern und betriebsfertig montieren
Menge: 1,000 St
Kostengruppe DIN 276 2018-12: 412

**01.07.0075 Ausgussbecken Stahlblech emailliert weiß,**
Ausgussbecken Stahlblech emailliert weiß,
mit Rückwand, Klapprost, Stopfen,
Kette und Plastikschoner
ohne Überlauf

B 510 mm / T 340 mm

komplett liefern und betriebsfertig montieren
Menge: 1,000 St
Kostengruppe DIN 276 2018-12: 412

**01.07.0076 Brause-Aufputz-Batterie, DN 15**
Brause-Aufputz-Batterie, DN 15
Keramikmischsystem, Boltic Griffverriegelung
Rückflussverhinderer
Temperaturbegrenzung einstellbar
Durchflussmenge 22 l/min.
Stichmaß 150 ± 12mm
S-Anschlüsse mit Schalldämpfer
komplett mit schwenkbarem S-Auslauf
mit Luftsprudler
als Wandarmatur für Ausgussbecken

komplett liefern und betriebsfertig montieren
Menge: 1,000 St
Kostengruppe DIN 276 2018-12: 412

**01.07.0077 Ausgußbecken-Ablauf**
Ausgußbecken-Ablauf
PP, weiß, d 50  x 1 1/2,
bestehend aus:
Röhrengeruchverschluß, geprüft nach DIN 19545,
Zuflußrohr und Überwurfmutter,
Abflußstutzen,
Rosette für Abflußstutzen,
Dichtungssatz
Gummianschlussnippel
Werkstoff : Polypropylen
Dimension : R 1 1/2 x DN 40 (50 mm)

komplett liefern und betriebsfertig montieren
Menge: 1,000 St
Kostengruppe DIN 276 2018-12: 412

*Hinweis: Gruppenräume Kinderkrippe - EG*

*Hinweis: Küchenspüle*

**01.07.0078 Küchenarmatur mit hohem Bogen, seitenbedient**
Küchenarmatur mit hohem Bogen, seitenbedient

ALLGEMEINE ATTRIBUTE:
- Produktgruppe: Küchenarmatur
- Einbauart: Standmontage
- Technisches Merkmal: Einhebelmischer, Seitenbedient
- Oberfläche: Chrom
- BIM Daten vorhanden: Ja
PRODUKT EIGENSCHAFTEN:
- Strahlreglertyp: CASCADE® Strahlregler
- Verbindung: Anschluss über flexible Druckschläuche
- Montage: 1-Loch
- Hebel/Bediengrifftyp: Einhandbedienhebel/Griff, Hebel mit W+K-Kennzeichnung
- Auslaufart: Schwenkbarer Auslauf
- Mechanische Teile: ø 3.5 classic Steuerpatrone mit keramischen Dichtscheiben zur Wassermengen- und Temperatureinstellung
- Spezielle Eigenschaften: Rapid-Montagesystem
FLIESSEIGENSCHAFTEN:
- Durchfluss bei 300 kPa: 10,80 l/min
BESTIMMUNGEN / VORSCHRIFTEN:
- EN Standard: EN 817
- Geräuschklasse: I (ISO 3822)
ZULASSUNGEN:
- ABP: P-IX 10076/IA
- Konformitätserklärung: DoC
TECHNISCHE EIGENSCHAFTEN:
- DN-Größe: DN15
- Ausladung: 200 mm
- Schwenkbereich des Auslaufs: 120°
- Material: Messing
- Heißwasserversorgung: max. +70°C
- Arbeitsdruck: 50 - 1000 kPa
- Anschlussgröße: G3/8
- Sicherungseinrichtung (EN1717): AA
komplett liefern und betriebsfertig montieren
Menge: 2,000 St
Kostengruppe DIN 276 2018-12: 412

**01.07.0079 Anschluss der bauseitig gelieferten Küchenspüle**
Anschluss der bauseitig gelieferten Küchenspüle
sowie der Spülmaschine wasser- und abwasserseitig,
und Überprüfung auf Dichtigkeit

betriebsfertig montieren
Menge: 2,000 St
Kostengruppe DIN 276 2018-12: 412

**01.07.0080 Spülensifon DN 32, weiß**
Spülensifon DN 32, weiß
Raumsparmodell aus PP mit Anschlussrohr und Rosette
geeignet für den Anschluss einer Spülmaschine

komplett liefern und betriebsfertig montieren
Menge: 2,000 St
Kostengruppe DIN 276 2018-12: 412

**01.07.0081 Eckventil DN 15**
Eckventil DN 15
selbstdichtend mit Laengenausgleich und Schubrosette, verchromt

komplett liefern und betriebsfertig montieren
Menge: 2,000 St
Kostengruppe DIN 276 2018-12: 412

**01.07.0082 Eckventil DN 15**
Eckventil DN 15
selbstdichtend mit Laengenausgleich und Schubrosette, verchromt
mit Spülmaschinenanschluss

komplett liefern und betriebsfertig montieren
Menge: 2,000 St
Kostengruppe DIN 276 2018-12: 412

*Hinweis: Verteilerküche Kinderkrippe - EG*

*Hinweis: Kücheneinrichtungen*

**01.07.0083 Küchenarmatur mit hohem Bogen, seitenbedient**
Küchenarmatur mit hohem Bogen, seitenbedient

ALLGEMEINE ATTRIBUTE:
- Produktgruppe: Küchenarmatur
- Einbauart: Standmontage
- Technisches Merkmal: Einhebelmischer, Seitenbedient
- Oberfläche: Chrom
- BIM Daten vorhanden: Ja
PRODUKT EIGENSCHAFTEN:
- Strahlreglertyp: CASCADE® Strahlregler
- Verbindung: Anschluss über flexible Druckschläuche
- Montage: 1-Loch
- Hebel/Bediengrifftyp: Einhandbedienhebel/Griff, Hebel mit W+K-Kennzeichnung
- Auslaufart: Schwenkbarer Auslauf
- Mechanische Teile: ø 3.5 classic Steuerpatrone mit keramischen Dichtscheiben zur Wassermengen- und Temperatureinstellung
- Spezielle Eigenschaften: Rapid-Montagesystem
FLIESSEIGENSCHAFTEN:
- Durchfluss bei 300 kPa: 10,80 l/min
BESTIMMUNGEN / VORSCHRIFTEN:
- EN Standard: EN 817
- Geräuschklasse: I (ISO 3822)
ZULASSUNGEN:
- ABP: P-IX 10076/IA
- Konformitätserklärung: DoC
TECHNISCHE EIGENSCHAFTEN:
- DN-Größe: DN15
- Ausladung: 200 mm
- Schwenkbereich des Auslaufs: 120°
- Material: Messing
- Heißwasserversorgung: max. +70°C
- Arbeitsdruck: 50 - 1000 kPa
- Anschlussgröße: G3/8
- Sicherungseinrichtung (EN1717): AA
komplett liefern und betriebsfertig montieren
Menge: 2,000 St
Kostengruppe DIN 276 2018-12: 412

**01.07.0084 Waschtischbatterie**
Waschtischbatterie
ALLGEMEINE ATTRIBUTE:
- Produktgruppe: Waschtischarmatur
- Einbauart: Standmontage
- Technisches Merkmal: Einhebelmischer
- Oberfläche: Chrom
- BIM Daten vorhanden: Ja

PRODUKT EIGENSCHAFTEN:
- Strahlreglertyp: CASCADE® Strahlregler, PCA® konstante
Durchflussleistung unabhängig vom Fließdruck
- Verbindung: Anschluss über flexible Druckschläuche
- Montage: 1-Loch
- Hebel/Bediengrifftyp: Einhandbedienhebel/Griff, Pinhebel,
Hebel mit W+K-Kennzeichnung
- Auslaufart: Feststehender Auslauf
- Erweiterung: Ablaufgarnitur mit Zugstange
- Temperatureinstellungen: Temperaturbegrenzer
- Mechanische Teile: ø 3.0 Steuerpatrone mit keramischen
Dichtscheiben zur Wassermengen- und Temperatureinstellung
- Spezielle Eigenschaften: Armaturenkörper aus
entzinkungsbeständigem Messing (DZR)

FLIESSEIGENSCHAFTEN:
- Durchfluss bei 300 kPa (Durchflussbegrenzer): 6,00 l/min

BESTIMMUNGEN / VORSCHRIFTEN:
- EN Standard: EN 817
- Geräuschklasse: I (ISO 3822)

ZULASSUNGEN:
- DVGW: DW-6506DN0781
- Konformitätserklärung: DoC

TECHNISCHE EIGENSCHAFTEN:
- Ausladung: 133 mm
- Material: Messing
- Heißwasserversorgung: max. +70°C
- Arbeitsdruck: 50 - 1000 kPa
- Anschlussgröße: G3/8
- Sicherungseinrichtung (EN1717): AA

komplett liefern und betriebsfertig montieren
Menge: 2,000 St
Kostengruppe DIN 276 2018-12: 412

**01.07.0085 Anschluss der bauseitig gelieferten Kücheneinrichtungen**
Anschluss der bauseitig gelieferten Kücheneinrichtungen
wie z.B. Küchenspülen, Waschbecken, Spülmaschinen,
Dampfgarer, usw.
und Überprüfung auf Dichtigkeit

betriebsfertig montieren
Menge: 8,000 St
Kostengruppe DIN 276 2018-12: 412

**01.07.0086 Spülensifon DN 32, weiß**
Spülensifon DN 32, weiß
Raumsparmodell aus PP mit Anschlussrohr und Rosette
geeignet für den Anschluss einer Spülmaschine

komplett liefern und betriebsfertig montieren
Menge: 4,000 St
Kostengruppe DIN 276 2018-12: 412

**01.07.0087 Eckventil DN 15**
Eckventil DN 15
selbstdichtend mit Laengenausgleich und Schubrosette, verchromt

komplett liefern und betriebsfertig montieren
Menge: 12,000 St
Kostengruppe DIN 276 2018-12: 412

*Hinweis: WC-Anlagen Kindergarten - OG*

*Hinweis: Waschrinne*

**01.07.0088 Element für Waschtisch, 112–130 cm,**
Element für Waschtisch, 112–130 cm,
schmale Ausführung,
Wandarmatur Unterputz
Verwendungszwecke
- Für Trockenbau
- Für UP-Armaturen
Eigenschaften
- Ermöglicht mehr Positionierungsmöglichkeiten für die
Möbelunterbaubefestigung neben Element,
gegenüber Element mit 50 cm Breite
- Befestigung für Anschlussbogen höhenverstellbar und schallgedämmt
Technische Eigenschaften
- Werkstoff: Stahl
- Nettogewicht: 12,800 kg
- B / Breite (cm): 44 cm
- H / Höhe (cm): 112-130 cm
- T / Tiefe (cm): 11 cm
zusätzlicher Lieferumfang
- Anschlussbogen aus PE-HD, D 50 mm
- Dichtung D 44 / 32 mm
- 2 Gewindestangen M10
- Befestigungsmaterial

komplett liefern und betriebsfertig montieren
Menge: 6,000 St
Kostengruppe DIN 276 2018-12: 412

**01.07.0089 Duofix System-Montageplatte UP Universal**
System-Montageplatte UP Universal

Einsatzbereich
- Zum Einbau in Systemwand
- zur Montage von UP-Armaturen, -Lüftern,
  Hygienespülung und weiteren Einbaugeräten

Eigenschaften
- Furnierholzplatte
- mehrlagig, wasserfest verleimt

Lieferumfang
- Befestigungsmaterial

komplett liefern und betriebsfertig montieren
Menge: 6,000 St
Kostengruppe DIN 276 2018-12: 412

**01.07.0090 Doppelwaschtisch/Waschrinne für 2 Waschplätze - für Kindertagesstätten besonders gut geeignet - aus Mineralguss mit porenfreier Oberfläche, alpinweiß - rechteckiges Becken mit großen Radien - ohne Überlauf - für Einlocharmaturen vorgerichtet - 900 mm breit und 350 mm tief - Waschmuldentiefe 125 mm - für Stockschraubenbefestigung - belastbar nach DIN EN 14688 - Reinigungsfreundlich - Marktübliche Farben für Kinder können rückstandslos entfernt werden - hohe Wassertemperatur (z. B. bei der Durchführung einer thermischen Desinfektion): Wechselbeständig bis 65 °C, beständig bis 80 °C über einen Belastungszeitraum von 5 Minuten - CE- und UKCA-Kennzeichnung nach Bauprodukteverordnung Nr. 305/2011 - Waschtisch ohne Hahnloch auf Anfrage ohne Aufpreis erhältlich**
Doppelwaschtisch/Waschrinne für 2 Waschplätze
- für Kindertagesstätten besonders gut geeignet
- aus Mineralguss mit porenfreier Oberfläche, alpinweiß
- rechteckiges Becken mit großen Radien
- ohne Überlauf
- für Einlocharmaturen vorgerichtet
- 900 mm breit und 350 mm tief
- Waschmuldentiefe 125 mm
- für Stockschraubenbefestigung
- belastbar nach DIN EN 14688
- Reinigungsfreundlich - Marktübliche Farben für Kinder können rückstandslos entfernt werden
- hohe Wassertemperatur (z. B. bei der Durchführung einer thermischen Desinfektion): Wechselbeständig bis 65 °C, beständig bis 80 °C über einen Belastungszeitraum von 5 Minuten
- CE- und UKCA-Kennzeichnung nach Bauprodukteverordnung Nr. 305/2011
- Waschtisch ohne Hahnloch auf Anfrage ohne Aufpreis erhältlich

inkl. Befestigungskonsolen
inkl. Aufmaß, Werkszeichnung, Lieferung und Montage

komplett liefern und betriebsfertig montieren
Menge: 3,000 St
Kostengruppe DIN 276 2018-12: 412

**01.07.0091 Unterputz-Einbaukoerper, DN 15 (G1/2)**
Unterputz-Einbaukoerper, DN 15 (G1/2)
fuer 2-Loch Waschtisch-Wand Einhand-Batterie
- Geraeuschpruefungsnummer: P-IX 19193/IO
ohne Fertigmontageteile
Gehaeuse: entzinkungsarmes Messing (MS 63)
Isolierpack, Styropor
einschl. Befestigungswinkel
- Steuerpatrone classic 3.5
- einstellbare Heisswassersperre
- mit Keramikscheiben

komplett liefern und betriebsfertig montieren
Menge: 6,000 St
Kostengruppe DIN 276 2018-12: 412

**01.07.0092 Fertigmontageset, verchromt**
Fertigmontageset, verchromt
Waschtisch-Einhand-Wandbatterie, DN 15
fuer Wandeinbau
- Ausladung: 225 mm
- Auslauf: kuerzbar von 225 - 160 mm
- Durchflussmenge: 8 l/min, gemessen bei 3 bar Fliessdruck
- Geraeuschpruefungsnummer: P-IX 19193/IO
Dekorset bestehend aus:
Bedienungshebel (Metall), Huelse und Wandrosette
Auslauf Ø 19 mm
CACHE® Strahlregler mit Montageschluessel

komplett liefern und betriebsfertig montieren
Menge: 6,000 St
Kostengruppe DIN 276 2018-12: 412

**01.07.0093 Sieb-Ablaufventil DN 32 (1 1/4")**
Sieb-Ablaufventil DN 32 (1 1/4")
ohne Überlauf, mit Dichtung
einschl. Röhrensifon
50 mm höhenverstellbar
verchromt

komplett liefern und betriebsfertig montieren
Menge: 3,000 St
Kostengruppe DIN 276 2018-12: 412

**01.07.0094 Gummianschlussnippel**
Gummianschlussnippel
zum Anschluss des
Geruchsverschluss an die Abwasserleitung DN50
Ausführung: DN32 x DN50

komplett liefern und betriebsfertig montieren
Menge: 3,000 St
Kostengruppe DIN 276 2018-12: 412

**01.07.0095 Eckventil DN 15**
Eckventil DN 15
mit Längenausgleich und Schubrosette verchromt
für Kaltwasser-und Warmwasser incl. Überwurfmutter DN10
entzinkungsbeständig

komplett liefern und betriebsfertig montieren
Menge: 12,000 St
Kostengruppe DIN 276 2018-12: 412

**01.07.0096 Verlängerungsnippel**
Verlängerungsnippel
zum Anschluß an die
Eckventile, entzinkungsbeständig
DN15, Länge 100mm

komplett liefern und betriebsfertig montieren
Menge: 12,000 St
Kostengruppe DIN 276 2018-12: 412

*Hinweis: WC´s*

**01.07.0097 Element für Wand-WC, 112 cm, mit UP-Spülkasten für Kinder**
Element für Wand-WC, 112 cm, mit UP-Spülkasten für Kinder
Zum Einbau in teilhohe oder raumhohe Vorwandinstallation
Geeignet für Fußbodenaufbau 0 - 20 cm

Eigenschaften
- Trockenbauelement
- Selbsttragend
- Rahmen pulverbeschichtet
- Rahmen mit Löchern d 9 mm für Befestigung im Holzständerbau
- Keramikbefestigungen M12,
Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 4,000 St
Kostengruppe DIN 276 2018-12: 412

**01.07.0098 Kinder-Tiefspül-WC, 6 l**
Kinder-Tiefspül-WC, 6 l
DIN 1385-6, DIN-EN 38, als Kinderklosett aus Sanitärporzellan,
wandhängend
für Wandeinbauspülkasten
Größe: Breite: ca. 330 mm, Tiefe: ca. 535 mm
Befestigung: Gewindestangen M12 X 150
Zulauf: von hinten
Abgang: waagerecht

mit Kinder-WC-Sitz weiß mit Deckel

komplett liefern und betriebsfertig montieren
Menge: 4,000 St
Kostengruppe DIN 276 2018-12: 412

**01.07.0099 Element für Stand-WC 112cm mit UP-Spülkasten für Kleinkinder**
Element für Stand-WC 112cm mit UP-Spülkasten für Kleinkinder

- Für Trockenbau
- Für Kinder- und Kleinkinder-Stand-WCs
- Für 1-Mengen-, 2-Mengen- oder Spül-Stopp-Spülung

Eigenschaften
- Montage- und Instandhaltungsarbeiten am UP-Spülkasten werkzeuglos

Technische Eigenschaften
- Berechnungsdurchfluss (l/s): 0.11 l/s
- Fließdruck (kPa): 10-1000 kPa
- Große Spülmenge Einstellbereich (l): 4.5 / 6 / 7.5 l
- Kleine Spülmenge Einstellbereich (l): 3-4 l
- Mindestfließdruck für Berechnungsdurchfluss (kPa): 50 kPa

zusätzlicher Lieferumfang
- Wasseranschluss R 1/2", MF-fähig, mit integriertem Eckventil und Handrad
- Bauschutz für Serviceöffnung
- 2 Schutzstopfen
- Rohrschelle
- Anschlussbogen 90G aus PE-HD, D 90 mm
- Übergangsmuffe aus PE-HD, D 90 / 110 mm
- Anschlussset für Stand-WC, weiß
- Befestigungsmaterial

komplett liefern und betriebsfertig montieren
Menge: 1,000 St
Kostengruppe DIN 276 2018-12: 412

**01.07.0100 Stand-WC für Babys und Kleinkinder, Tiefspüler, H:26cm**
Stand-WC für Babys und Kleinkinder, Tiefspüler, H:26cm

- Für Druckspüler
- Für Kinderbetreuungseinrichtungen
- Für Kleinkinder
- Für Tief-, Halbhoch- und Hochhängende AP-Spülkästen

Eigenschaften
- Tiefspül-WC
- Bodenstehend
- Mit Spülrand
- Abgang horizontal
- Klasse 1, Vollmenge 5 l, nach EN 997

Technische Eigenschaften
- Farbe: weiß
- Werkstoff: Sanitärkeramik
- Breite: ca. 28 cm
- Höhe: ca. 30 cm
- Tiefe: ca. 37,5 cm

einschl. WC-Sitzring

komplett liefern und betriebsfertig montieren
Menge: 1,000 St
Kostengruppe DIN 276 2018-12: 412

**01.07.0101 WC-Betätigungsplatte für 2-Mengen-Spülung mit zwei runden Drückerplatten**
WC-Betätigungsplatte für 2-Mengen-Spülung
mit zwei runden Drückerplatten

Verwendungszwecke
- Zur Spülauslösung bei UP-Spülkästen

Eigenschaften
- Betätigung von vorne
- Drückerstangen schallgedämmt, werkzeuglose Schnelleinstellung

Technische Eigenschaften
- Werkstoffbezeichnung: Kunststoff
- Farbe / Oberfläche: Platte, Taste: weiß / glänzend
- Breite: 24,6 cm
- Höhe: 16,4 cm
- Tiefe: 1,3 cm
- Betätigungskraft - max.: 20 N
- Nettogewicht: 0,311 kg

zusätzlicher Lieferumfang
- Befestigungsrahmen
- 2 Distanzbolzen
- 2 Drückerstangen

komplett liefern und betriebsfertig montieren
Menge: 5,000 St
Kostengruppe DIN 276 2018-12: 412

*Hinweis: Hygienebecken*

**01.07.0102 Element für Waschtisch 112 cm, Standarmatur Verwendungszwecke - Für Trockenbau - Für Standarmaturen Eigenschaften - Befestigungsabstand Waschtisch 5–38 cm - Befestigung für Anschlussbogen höhenverstellbar und schallgedämmt - Traverse Armatur höhen- und tiefenverstellbar Technische Eigenschaften - Werkstoff: Stahl - Nettogewicht: 9,850 kg - B / Breite (cm): 50 cm - H / Höhe (cm): 112 cm - T / Tiefe (cm): 7,5 cm zusätzlicher Lieferumfang - 2 Anschlusswinkel Rp 1/2" / R 1/2", MF-fähig - 2 Schalldämmunterlagen - 2 Dämmhülsen - Anschlussbogen aus PE-HD, D 50 mm - Dichtung D 44 / 32 mm - 2 Gewindestangen M10 - Befestigungsmaterial**
Element für Waschtisch 112 cm, Standarmatur
Verwendungszwecke
- Für Trockenbau
- Für Standarmaturen
Eigenschaften
- Befestigungsabstand Waschtisch 5–38 cm
- Befestigung für Anschlussbogen höhenverstellbar und schallgedämmt
- Traverse Armatur höhen- und tiefenverstellbar
Technische Eigenschaften
- Werkstoff: Stahl
- Nettogewicht: 9,850 kg
- B / Breite (cm): 50 cm
- H / Höhe (cm): 112 cm
- T / Tiefe (cm): 7,5 cm
zusätzlicher Lieferumfang
- 2 Anschlusswinkel Rp 1/2" / R 1/2", MF-fähig
- 2 Schalldämmunterlagen
- 2 Dämmhülsen
- Anschlussbogen aus PE-HD, D 50 mm
- Dichtung D 44 / 32 mm
- 2 Gewindestangen M10
- Befestigungsmaterial
komplett liefern und betriebsfertig montieren
Menge: 1,000 St
Kostengruppe DIN 276 2018-12: 412

**01.07.0103 Anschluss wasser- und abwasserseitig**
Anschluss wasser- und abwasserseitig
an das bauseitig gelieferte und eingebaute Waschbecken
im Wickelbereich

einschl. Einbau der Ablaufgarnitur
und Überprüfung auf Dichtigkeit

betriebsfertig montieren
Menge: 1,000 St
Kostengruppe DIN 276 2018-12: 412

**01.07.0104 Waschtischbatterie**
Waschtischbatterie
ALLGEMEINE ATTRIBUTE:
- Produktgruppe: Waschtischarmatur
- Einbauart: Standmontage
- Technisches Merkmal: Einhebelmischer
- Oberfläche: Chrom
- BIM Daten vorhanden: Ja

PRODUKT EIGENSCHAFTEN:
- Strahlreglertyp: CASCADE® Strahlregler, PCA® konstante
Durchflussleistung unabhängig vom Fließdruck
- Verbindung: Anschluss über flexible Druckschläuche
- Montage: 1-Loch
- Hebel/Bediengrifftyp: Einhandbedienhebel/Griff, Pinhebel,
Hebel mit W+K-Kennzeichnung
- Auslaufart: Feststehender Auslauf
- Erweiterung: Ablaufgarnitur mit Zugstange
- Temperatureinstellungen: Temperaturbegrenzer
- Mechanische Teile: ø 3.0 Steuerpatrone mit keramischen
Dichtscheiben zur Wassermengen- und Temperatureinstellung
- Spezielle Eigenschaften: Armaturenkörper aus
entzinkungsbeständigem Messing (DZR)

FLIESSEIGENSCHAFTEN:
- Durchfluss bei 300 kPa (Durchflussbegrenzer): 6,00 l/min

BESTIMMUNGEN / VORSCHRIFTEN:
- EN Standard: EN 817
- Geräuschklasse: I (ISO 3822)

ZULASSUNGEN:
- DVGW: DW-6506DN0781
- Konformitätserklärung: DoC

TECHNISCHE EIGENSCHAFTEN:
- Ausladung: 133 mm
- Material: Messing
- Heißwasserversorgung: max. +70°C
- Arbeitsdruck: 50 - 1000 kPa
- Anschlussgröße: G3/8
- Sicherungseinrichtung (EN1717): AA

komplett liefern und betriebsfertig montieren
Menge: 1,000 St
Kostengruppe DIN 276 2018-12: 412

**01.07.0105 Sieb-Ablaufventil DN 32 (1 1/4")**
Sieb-Ablaufventil DN 32 (1 1/4")
ohne Überlauf, mit Dichtung
einschl. Röhrensifon
50 mm höhenverstellbar
verchromt

komplett liefern und betriebsfertig montieren
Menge: 1,000 St
Kostengruppe DIN 276 2018-12: 412

**01.07.0106 Gummianschlussnippel**
Gummianschlussnippel
zum Anschluss des Geruchsverschluss
an die Abwasserleitung DN 50
Ausführung: DN 32 x DN 50

komplett liefern und betriebsfertig montieren
Menge: 1,000 St
Kostengruppe DIN 276 2018-12: 412

**01.07.0107 Eckventil DN 15**
Eckventil DN 15
mit Längenausgleich und Schubrosette verchromt
für Kaltwasser-und Warmwasser incl. Überwurfmutter DN10
entzinkungsbeständig

komplett liefern und betriebsfertig montieren
Menge: 2,000 St
Kostengruppe DIN 276 2018-12: 412

**01.07.0108 Verlängerungsnippel**
Verlängerungsnippel
zum Anschluß an die
Eckventile, entzinkungsbeständig
DN15, Länge 100mm

komplett liefern und betriebsfertig montieren
Menge: 2,000 St
Kostengruppe DIN 276 2018-12: 412

*Hinweis: Dusche*

**01.07.0109 Element für Dusche und Badewanne, 98–112 cm, Wandarmatur AP**
Element für Dusche und Badewanne, 98–112 cm, Wandarmatur AP
Verwendungszwecke
- Für Trockenbau
Eigenschaften
- Traverse Armatur höhen- und tiefenverstellbar
Technische Eigenschaften
- Nettogewicht: 8,056 kg
- Breite: 50 cm
- Höhe: 98-112 cm
- Tiefe: 7 cm
zusätzlicher Lieferumfang
- 2 Anschlusswinkel Rp 1/2" / R 1/2", MF-fähig
- 2 Schalldämmunterlagen
- 2 Dämmhülsen
- Befestigungsmaterial

komplett liefern und betriebsfertig montieren
Menge: 1,000 St
Kostengruppe DIN 276 2018-12: 412

**01.07.0110 Brausebatterie / Brausethermostat DN 15**
Brausebatterie / Brausethermostat DN 15

PRODUKT EIGENSCHAFTEN:
- Verbindung: S-Anschlüsse, Abdeckung(en),
- Rosetten 3-fach abgedichtet
- Hebel/Bediengrifftyp: Temperatureinstellgriff, Durchflusseinstellgriff,
Eco-Funktion für die Wassermenge
- Temperatureinstellungen: Heißwassersperre einstellbar
(im Lieferumfang enthalten)
- Sicherheitssperre gegen Verbrühen bei 38°C
- THERMO COOL: Mehr Sicherheit durch minimales Erwärmen
des Armaturengehäuses
- Mechanische Teile: Oberteil mit keramischen Dichtscheiben zur
Wassermengeneinstellung für einen Abgang, Thermostatkartusche
zur Temperaturreglung, Rückflussverhinderer, Schmutzfilter
- Spezielle Eigenschaften: Armaturenkörper aus entzinkungsbeständigem Messing (DZR)
FLIESSEIGENSCHAFTEN:
- Durchfluss bei 300 kPa: 15,60 l/min
BESTIMMUNGEN / VORSCHRIFTEN:
- EN Standard: EN 1111
- Geräuschklasse: I (ISO 3822)
- Geräuschklasse 0.2 l/s: I (ISO 3822)
ZULASSUNGEN:
- DVGW: NW-6509CR0103
- Konformitätserklärung: DoC
TECHNISCHE EIGENSCHAFTEN:
- Material: Messing
- Oberfläche: Chrom
- Heißwasserversorgung: max. +80°C
- Arbeitsdruck: 100 - 1000 kPa
- Anschlussgröße: G1/2
- Installationsabstand: CC150± 10 mm
- Sicherungseinrichtung (EN1717): EB
komplett liefern und betriebsfertig montieren
Menge: 1,000 St
Kostengruppe DIN 276 2018-12: 412

**01.07.0111 Brause-Set**
Brause-Set
Material: Metall/Kunststoff
Farbe: chrom

Schlauch knickfest, flexibel, reinigungsfreundlich
Brausehalter beweglich

Länge Brauseschlauch (mm): 1250
Länge Handbrause (mm): 227.5
Durchmesser Handbrause (mm): 95
Form: rund
Wasseraktivierung: durch separate Bedieneinheit
max. Wasserverbrauch der Handbrause bei 3 bar (l/min): 18
Strahlartenumstellung: ohne Umstellung
Bestandteile: ohne Brausestange
Strahlarten Handbrause: 1 Strahl

Lieferumfang:
Handbrause, Brauseschlauch, Brausehalter, Befestigung

komplett liefern und betriebsfertig montieren
Menge: 1,000 St
Kostengruppe DIN 276 2018-12: 412

*Hinweis: Gruppenräume Kindergarten - OG*

*Hinweis: Küchenspüle*

**01.07.0112 Küchenarmatur mit hohem Bogen, seitenbedient**
Küchenarmatur mit hohem Bogen, seitenbedient

ALLGEMEINE ATTRIBUTE:
- Produktgruppe: Küchenarmatur
- Einbauart: Standmontage
- Technisches Merkmal: Einhebelmischer, Seitenbedient
- Oberfläche: Chrom
- BIM Daten vorhanden: Ja
PRODUKT EIGENSCHAFTEN:
- Strahlreglertyp: CASCADE® Strahlregler
- Verbindung: Anschluss über flexible Druckschläuche
- Montage: 1-Loch
- Hebel/Bediengrifftyp: Einhandbedienhebel/Griff, Hebel mit W+K-Kennzeichnung
- Auslaufart: Schwenkbarer Auslauf
- Mechanische Teile: ø 3.5 classic Steuerpatrone mit keramischen Dichtscheiben zur Wassermengen- und Temperatureinstellung
- Spezielle Eigenschaften: Rapid-Montagesystem
FLIESSEIGENSCHAFTEN:
- Durchfluss bei 300 kPa: 10,80 l/min
BESTIMMUNGEN / VORSCHRIFTEN:
- EN Standard: EN 817
- Geräuschklasse: I (ISO 3822)
ZULASSUNGEN:
- ABP: P-IX 10076/IA
- Konformitätserklärung: DoC
TECHNISCHE EIGENSCHAFTEN:
- DN-Größe: DN15
- Ausladung: 200 mm
- Schwenkbereich des Auslaufs: 120°
- Material: Messing
- Heißwasserversorgung: max. +70°C
- Arbeitsdruck: 50 - 1000 kPa
- Anschlussgröße: G3/8
- Sicherungseinrichtung (EN1717): AA
komplett liefern und betriebsfertig montieren
Menge: 2,000 St
Kostengruppe DIN 276 2018-12: 412

**01.07.0113 Anschluss der bauseitig gelieferten Küchenspüle**
Anschluss der bauseitig gelieferten Küchenspüle
sowie der Spülmaschine wasser- und abwasserseitig,
und Überprüfung auf Dichtigkeit

betriebsfertig montieren
Menge: 2,000 St
Kostengruppe DIN 276 2018-12: 412

**01.07.0114 Spülensifon DN 32, weiß**
Spülensifon DN 32, weiß
Raumsparmodell aus PP mit Anschlussrohr und Rosette
geeignet für den Anschluss einer Spülmaschine

komplett liefern und betriebsfertig montieren
Menge: 2,000 St
Kostengruppe DIN 276 2018-12: 412

**01.07.0115 Eckventil DN 15**
Eckventil DN 15
selbstdichtend mit Laengenausgleich und Schubrosette, verchromt

komplett liefern und betriebsfertig montieren
Menge: 2,000 St
Kostengruppe DIN 276 2018-12: 412

**01.07.0116 Eckventil DN 15**
Eckventil DN 15
selbstdichtend mit Laengenausgleich und Schubrosette, verchromt
mit Spülmaschinenanschluss

komplett liefern und betriebsfertig montieren
Menge: 2,000 St
Kostengruppe DIN 276 2018-12: 412

*Hinweis: Personal-WC D/H Kindergarten - OG*

*Hinweis: Waschtisch*

**01.07.0117 Element für Waschtisch 112 cm, Standarmatur Verwendungszwecke - Für Trockenbau - Für Standarmaturen Eigenschaften - Befestigungsabstand Waschtisch 5–38 cm - Befestigung für Anschlussbogen höhenverstellbar und schallgedämmt - Traverse Armatur höhen- und tiefenverstellbar Technische Eigenschaften - Werkstoff: Stahl - Nettogewicht: 9,850 kg - B / Breite (cm): 50 cm - H / Höhe (cm): 112 cm - T / Tiefe (cm): 7,5 cm zusätzlicher Lieferumfang - 2 Anschlusswinkel Rp 1/2" / R 1/2", MF-fähig - 2 Schalldämmunterlagen - 2 Dämmhülsen - Anschlussbogen aus PE-HD, D 50 mm - Dichtung D 44 / 32 mm - 2 Gewindestangen M10 - Befestigungsmaterial**
Element für Waschtisch 112 cm, Standarmatur
Verwendungszwecke
- Für Trockenbau
- Für Standarmaturen
Eigenschaften
- Befestigungsabstand Waschtisch 5–38 cm
- Befestigung für Anschlussbogen höhenverstellbar und schallgedämmt
- Traverse Armatur höhen- und tiefenverstellbar
Technische Eigenschaften
- Werkstoff: Stahl
- Nettogewicht: 9,850 kg
- B / Breite (cm): 50 cm
- H / Höhe (cm): 112 cm
- T / Tiefe (cm): 7,5 cm
zusätzlicher Lieferumfang
- 2 Anschlusswinkel Rp 1/2" / R 1/2", MF-fähig
- 2 Schalldämmunterlagen
- 2 Dämmhülsen
- Anschlussbogen aus PE-HD, D 50 mm
- Dichtung D 44 / 32 mm
- 2 Gewindestangen M10
- Befestigungsmaterial
komplett liefern und betriebsfertig montieren
Menge: 2,000 St
Kostengruppe DIN 276 2018-12: 412

**01.07.0118 Waschtischbatterie**
Waschtischbatterie
ALLGEMEINE ATTRIBUTE:
- Produktgruppe: Waschtischarmatur
- Einbauart: Standmontage
- Technisches Merkmal: Einhebelmischer
- Oberfläche: Chrom
- BIM Daten vorhanden: Ja

PRODUKT EIGENSCHAFTEN:
- Strahlreglertyp: CASCADE® Strahlregler, PCA® konstante
Durchflussleistung unabhängig vom Fließdruck
- Verbindung: Anschluss über flexible Druckschläuche
- Montage: 1-Loch
- Hebel/Bediengrifftyp: Einhandbedienhebel/Griff, Pinhebel,
Hebel mit W+K-Kennzeichnung
- Auslaufart: Feststehender Auslauf
- Erweiterung: Ablaufgarnitur mit Zugstange
- Temperatureinstellungen: Temperaturbegrenzer
- Mechanische Teile: ø 3.0 Steuerpatrone mit keramischen
Dichtscheiben zur Wassermengen- und Temperatureinstellung
- Spezielle Eigenschaften: Armaturenkörper aus
entzinkungsbeständigem Messing (DZR)

FLIESSEIGENSCHAFTEN:
- Durchfluss bei 300 kPa (Durchflussbegrenzer): 6,00 l/min

BESTIMMUNGEN / VORSCHRIFTEN:
- EN Standard: EN 817
- Geräuschklasse: I (ISO 3822)

ZULASSUNGEN:
- DVGW: DW-6506DN0781
- Konformitätserklärung: DoC

TECHNISCHE EIGENSCHAFTEN:
- Ausladung: 133 mm
- Material: Messing
- Heißwasserversorgung: max. +70°C
- Arbeitsdruck: 50 - 1000 kPa
- Anschlussgröße: G3/8
- Sicherungseinrichtung (EN1717): AA

komplett liefern und betriebsfertig montieren
Menge: 2,000 St
Kostengruppe DIN 276 2018-12: 412

**01.07.0119 eckiges Handwaschbecken 50 x 38 cm**
eckiges Handwaschbecken 50 x 38 cm

Eigenschaften
- Unterbaufähig
- Modernes Handwaschbecken Design mit reduzierter Randhöhe
- Gerade Wandanbindung erlaubt mehr Ablagefläche
Technische Eigenschaften
- Farbe: weiß
- Werkstoff: Sanitärkeramik
- Nettogewicht: 13,200 kg
- Hahnloch: mittig
- Überlauf: ohne
- B / Breite (cm): 50 cm
- H / Höhe (cm): 16,5 cm
- T / Tiefe (cm): 38 cm
komplett liefern und betriebsfertig montieren
Menge: 2,000 St
Kostengruppe DIN 276 2018-12: 412

**01.07.0120 Sieb-Ablaufventil DN 32 (1 1/4")**
Sieb-Ablaufventil DN 32 (1 1/4")
ohne Überlauf, mit Dichtung

einschl. Röhrensifon
50 mm höhenverstellbar
verchromt

komplett liefern und betriebsfertig montieren
Menge: 2,000 St
Kostengruppe DIN 276 2018-12: 412

**01.07.0121 Gummianschlussnippel**
Gummianschlussnippel
zum Anschluss des
Geruchsverschluss an die Abwasserleitung DN50
Ausführung: DN32 x DN50

komplett liefern und betriebsfertig montieren
Menge: 2,000 St
Kostengruppe DIN 276 2018-12: 412

**01.07.0122 Eckventil DN 15**
Eckventil DN 15
mit Längenausgleich und Schubrosette verchromt
für Kaltwasser-und Warmwasser incl. Überwurfmutter DN10
entzinkungsbeständig

komplett liefern und betriebsfertig montieren
Menge: 4,000 St
Kostengruppe DIN 276 2018-12: 412

**01.07.0123 Verlängerungsnippel**
Verlängerungsnippel
zum Anschluß an die
Eckventile, entzinkungsbeständig
DN15, Länge 100mm

komplett liefern und betriebsfertig montieren
Menge: 4,000 St
Kostengruppe DIN 276 2018-12: 412

*Hinweis: WC*

**01.07.0124 Element für Wand-WC, 112 cm, mit UP-Spülkasten**
Element für Wand-WC, 112 cm, mit UP-Spülkasten

Zum Einbau in teilhohe oder raumhohe Vorwandinstallation

Geeignet für Fußbodenaufbau 0 - 20 cm

Eigenschaften
- Trockenbauelement
- Selbsttragend
- Rahmen pulverbeschichtet
- Rahmen mit Löchern d 9 mm für Befestigung im Holzständerbau
- Keramikbefestigungen M12, Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 2,000 St
Kostengruppe DIN 276 2018-12: 412

**01.07.0125 Tiefspüler-WC**
Tiefspüler-WC
aus Sanitärkeramik mit verdeckter Befestigung
wandhängend
für 4,5 Liter Spülwasser nach EN 997, EWL Klasse 1.
Mit Prüfzeugnis der LGA Würzburg.
Außen glatte geschlossene rechteckige Beckenform
vorne übergehend in einen Halbkreis.
Wandanschluss mit Aufkantung.
Aus Hygienegründen mit geschlossenem Spülrand
und keramischem Spülwasserverteiler.
Bodenfreiheit 55/95mm bei Einbauhöhe 400mm.

Abmessungen(BxTxH)360x550x345mm.
Weiß.

komplett liefern und betriebsfertig montieren
Menge: 2,000 St
Kostengruppe DIN 276 2018-12: 412

**01.07.0126 WC-Sitz mit Deckel**
WC-Sitz mit Deckel
aus Kunststoff, Farbton weiß.
mit Befestigungselementen aus Edelstahl.
für vorbeschriebenes WC

komplett liefern und betriebsfertig montieren
Menge: 2,000 St
Kostengruppe DIN 276 2018-12: 412

**01.07.0127 WC-Betätigungsplatte für 2-Mengen-Spülung mit zwei runden Drückerplatten**
WC-Betätigungsplatte für 2-Mengen-Spülung
mit zwei runden Drückerplatten

Verwendungszwecke
- Zur Spülauslösung bei UP-Spülkästen

Eigenschaften
- Betätigung von vorne
- Drückerstangen schallgedämmt, werkzeuglose Schnelleinstellung

Technische Eigenschaften
- Werkstoffbezeichnung: Kunststoff
- Farbe / Oberfläche: Platte, Taste: weiß / glänzend
- Breite: 24,6 cm
- Höhe: 16,4 cm
- Tiefe: 1,3 cm
- Betätigungskraft - max.: 20 N
- Nettogewicht: 0,311 kg

zusätzlicher Lieferumfang
- Befestigungsrahmen
- 2 Distanzbolzen
- 2 Drückerstangen

komplett liefern und betriebsfertig montieren
Menge: 2,000 St
Kostengruppe DIN 276 2018-12: 412

*Hinweis: Putz/Technik Kindergarten - OG*

*Hinweis: Ausguss*

**01.07.0128 Element für Ausgussbecken, 130 cm, Wandarmatur AP**
Element für Ausgussbecken, 130 cm, Wandarmatur AP
Verwendungszwecke
- Für Trockenbau
Eigenschaften
- Befestigung für Anschlussbogen höhenverstellbar
und schallgedämmt
- Traverse Armatur höhen- und tiefenverstellbar
Technische Eigenschaften
- Nettogewicht: 12,572 kg
- Breite: 50 cm
- Höhe: 130 cm
- Tiefe: 8,3 cm
zusätzlicher Lieferumfang
- 2 Anschlusswinkel Rp 1/2" / R 1/2", MF-fähig
- 2 Schalldämmunterlagen
- 2 Dämmhülsen
- Anschlussbogen aus PE-HD, D 50 / 63 mm
- Dichtung D 57 / 50 mm
- Dichtung D 57 / 40 mm
- Befestigungsmaterial
komplett liefern und betriebsfertig montieren
Menge: 1,000 St
Kostengruppe DIN 276 2018-12: 412

**01.07.0129 Ausgussbecken Stahlblech emailliert weiß,**
Ausgussbecken Stahlblech emailliert weiß,
mit Rückwand, Klapprost, Stopfen,
Kette und Plastikschoner
ohne Überlauf

B 510 mm / T 340 mm

komplett liefern und betriebsfertig montieren
Menge: 1,000 St
Kostengruppe DIN 276 2018-12: 412

**01.07.0130 Brause-Aufputz-Batterie, DN 15**
Brause-Aufputz-Batterie, DN 15
Keramikmischsystem, Boltic Griffverriegelung
Rückflussverhinderer
Temperaturbegrenzung einstellbar
Durchflussmenge 22 l/min.
Stichmaß 150 ± 12mm
S-Anschlüsse mit Schalldämpfer
komplett mit schwenkbarem S-Auslauf
mit Luftsprudler
als Wandarmatur für Ausgussbecken

komplett liefern und betriebsfertig montieren
Menge: 1,000 St
Kostengruppe DIN 276 2018-12: 412

**01.07.0131 Ausgußbecken-Ablauf**
Ausgußbecken-Ablauf
PP, weiß, d 50  x 1 1/2,
bestehend aus:
Röhrengeruchverschluß, geprüft nach DIN 19545,
Zuflußrohr und Überwurfmutter,
Abflußstutzen,
Rosette für Abflußstutzen,
Dichtungssatz
Gummianschlussnippel
Werkstoff : Polypropylen
Dimension : R 1 1/2 x DN 40 (50 mm)

komplett liefern und betriebsfertig montieren
Menge: 1,000 St
Kostengruppe DIN 276 2018-12: 412

*Hinweis: Personal Kindergarten - EG*

*Hinweis: Küchenspüle*

**01.07.0132 Küchenarmatur mit hohem Bogen, seitenbedient**
Küchenarmatur mit hohem Bogen, seitenbedient

ALLGEMEINE ATTRIBUTE:
- Produktgruppe: Küchenarmatur
- Einbauart: Standmontage
- Technisches Merkmal: Einhebelmischer, Seitenbedient
- Oberfläche: Chrom
- BIM Daten vorhanden: Ja
PRODUKT EIGENSCHAFTEN:
- Strahlreglertyp: CASCADE® Strahlregler
- Verbindung: Anschluss über flexible Druckschläuche
- Montage: 1-Loch
- Hebel/Bediengrifftyp: Einhandbedienhebel/Griff, Hebel mit W+K-Kennzeichnung
- Auslaufart: Schwenkbarer Auslauf
- Mechanische Teile: ø 3.5 classic Steuerpatrone mit keramischen Dichtscheiben zur Wassermengen- und Temperatureinstellung
- Spezielle Eigenschaften: Rapid-Montagesystem
FLIESSEIGENSCHAFTEN:
- Durchfluss bei 300 kPa: 10,80 l/min
BESTIMMUNGEN / VORSCHRIFTEN:
- EN Standard: EN 817
- Geräuschklasse: I (ISO 3822)
ZULASSUNGEN:
- ABP: P-IX 10076/IA
- Konformitätserklärung: DoC
TECHNISCHE EIGENSCHAFTEN:
- DN-Größe: DN15
- Ausladung: 200 mm
- Schwenkbereich des Auslaufs: 120°
- Material: Messing
- Heißwasserversorgung: max. +70°C
- Arbeitsdruck: 50 - 1000 kPa
- Anschlussgröße: G3/8
- Sicherungseinrichtung (EN1717): AA
komplett liefern und betriebsfertig montieren
Menge: 2,000 St
Kostengruppe DIN 276 2018-12: 412

**01.07.0133 Anschluss der bauseitig gelieferten Küchenspüle**
Anschluss der bauseitig gelieferten Küchenspüle
sowie der Spülmaschine wasser- und abwasserseitig,
und Überprüfung auf Dichtigkeit

betriebsfertig montieren
Menge: 1,000 St
Kostengruppe DIN 276 2018-12: 412

**01.07.0134 Spülensifon DN 32, weiß**
Spülensifon DN 32, weiß
Raumsparmodell aus PP mit Anschlussrohr und Rosette
geeignet für den Anschluss einer Spülmaschine

komplett liefern und betriebsfertig montieren
Menge: 1,000 St
Kostengruppe DIN 276 2018-12: 412

**01.07.0135 Eckventil DN 15**
Eckventil DN 15
selbstdichtend mit Laengenausgleich und Schubrosette, verchromt

komplett liefern und betriebsfertig montieren
Menge: 1,000 St
Kostengruppe DIN 276 2018-12: 412

**01.07.0136 Eckventil DN 15**
Eckventil DN 15
selbstdichtend mit Laengenausgleich und Schubrosette, verchromt
mit Spülmaschinenanschluss

komplett liefern und betriebsfertig montieren
Menge: 1,000 St
Kostengruppe DIN 276 2018-12: 412

*Hinweis: WC-Anlagen M/B Hort - OG*

*Hinweis: Waschrinne*

**01.07.0137 Element für Waschtisch, 112–130 cm,**
Element für Waschtisch, 112–130 cm,
schmale Ausführung,
Wandarmatur Unterputz
Verwendungszwecke
- Für Trockenbau
- Für UP-Armaturen
Eigenschaften
- Ermöglicht mehr Positionierungsmöglichkeiten für die
Möbelunterbaubefestigung neben Element,
gegenüber Element mit 50 cm Breite
- Befestigung für Anschlussbogen höhenverstellbar und schallgedämmt
Technische Eigenschaften
- Werkstoff: Stahl
- Nettogewicht: 12,800 kg
- B / Breite (cm): 44 cm
- H / Höhe (cm): 112-130 cm
- T / Tiefe (cm): 11 cm
zusätzlicher Lieferumfang
- Anschlussbogen aus PE-HD, D 50 mm
- Dichtung D 44 / 32 mm
- 2 Gewindestangen M10
- Befestigungsmaterial

komplett liefern und betriebsfertig montieren
Menge: 4,000 St
Kostengruppe DIN 276 2018-12: 412

**01.07.0138 Duofix System-Montageplatte UP Universal**
System-Montageplatte UP Universal

Einsatzbereich
- Zum Einbau in Systemwand
- zur Montage von UP-Armaturen, -Lüftern,
  Hygienespülung und weiteren Einbaugeräten

Eigenschaften
- Furnierholzplatte
- mehrlagig, wasserfest verleimt

Lieferumfang
- Befestigungsmaterial

komplett liefern und betriebsfertig montieren
Menge: 4,000 St
Kostengruppe DIN 276 2018-12: 412

**01.07.0139 Doppelwaschtisch/Waschrinne für 2 Waschplätze - für Kindertagesstätten besonders gut geeignet - aus Mineralguss mit porenfreier Oberfläche, alpinweiß - rechteckiges Becken mit großen Radien - ohne Überlauf - für Einlocharmaturen vorgerichtet - 900 mm breit und 350 mm tief - Waschmuldentiefe 125 mm - für Stockschraubenbefestigung - belastbar nach DIN EN 14688 - Reinigungsfreundlich - Marktübliche Farben für Kinder können rückstandslos entfernt werden - hohe Wassertemperatur (z. B. bei der Durchführung einer thermischen Desinfektion): Wechselbeständig bis 65 °C, beständig bis 80 °C über einen Belastungszeitraum von 5 Minuten - CE- und UKCA-Kennzeichnung nach Bauprodukteverordnung Nr. 305/2011 - Waschtisch ohne Hahnloch auf Anfrage ohne Aufpreis erhältlich**
Doppelwaschtisch/Waschrinne für 2 Waschplätze
- für Kindertagesstätten besonders gut geeignet
- aus Mineralguss mit porenfreier Oberfläche, alpinweiß
- rechteckiges Becken mit großen Radien
- ohne Überlauf
- für Einlocharmaturen vorgerichtet
- 900 mm breit und 350 mm tief
- Waschmuldentiefe 125 mm
- für Stockschraubenbefestigung
- belastbar nach DIN EN 14688
- Reinigungsfreundlich - Marktübliche Farben für Kinder können rückstandslos entfernt werden
- hohe Wassertemperatur (z. B. bei der Durchführung einer thermischen Desinfektion): Wechselbeständig bis 65 °C, beständig bis 80 °C über einen Belastungszeitraum von 5 Minuten
- CE- und UKCA-Kennzeichnung nach Bauprodukteverordnung Nr. 305/2011
- Waschtisch ohne Hahnloch auf Anfrage ohne Aufpreis erhältlich

inkl. Befestigungskonsolen
inkl. Aufmaß, Werkszeichnung, Lieferung und Montage

komplett liefern und betriebsfertig montieren
Menge: 2,000 St
Kostengruppe DIN 276 2018-12: 412

**01.07.0140 Unterputz-Einbaukoerper, DN 15 (G1/2)**
Unterputz-Einbaukoerper, DN 15 (G1/2)
fuer 2-Loch Waschtisch-Wand Einhand-Batterie
- Geraeuschpruefungsnummer: P-IX 19193/IO
ohne Fertigmontageteile
Gehaeuse: entzinkungsarmes Messing (MS 63)
Isolierpack, Styropor
einschl. Befestigungswinkel
- Steuerpatrone classic 3.5
- einstellbare Heisswassersperre
- mit Keramikscheiben

komplett liefern und betriebsfertig montieren
Menge: 4,000 St
Kostengruppe DIN 276 2018-12: 412

**01.07.0141 Fertigmontageset, verchromt**
Fertigmontageset, verchromt
Waschtisch-Einhand-Wandbatterie, DN 15
fuer Wandeinbau
- Ausladung: 225 mm
- Auslauf: kuerzbar von 225 - 160 mm
- Durchflussmenge: 8 l/min, gemessen bei 3 bar Fliessdruck
- Geraeuschpruefungsnummer: P-IX 19193/IO
Dekorset bestehend aus:
Bedienungshebel (Metall), Huelse und Wandrosette
Auslauf Ø 19 mm
CACHE® Strahlregler mit Montageschluessel

komplett liefern und betriebsfertig montieren
Menge: 4,000 St
Kostengruppe DIN 276 2018-12: 412

**01.07.0142 Sieb-Ablaufventil DN 32 (1 1/4")**
Sieb-Ablaufventil DN 32 (1 1/4")
ohne Überlauf, mit Dichtung
einschl. Röhrensifon
50 mm höhenverstellbar
verchromt

komplett liefern und betriebsfertig montieren
Menge: 2,000 St
Kostengruppe DIN 276 2018-12: 412

**01.07.0143 Gummianschlussnippel**
Gummianschlussnippel
zum Anschluss des
Geruchsverschluss an die Abwasserleitung DN50
Ausführung: DN32 x DN50

komplett liefern und betriebsfertig montieren
Menge: 2,000 St
Kostengruppe DIN 276 2018-12: 412

**01.07.0144 Eckventil DN 15**
Eckventil DN 15
mit Längenausgleich und Schubrosette verchromt
für Kaltwasser-und Warmwasser incl. Überwurfmutter DN10
entzinkungsbeständig

komplett liefern und betriebsfertig montieren
Menge: 8,000 St
Kostengruppe DIN 276 2018-12: 412

**01.07.0145 Verlängerungsnippel**
Verlängerungsnippel
zum Anschluß an die
Eckventile, entzinkungsbeständig
DN15, Länge 100mm

komplett liefern und betriebsfertig montieren
Menge: 8,000 St
Kostengruppe DIN 276 2018-12: 412

*Hinweis: WC´s*

**01.07.0146 Element für Wand-WC, 112 cm, mit UP-Spülkasten für Kinder**
Element für Wand-WC, 112 cm, mit UP-Spülkasten für Kinder
Zum Einbau in teilhohe oder raumhohe Vorwandinstallation
Geeignet für Fußbodenaufbau 0 - 20 cm

Eigenschaften
- Trockenbauelement
- Selbsttragend
- Rahmen pulverbeschichtet
- Rahmen mit Löchern d 9 mm für Befestigung im Holzständerbau
- Keramikbefestigungen M12,
Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 1,000 St
Kostengruppe DIN 276 2018-12: 412

**01.07.0147 Kinder-Tiefspül-WC, 6 l**
Kinder-Tiefspül-WC, 6 l
DIN 1385-6, DIN-EN 38, als Kinderklosett aus Sanitärporzellan,
wandhängend
für Wandeinbauspülkasten
Größe: Breite: ca. 330 mm, Tiefe: ca. 535 mm
Befestigung: Gewindestangen M12 X 150
Zulauf: von hinten
Abgang: waagerecht

mit Kinder-WC-Sitz weiß mit Deckel

komplett liefern und betriebsfertig montieren
Menge: 1,000 St
Kostengruppe DIN 276 2018-12: 412

**01.07.0148 Element für Wand-WC, 112 cm, mit UP-Spülkasten**
Element für Wand-WC, 112 cm, mit UP-Spülkasten

Zum Einbau in teilhohe oder raumhohe Vorwandinstallation

Geeignet für Fußbodenaufbau 0 - 20 cm

Eigenschaften
- Trockenbauelement
- Selbsttragend
- Rahmen pulverbeschichtet
- Rahmen mit Löchern d 9 mm für Befestigung im Holzständerbau
- Keramikbefestigungen M12, Befestigungsabstand 18 cm oder 23 cm
- Fußstützen mit cm-Raster-Markierung, verzinkt, höhenverstellbar
- Fußplatte drehbar, für den Einbau in UW50 und UW75 Profile
- Befestigung für Abgangsbogen schallgedämmt
- UP-Spülkasten mit Betätigung von vorne, 25 Jahre Ersatzteilsicherheit
- Schwitzwassergedämmt
- Spülmenge einstellbar
- Bei Werkeinstellung ist sofortiges Nachspülen möglich
- Wasseranschluss hinten/oben in der Mitte
- Verbindungsschlauch zum Eckventil handverschraubbar
- Schnelleinstellung der Drückerstangen für Betätigungsplatte
- 2-Mengen-Spülung für Betätigungsplatte
- Spül-Stopp-Spülung
- inkl. Schallschutzelemente

Technische Daten
Spülmenge Werkeinstellung 6 und 3 l
Kleine Spülmenge Einstellbereich 3/4 l
Große Spülmenge Einstellbereich 6/7.5 l

Lieferumfang
Universeller Wasseranschluss R 1/2" mit integriertem Eckventil
Schutzstopfen, Bauschutz für Serviceöffnung, ablängbar,
2 Gewindestangen M12 für Keramikbefestigung,
PE Anschlussgarnitur, d 90 mm,
PE Wand-WC-Bogen 90g, d 90/90 mm,
PE Übergangsstück, d 90/110 mm,
Befestigungsmaterial.

komplett liefern und betriebsfertig montieren
Menge: 4,000 St
Kostengruppe DIN 276 2018-12: 412

**01.07.0149 Tiefspüler-WC**
Tiefspüler-WC
aus Sanitärkeramik mit verdeckter Befestigung
wandhängend
für 4,5 Liter Spülwasser nach EN 997, EWL Klasse 1.
Mit Prüfzeugnis der LGA Würzburg.
Außen glatte geschlossene rechteckige Beckenform
vorne übergehend in einen Halbkreis.
Wandanschluss mit Aufkantung.
Aus Hygienegründen mit geschlossenem Spülrand
und keramischem Spülwasserverteiler.
Bodenfreiheit 55/95mm bei Einbauhöhe 400mm.

Abmessungen(BxTxH)360x550x345mm.
Weiß.

komplett liefern und betriebsfertig montieren
Menge: 4,000 St
Kostengruppe DIN 276 2018-12: 412

**01.07.0150 WC-Sitz mit Deckel**
WC-Sitz mit Deckel
aus Kunststoff, Farbton weiß.
mit Befestigungselementen aus Edelstahl.
für vorbeschriebenes WC

komplett liefern und betriebsfertig montieren
Menge: 4,000 St
Kostengruppe DIN 276 2018-12: 412

**01.07.0151 WC-Betätigungsplatte für 2-Mengen-Spülung mit zwei runden Drückerplatten**
WC-Betätigungsplatte für 2-Mengen-Spülung
mit zwei runden Drückerplatten

Verwendungszwecke
- Zur Spülauslösung bei UP-Spülkästen

Eigenschaften
- Betätigung von vorne
- Drückerstangen schallgedämmt, werkzeuglose Schnelleinstellung

Technische Eigenschaften
- Werkstoffbezeichnung: Kunststoff
- Farbe / Oberfläche: Platte, Taste: weiß / glänzend
- Breite: 24,6 cm
- Höhe: 16,4 cm
- Tiefe: 1,3 cm
- Betätigungskraft - max.: 20 N
- Nettogewicht: 0,311 kg

zusätzlicher Lieferumfang
- Befestigungsrahmen
- 2 Distanzbolzen
- 2 Drückerstangen

komplett liefern und betriebsfertig montieren
Menge: 5,000 St
Kostengruppe DIN 276 2018-12: 412

*Hinweis: Hygienebecken*

**01.07.0152 Element für Waschtisch 112 cm, Standarmatur Verwendungszwecke - Für Trockenbau - Für Standarmaturen Eigenschaften - Befestigungsabstand Waschtisch 5–38 cm - Befestigung für Anschlussbogen höhenverstellbar und schallgedämmt - Traverse Armatur höhen- und tiefenverstellbar Technische Eigenschaften - Werkstoff: Stahl - Nettogewicht: 9,850 kg - B / Breite (cm): 50 cm - H / Höhe (cm): 112 cm - T / Tiefe (cm): 7,5 cm zusätzlicher Lieferumfang - 2 Anschlusswinkel Rp 1/2" / R 1/2", MF-fähig - 2 Schalldämmunterlagen - 2 Dämmhülsen - Anschlussbogen aus PE-HD, D 50 mm - Dichtung D 44 / 32 mm - 2 Gewindestangen M10 - Befestigungsmaterial**
Element für Waschtisch 112 cm, Standarmatur
Verwendungszwecke
- Für Trockenbau
- Für Standarmaturen
Eigenschaften
- Befestigungsabstand Waschtisch 5–38 cm
- Befestigung für Anschlussbogen höhenverstellbar und schallgedämmt
- Traverse Armatur höhen- und tiefenverstellbar
Technische Eigenschaften
- Werkstoff: Stahl
- Nettogewicht: 9,850 kg
- B / Breite (cm): 50 cm
- H / Höhe (cm): 112 cm
- T / Tiefe (cm): 7,5 cm
zusätzlicher Lieferumfang
- 2 Anschlusswinkel Rp 1/2" / R 1/2", MF-fähig
- 2 Schalldämmunterlagen
- 2 Dämmhülsen
- Anschlussbogen aus PE-HD, D 50 mm
- Dichtung D 44 / 32 mm
- 2 Gewindestangen M10
- Befestigungsmaterial
komplett liefern und betriebsfertig montieren
Menge: 1,000 St
Kostengruppe DIN 276 2018-12: 412

**01.07.0153 Anschluss wasser- und abwasserseitig**
Anschluss wasser- und abwasserseitig
an das bauseitig gelieferte und eingebaute Waschbecken
im Wickelbereich

einschl. Einbau der Ablaufgarnitur
und Überprüfung auf Dichtigkeit

betriebsfertig montieren
Menge: 1,000 St
Kostengruppe DIN 276 2018-12: 412

**01.07.0154 Waschtischbatterie**
Waschtischbatterie
ALLGEMEINE ATTRIBUTE:
- Produktgruppe: Waschtischarmatur
- Einbauart: Standmontage
- Technisches Merkmal: Einhebelmischer
- Oberfläche: Chrom
- BIM Daten vorhanden: Ja

PRODUKT EIGENSCHAFTEN:
- Strahlreglertyp: CASCADE® Strahlregler, PCA® konstante
Durchflussleistung unabhängig vom Fließdruck
- Verbindung: Anschluss über flexible Druckschläuche
- Montage: 1-Loch
- Hebel/Bediengrifftyp: Einhandbedienhebel/Griff, Pinhebel,
Hebel mit W+K-Kennzeichnung
- Auslaufart: Feststehender Auslauf
- Erweiterung: Ablaufgarnitur mit Zugstange
- Temperatureinstellungen: Temperaturbegrenzer
- Mechanische Teile: ø 3.0 Steuerpatrone mit keramischen
Dichtscheiben zur Wassermengen- und Temperatureinstellung
- Spezielle Eigenschaften: Armaturenkörper aus
entzinkungsbeständigem Messing (DZR)

FLIESSEIGENSCHAFTEN:
- Durchfluss bei 300 kPa (Durchflussbegrenzer): 6,00 l/min

BESTIMMUNGEN / VORSCHRIFTEN:
- EN Standard: EN 817
- Geräuschklasse: I (ISO 3822)

ZULASSUNGEN:
- DVGW: DW-6506DN0781
- Konformitätserklärung: DoC

TECHNISCHE EIGENSCHAFTEN:
- Ausladung: 133 mm
- Material: Messing
- Heißwasserversorgung: max. +70°C
- Arbeitsdruck: 50 - 1000 kPa
- Anschlussgröße: G3/8
- Sicherungseinrichtung (EN1717): AA

komplett liefern und betriebsfertig montieren
Menge: 1,000 St
Kostengruppe DIN 276 2018-12: 412

**01.07.0155 Sieb-Ablaufventil DN 32 (1 1/4")**
Sieb-Ablaufventil DN 32 (1 1/4")
ohne Überlauf, mit Dichtung
einschl. Röhrensifon
50 mm höhenverstellbar
verchromt

komplett liefern und betriebsfertig montieren
Menge: 1,000 St
Kostengruppe DIN 276 2018-12: 412

**01.07.0156 Gummianschlussnippel**
Gummianschlussnippel
zum Anschluss des Geruchsverschluss
an die Abwasserleitung DN 50
Ausführung: DN 32 x DN 50

komplett liefern und betriebsfertig montieren
Menge: 1,000 St
Kostengruppe DIN 276 2018-12: 412

**01.07.0157 Eckventil DN 15**
Eckventil DN 15
mit Längenausgleich und Schubrosette verchromt
für Kaltwasser-und Warmwasser incl. Überwurfmutter DN10
entzinkungsbeständig

komplett liefern und betriebsfertig montieren
Menge: 2,000 St
Kostengruppe DIN 276 2018-12: 412

**01.07.0158 Verlängerungsnippel**
Verlängerungsnippel
zum Anschluß an die
Eckventile, entzinkungsbeständig
DN15, Länge 100mm

komplett liefern und betriebsfertig montieren
Menge: 2,000 St
Kostengruppe DIN 276 2018-12: 412

*Hinweis: Dusche*

**01.07.0159 Element für Dusche und Badewanne, 98–112 cm, Wandarmatur AP**
Element für Dusche und Badewanne, 98–112 cm, Wandarmatur AP
Verwendungszwecke
- Für Trockenbau
Eigenschaften
- Traverse Armatur höhen- und tiefenverstellbar
Technische Eigenschaften
- Nettogewicht: 8,056 kg
- Breite: 50 cm
- Höhe: 98-112 cm
- Tiefe: 7 cm
zusätzlicher Lieferumfang
- 2 Anschlusswinkel Rp 1/2" / R 1/2", MF-fähig
- 2 Schalldämmunterlagen
- 2 Dämmhülsen
- Befestigungsmaterial

komplett liefern und betriebsfertig montieren
Menge: 1,000 St
Kostengruppe DIN 276 2018-12: 412

**01.07.0160 Brausebatterie / Brausethermostat DN 15**
Brausebatterie / Brausethermostat DN 15

PRODUKT EIGENSCHAFTEN:
- Verbindung: S-Anschlüsse, Abdeckung(en),
- Rosetten 3-fach abgedichtet
- Hebel/Bediengrifftyp: Temperatureinstellgriff, Durchflusseinstellgriff,
Eco-Funktion für die Wassermenge
- Temperatureinstellungen: Heißwassersperre einstellbar
(im Lieferumfang enthalten)
- Sicherheitssperre gegen Verbrühen bei 38°C
- THERMO COOL: Mehr Sicherheit durch minimales Erwärmen
des Armaturengehäuses
- Mechanische Teile: Oberteil mit keramischen Dichtscheiben zur
Wassermengeneinstellung für einen Abgang, Thermostatkartusche
zur Temperaturreglung, Rückflussverhinderer, Schmutzfilter
- Spezielle Eigenschaften: Armaturenkörper aus entzinkungsbeständigem Messing (DZR)
FLIESSEIGENSCHAFTEN:
- Durchfluss bei 300 kPa: 15,60 l/min
BESTIMMUNGEN / VORSCHRIFTEN:
- EN Standard: EN 1111
- Geräuschklasse: I (ISO 3822)
- Geräuschklasse 0.2 l/s: I (ISO 3822)
ZULASSUNGEN:
- DVGW: NW-6509CR0103
- Konformitätserklärung: DoC
TECHNISCHE EIGENSCHAFTEN:
- Material: Messing
- Oberfläche: Chrom
- Heißwasserversorgung: max. +80°C
- Arbeitsdruck: 100 - 1000 kPa
- Anschlussgröße: G1/2
- Installationsabstand: CC150± 10 mm
- Sicherungseinrichtung (EN1717): EB
komplett liefern und betriebsfertig montieren
Menge: 1,000 St
Kostengruppe DIN 276 2018-12: 412

**01.07.0161 Brause-Set**
Brause-Set
Material: Metall/Kunststoff
Farbe: chrom

Schlauch knickfest, flexibel, reinigungsfreundlich
Brausehalter beweglich

Länge Brauseschlauch (mm): 1250
Länge Handbrause (mm): 227.5
Durchmesser Handbrause (mm): 95
Form: rund
Wasseraktivierung: durch separate Bedieneinheit
max. Wasserverbrauch der Handbrause bei 3 bar (l/min): 18
Strahlartenumstellung: ohne Umstellung
Bestandteile: ohne Brausestange
Strahlarten Handbrause: 1 Strahl

Lieferumfang:
Handbrause, Brauseschlauch, Brausehalter, Befestigung

komplett liefern und betriebsfertig montieren
Menge: 1,000 St
Kostengruppe DIN 276 2018-12: 412

*Hinweis: Gruppenräume Hort - OG*

*Hinweis: Küchenspüle*

**01.07.0162 Küchenarmatur mit hohem Bogen, seitenbedient**
Küchenarmatur mit hohem Bogen, seitenbedient

ALLGEMEINE ATTRIBUTE:
- Produktgruppe: Küchenarmatur
- Einbauart: Standmontage
- Technisches Merkmal: Einhebelmischer, Seitenbedient
- Oberfläche: Chrom
- BIM Daten vorhanden: Ja
PRODUKT EIGENSCHAFTEN:
- Strahlreglertyp: CASCADE® Strahlregler
- Verbindung: Anschluss über flexible Druckschläuche
- Montage: 1-Loch
- Hebel/Bediengrifftyp: Einhandbedienhebel/Griff, Hebel mit W+K-Kennzeichnung
- Auslaufart: Schwenkbarer Auslauf
- Mechanische Teile: ø 3.5 classic Steuerpatrone mit keramischen Dichtscheiben zur Wassermengen- und Temperatureinstellung
- Spezielle Eigenschaften: Rapid-Montagesystem
FLIESSEIGENSCHAFTEN:
- Durchfluss bei 300 kPa: 10,80 l/min
BESTIMMUNGEN / VORSCHRIFTEN:
- EN Standard: EN 817
- Geräuschklasse: I (ISO 3822)
ZULASSUNGEN:
- ABP: P-IX 10076/IA
- Konformitätserklärung: DoC
TECHNISCHE EIGENSCHAFTEN:
- DN-Größe: DN15
- Ausladung: 200 mm
- Schwenkbereich des Auslaufs: 120°
- Material: Messing
- Heißwasserversorgung: max. +70°C
- Arbeitsdruck: 50 - 1000 kPa
- Anschlussgröße: G3/8
- Sicherungseinrichtung (EN1717): AA
komplett liefern und betriebsfertig montieren
Menge: 2,000 St
Kostengruppe DIN 276 2018-12: 412

**01.07.0163 Anschluss der bauseitig gelieferten Küchenspüle**
Anschluss der bauseitig gelieferten Küchenspüle
sowie der Spülmaschine wasser- und abwasserseitig,
und Überprüfung auf Dichtigkeit

betriebsfertig montieren
Menge: 2,000 St
Kostengruppe DIN 276 2018-12: 412

**01.07.0164 Spülensifon DN 32, weiß**
Spülensifon DN 32, weiß
Raumsparmodell aus PP mit Anschlussrohr und Rosette
geeignet für den Anschluss einer Spülmaschine

komplett liefern und betriebsfertig montieren
Menge: 2,000 St
Kostengruppe DIN 276 2018-12: 412

**01.07.0165 Eckventil DN 15**
Eckventil DN 15
selbstdichtend mit Laengenausgleich und Schubrosette, verchromt

komplett liefern und betriebsfertig montieren
Menge: 2,000 St
Kostengruppe DIN 276 2018-12: 412

**01.07.0166 Eckventil DN 15**
Eckventil DN 15
selbstdichtend mit Laengenausgleich und Schubrosette, verchromt
mit Spülmaschinenanschluss

komplett liefern und betriebsfertig montieren
Menge: 2,000 St
Kostengruppe DIN 276 2018-12: 412

*Hinweis: Allgemein*

**01.07.0167 Hygiene-Spüleinheit**
Hygiene-Spüleinheit

Hygienespülung, mit einem Anschluss, inkl. Abdeckplatte aus Edelstahl, für automatisch auslösende Wasserwechsel zur Sicherstellung des bestimmungsgemäßen Betriebs, ermöglicht turbulenten Wasserwechsel in Trinkwasserleitungen bis DN 50, Bedienung über Bluetooth (Bluetooth abschaltbar), mit einem Anschluss (Wasserwechselgruppe) z. B. für Trinkwasser kalt (PWC), bestehend aus: Magnetventileinheit(en) mit Sicherungsstift und Durchflussbegrenzer, Wartungsabsperrung(en), Kupplungsstück(en), Netzteil mit Ausgangskabel Länge 5 m, Steuereinheit, Rohbauset, Bauschutz ablängbar, Abdeckplatte aus gebürstetem Edelstahl, Befestigungsmaterial, Durchfluss 10 l/min (4 oder 15 l/min mit optionalem Zubehör), zum Einbau im Nassbau oder in Vorwandsystemen, kleine Ein-/ Revisionsbaumaße, Anschluss an die Mini-Systemsteuerung möglich, Temperaturmessarmatur Pt1000 und Control-PLUS nachrüstbar, zeit- und temperaturabhängige Spülmaßnahmen, zwei Betriebsmodi voreinstellbar (z. B. für Schul- und Ferienbetrieb), Logbuch mit je 3000 Einträgen für Spül- und Systemereignisse, integrierte Überlaufüberwachung, Anbindung an GLT über Digital I/O, Rohraußengewinde, Ablauf mit integriertem Geruchsverschluss DN 50, mit integriertem Magnetventil und Filtersieb DN 15, mit Absperrfunktion zur Wartung, DVGW-Zulassung W 540, SVGW-Zulassung, nach UBA-Bewertungsgrundlage, Schallschutzzulassung nach DIN EN ISO 3822 Klasse 1 (bis 15 l/min), Druckstufe PN 10, max. Betriebstemperatur 70 °C, Schutzart IP45, Spannungsversorgung 230 V AC, Betriebsspannung 12 V DC, elektrische Leistungsaufnahme 14 W

komplett liefern und betriebsfertig montieren
Menge: 2,000 St
Kostengruppe DIN 276 2018-12: 412

**01.07.0168 Hygiene-Spüleinheit**
Hygiene-Spüleinheit

wie vor beschrieben, jedoch mit 2 Anschlüssen

komplett liefern und betriebsfertig montieren
Menge: 2,000 St
Kostengruppe DIN 276 2018-12: 412

#### 01.08 KG 412: Wasseranlagen, Warmwasserbereitung

**01.08.0001 Montageplatte aus Holz, tiefenverstellbar**
Montageplatte aus Holz, tiefenverstellbar
universell, UP

Verwendungszwecke
- Für Trockenbau
- Zur Montage von UP-Armaturen und -lüftern,
 Hygienespülungen und anderen Einbaugeräten

Technische Eigenschaften
- Werkstoff: Holz
- Breite: 60 cm
- Höhe: 27,5 cm
- Tiefe: 15,5 cm
- Nettogewicht: 2,237 kg

zusätzlicher Lieferumfang
- 8 Befestigungswinkel
- Befestigungsmaterial

komplett liefern und betriebsfertig montieren
Menge: 22,000 St
Kostengruppe DIN 276 2018-12: 412

**01.08.0002 Durchlauferhitzer 6,5 kW / 400V**
Durchlauferhitzer 6,5 kW / 400V

E-Kleindurchlauferhitzer elektronisch geregelt, druckfeste Bauart, mit effektivem und wartungsfreundlichem Blankdraht-Heizsystem IES®, Sensortaste und drei unterschiedlich farbige LED zur Bestimmung der maximalen Auslauftemperatur in drei Stufen (35 °C, 38 °C und 45 °C), auswechselbare Heizkartusche,
abnehmbare Blende für den Zugang zur Haubenschraube, geeignet zur
Nacherwärmung von vorerwärmtem Wasser (z.B. Solaranlage),
optisch integrierter Wandhalter für einfache Aufsteckinstallation, Strahlregler, T-Stück ⅜" und Druckschlauch ⅜" × 50 cm zur einfachen Installation mit
üblicher Sanitärarmatur im Lieferumfang enthalten,
Netzanschlussleitung, ⅜" Anschlüsse, IP25.

Leistung/Spannung 6,5 kW / 400 V
Absicherung 2 x 16 A
Anschluss Festanschlussdose
Nennquerschnitt 2,5 mm²
Warmwasserleistung 3,5 l/min ca. 40°C
Einschaltwassermenge 1,5 l/min

Gewicht Gerät ca. 1,5 kg mit Wasser
Maße Gerät (HxBxT) 135 x 186 x 87 mm

komplett mit Befestigungsmaterial und Inbetriebnahme
liefern und betriebsfertig montieren
Menge: 2,000 St
Kostengruppe DIN 276 2018-12: 412

**01.08.0003 Durchlauferhitzer 11/13,5 kW 400V - Untertischgerät**
Durchlauferhitzer 11/13,5 kW 400V - Untertischgerät

E-Kompaktdurchlauferhitzer elektronisch geregelt für konstante Warmwassertemperaturen, druckfeste Bauart, gradgenaue Temperaturen zwischen 20°C und 60°C, große LCD-Anzeige, zwei programmierbare Festwerttasten, strömungsoptimiertes Blankdraht-Heizsystem, doppeltes Sicherheitssystem, geeignet zur Nacherwärmung von vorerwärmtem Wasser
(z.B. Solaranlage), Einstellung der maximalen Leistungsaufnahme bei der
Installation, außen liegende ⅜" Wasseranschlüsse, T-Stück ⅜" und Druckschlauch ⅜" × 50cm im Lieferumfang enthalten,
Netzanschlussleitung, druckfeste oder drucklose Installation direkt an die
Armatur, IP 24.

Leistung/Spannung 11/13,5 kW / 400 V
Absicherung 3x20 A
Anschluss Festanschluss
Nennquerschnitt 2,5 mm²
Warmwasserleistung 5,8 l/min ca. 45°C
Einschaltwassermenge 2,0 l/min

Gewicht Gerät ca. 2,2 kg mit Wasser
Maße Gerät (HxBxT) ca. 294 x 180 x 110 mm

komplett mit Befestigungsmaterial und Inbetriebnahme
liefern und betriebsfertig montieren
Menge: 14,000 St
Kostengruppe DIN 276 2018-12: 412

**01.08.0004 Durchlauferhitzer 11/13,5 kW 400V - Übertischgerät**
Durchlauferhitzer 11/13,5 kW 400V - Übertischgerät

E-Kompaktdurchlauferhitzer elektronisch geregelt für konstante Warmwassertemperaturen, druckfeste Bauart, gradgenaue Temperaturen zwischen 20°C und 60°C, große LCD-Anzeige, zwei programmierbare Festwerttasten, strömungsoptimiertes Blankdraht-Heizsystem, doppeltes Sicherheitssystem, geeignet zur Nacherwärmung von vorerwärmtem Wasser
(z.B. Solaranlage), Einstellung der maximalen Leistungsaufnahme bei der
Installation, außen liegende ½" Wasseranschlüsse,
Netzanschlussleitung, druckfeste oder drucklose Installation direkt an die
Armatur, IP 25.

Leistung/Spannung 11/13,5 kW / 400 V
Absicherung 3x20 A
Anschluss Festanschluss
Nennquerschnitt 2,5 mm²
Warmwasserleistung 5,8 l/min ca. 45°C
Einschaltwassermenge 2,0 l/min

Gewicht Gerät 2,7 kg mit Wasser
Maße Gerät (HxBxT) 294 x 180 x 110 mm

komplett mit Befestigungsmaterial und Inbetriebnahme
liefern und betriebsfertig montieren
Menge: 3,000 St
Kostengruppe DIN 276 2018-12: 412

**01.08.0005 Durchlauferhitzer 18/21/24/27kW, 400V**
Durchlauferhitzer 18/21/24/27kW, 400V

E-Komfortdurchlauferhitzer, elektronisch geregelt für konstante Warmwassertemperaturen, Bedienfeld mit fünf unterschiedlich farbigen LED und einer Sensortaste zur Temperaturwahl auf 35 °C, 38 °C, 42 °C, 45 °C und 55 °C, druckfeste Bauart, strömungsoptimiertes Blankdraht-Heizsystem IES®, für Wasserspararmaturen geeignet durch besonders niedrige Einschaltwassermenge
1,5 l/min, doppeltes Sicherheitssystem, Multiple Power System MPS® für
Einstellung der maximalen Leistungsaufnahme bei der Installation, variable Elektroanschlussmöglichkeit, großzügiger Anschlussraum für Aufputz- und
Unterputzinstallation ½", IP 25,

Leistung/Spannung 18/21/24/27kW / 400 Volt
Absicherung 3x30 A
Anschluss Festanschluss
Nennquerschnitt 4,0 mm²
Warmwasserleistung 10,7 l/min ca. 40°C
Einschaltwassermenge 1,5 l/min

Gewicht Gerät 4,2 kg mit Wasser
Maße Gerät (HxBxT) 468 x 239 x 96 mm

komplett mit Befestigungsmaterial und Inbetriebnahme
liefern und betriebsfertig montieren
Menge: 3,000 St
Kostengruppe DIN 276 2018-12: 412

#### 01.09 KG 419: Sonstiges

*Hinweis: Sanitär*

**01.09.0001 Druckprüfung**
Druckprüfung

der gesamten Trinkwasseranlage nach DIN 1988 für das Leitungssystem entsprechend der Vorschriften, einschließlich liefern und entsorgen des Prüfmediums. Das Abdichten der Endstellen ist im Einheitspreis zu kalkulieren.

Die Druckprüfung darf aus Hygienegründen nicht mit Wasser erfolgen.

Die Druckprüfung mit Luft bzw. inerten Gasen bei verlegten Rohrleitungen von Trinkwasser-Installationen erfolgt gemäß den ZVSHK/BHKS Merkblättern "Dichtheitsprüfungen von Trinkwasser-Installationen mit Druckluft, Inertgas oder Wasser"
Die Druckprüfung mit Wasser und Spülung erfolgt dann vor der eigentlichen Inbetriebnahme der Rohrleitung.

Die angegebene Stückzahl entspricht der Anzahl der Teilabschnitte. Es kann nicht von einer gesamten Druckprüfung ausgegangen werden.

inkl. Dokumentation der Druckprüfung über einen Schreiber
Menge: 6,000 St
Kostengruppe DIN 276 2018-12: 419

**01.09.0002 Spülen des Leitungssystems**
Spülen des Leitungssystems

der Trinkwasserversorgung entsprechend der DIN 1988, einschließlich Spülzertifikat
Menge: 1,000 psch
Kostengruppe DIN 276 2018-12: 419

**01.09.0003 Anzeige entsprechend Trinkwasserverordnung**
Anzeige entsprechend Trinkwasserverordnung

Anzeige der errichteten oder wieder in Betrieb zu nehmenden Trinkwasseranlage an das Gesundheitsamt der Trinkwasserverordnung.
Sämtliche notwendigen Unterlagen sind durch den AN zu erstellen und in gefordertem Umfang zur Verfügung zu stellen.
Die anfallenden behördlichen Gebühren sind im Einheitspreis zu berücksichtigen.
Menge: 1,000 psch
Kostengruppe DIN 276 2018-12: 419

**01.09.0004 Trinkwasseruntersuchung**
Trinkwasseruntersuchung

Untersuchung des Wassers der kompletten Anlage entsprechend den Forderungen aus Abschnitt 4, §14 und folgende der Trinkwasserverordung. Dies umfasst die Untersuchung der Mikrobiologie.
Sämtliche notwendigen Unterlagen sind durch den AN zu erstellen und in gefordertem Umfang zur Verfügung zu stellen.
Die anfallenden behördlichen Gebühren sind im Einheitspreis zu berücksichtigen.
Das Wasser ist darüber hinaus auf Legionellenwachstum zu prüfen.

Der Prüfungsumfang beträgt:
  6 St Entnahmestellen für Kaltwasser
  6 St Entnahmestellen für Warmwasser
Menge: 1,000 St
Kostengruppe DIN 276 2018-12: 419

**01.09.0005 Installation nach Fliesenmaß**
Installation nach Fliesenmaß

Die Installation der Einrichtungsgegenstände ist entsprechend des vom Architekten vorgegebenen Fliesenspiegels durchzuführen. Die Rohinstallation ist darauf entsprechend abzustimmen.
Der Mehraufwand für Maßhaltigkeit und Klärung mit den Beteiligten ist in diesrer Position zu Berücksichtigen.

Dies umfasst im wesentlichen:

Waschtischanlagen
WC Anlagen
Urinalanlage
Badewanne
Duschen
Spülen
Ausgüsse
Auslaufventile
Luftauslässe oder Einzelraumlüfter

sämtlich mit allen dazugehörigen Ausstattungen wie Armaturen, Haken, Spiegel, Halter, Brausen u.s.w.
Menge: 1,000 psch
Kostengruppe DIN 276 2018-12: 419

**01.09.0006 Abdichten der Anschlussfugen**
Abdichten der Anschlussfugen

für Sanitäreinrichtungsgegenstände.
Sämtliche, in diesem Leistungsverzeichnis genannten WC´s, Waschtische, Urinale und Badewannen sind mit Silikon an den Kanten zwischen Fliesen und Einrichtungsgegenstand abzufugen. Das notwendige Material, die Reinigungsarbeiten und die Ausführung sind im Einheitspreis zu kalkulieren.
Menge: 1,000 psch
Kostengruppe DIN 276 2018-12: 419

*Hinweis: Allgemein*

**01.09.0007 Bestandsordner**
Bestandsordner

Vom AG werden Grundriss- und Schnittpläne oder sonstige
Baupläne der Baumaßnahme als DWG-Dateien zur Verfügung
gestellt. Von Seiten des Auftraggebers wird die Form der Inhaltsstruktur vorgegeben.
Vom AN sind folgende Bestandsunterlagen, Pläne auf DIN
A4 gefaltet, dauerhaft und kräftig lochverstärkt, in
beschrifteten Heftordnern mit stabilen Registern, mit
folgendem Inhalt anzufertigen:

1. Inhaltsverzeichnis
2. Zusammenstellung der wichtigsten technischen Daten,
  mit Anlagenbeschreibung;
3. Auflistung aller prüfzeichenpflichtigen Bauteile und
  Baustoffe des Gewerkes
entsprechend BetrSichV;
4. Alle für einen sicheren und wirtschaftlichen Betrieb
  erforderlichen Betriebs-
Gebrauchs- und
Wartungsanleitungen nach DIN EN 62079; Erstellen von
  Anleitungen, Gliederung, Inhalt und
Darstellung  (entsprechend
GPSG§4 (4));
5. Technische Unterlagen der eingebauten Bauteile;
6. Ersatzteillisten und Gerätelisten;
7. Allgemeine bauaufsichtliche Zulassungen und
  Prüfzeugnisse;
8. Kopien vorgeschriebener Prüfbescheinigungen und
  Werksatteste;
9. Dokumentation hydraulischer Abgleich;
10. Protokolle über die Dichtigkeitsprüfung;
11. Protokoll über die Einweisung des Wartungs- und
  Bedienpersonals;
12. Protokolle der einzelnen Inbetriebnahmen;
13. Sachverständigen-Protokolle;
14. Konformitätserklärung entsprechend des BauPG § 9
(1);
15. Bestandszeichnungen wie Grundrisse, Anlagenschemen
  (Schnitte und Details soweit erforderlich);
16. Elektrischer Übersichtsplan nach DIN 40 719 T1,
  Schalterungsunterlagen; Begriffe,
Einteilung;
17. Anschlussplan nach DIN 40 719 T9,
  Schalterungsunterlagen; Ausführen von
  Anschlussplänen;

als Papierzeichnungen, farbig angelegt, gefaltet DIN
A4.
Zusätzlich als DXF- oder AutoCAD DWG-Datei in der
CAD-Struktur der CAD-Stelle Bayern (Layerstruktur,
Farbtabellen, Linientypen, Maßstäbe) sowie ein Satz
zugehöriger Plot-Dateien im HPGL/2 Format (für Farbplot
auf HP DesignJet 1050C).

Die Unterlagen sind 3-fach im Ordner abgeheftet
abzuliefern.
Zusätzlich sind sämtliche Unterlagen in digitaler Form,
wie oben beschrieben, als DVD gebrannt zu übergeben.
Menge: 1,000 psch
Kostengruppe DIN 276 2018-12: 419

**01.09.0008 Erstellen der Bestandspläne**
Erstellen der Bestandspläne

für die komplette, in diesem Leistungsverzeichnis beschriebenen Anlagen.
Dem Auftragnehmer werden die vom Ingenieurbüro erstellten Pläne als CAD Pläne im DXF oder DWG Format zur Verfügung gestellt.

Umfang der zu liefernden Unterlagen jeweils im DIN A 4 Ordner geheftet:

-  Grundrisspläne schwarz weiss, farbig angelegt
-  Funktionsschemen schwarz weiss, farbig angelegt
-  Detailpläne schwarz weiss, farbig angelegt
-  Stromlaufpläne
-  Regelschemata

Sämtliche Unterlagen sind 3-fach abzuliefern.

Zusätzlich sind die Daten auf CD im DXF Format zur Verfügung zu stellen.
Menge: 1,000 psch
Kostengruppe DIN 276 2018-12: 419

**01.09.0009 Funktionsschema in der Zentrale**
Funktionsschema in der Zentrale

an passendem Ort aufhängen. Das Funktionsschema ist farbig anzulegen und hinter Glas oder in Folie eingeschweißt an einem geeigneten Ort der mit dem Bauherrn festzulegen ist in der Zentrale aufzuhängen.
Menge: 1,000 St
Kostengruppe DIN 276 2018-12: 419

**01.09.0010 Verdrahtungsplan**
Verdrahtungsplan

Erstellen eines Verdrahtungsplanes für die komplette Leistung in diesem Leistungsverzeichnis (alle Feldgeräte und sonstigen Bauteile) einschließlich  Schaltschrank komplett mit Kabelliste.

Die Bezeichnung der Feldgeräte mit Angabe der Adern - Querschnitte sowie Ausgangs- und Endpunkt.

bestehend aus

-Grundrissplan mit Eintrag der Lage der Feldgeräte sowie Bereichnung
-Kabelliste mit Bezeichnung der Feldgeräte, Angabe der Leitungsquerschnitte sowie Bezeichung von Anfang und Endpunkt

Die Unterlagen sind 3-fach auszustellen.
Menge: 1,000 psch
Kostengruppe DIN 276 2018-12: 419

**01.09.0011 Prüfen der Verkabelung**
Prüfen der Verkabelung

Von der bauseitigen oder beauftragten Elektrofirma werden die Leitungen an die Motore, Geräte und Schaltschränke herangeführt und gekennzeichnet.
Prüfen der elektrischen Verkabelung und der Steuer- und Regelanlage sowie Abstellen einer Fachkraft für die Inbetriebnahme der Steuer und Regelanlage.
Menge: 1,000 psch
Kostengruppe DIN 276 2018-12: 419

**01.09.0012 Anklemmarbeiten für Feldgeräte**
Anklemmarbeiten für Feldgeräte

Ablängen, auflegen, absetzen, einführen und anklemmen der bauseits gemäß Schaltplan bezeichneten und verlegten Elektroleitungen an die außerhalb des Schaltschrankes liegenden Motore, Geräte und Tableaus sowie des Schaltschrankes.
Ebenfalls im Schaltschrank anzuklemmen ist die Einspeiseleitung. Die Klärung der Phasenzuordnung ist mit der bauseitigen Elektrofirma durchzuführen.
Von der bauseitigen oder beauftragten Elektrofirma werden die Leitungen an die Motore, Geräte und Schaltschränke herangeführt und gekennzeichnet.
Eine Überprüfung der bauseits verlegten Elektroleitungen hat eigenverantwortlich zu erfolgen.
Die Leitungen sind in die Betriebsmittel einzuführen, zugentlastet zu befestigen, zu kennzeichnen und auf die erforderliche Länge abzuisolieren.
Incl. der Verdrahtung
und Einbau der Regelkomponenten und Module im Schaltschrank
Menge: 1,000 psch
Kostengruppe DIN 276 2018-12: 419

**01.09.0013 Inbetriebnahme und Einregulierung**
Inbetriebnahme und Einregulierung

Inbetriebnahme und Ersteinregulierung der Regelanlagen des Lieferumfanges nach den angegebenen Sollwerten. einschl. der Inbetriebnahme der Schaltanlage, Prüfung aller Schaltfunktionen des Steuerungsteiles in Verbindung mit Leistungs- und Regelteil. Einweisung des Bedienungspersonales. Diese Arbeiten müssen ausschließlich durch die Regelungsfirma durchgeführt werden. Ein Protokoll über die durchgeführten Arbeiten durch die Regelungsfirma ist bei der Abnahme mit abzuliefern.

beinhaltet u.a.:

-  Inbetriebnahme Schaltschränke
-  Prüfung Motordrehrichtungen
-  Messung der Motornennströme und Einstellung  der  Schutzeinrichtungen
-  Funktionsprüfung der elektromechanischen Sicherheitseinrichtungen
-  Funktionsprüfung von Fernbedienungen
-  Inbetriebnahme und Einregulierung der Wasserzähler und  Wärmemengenzähler

Nach Abschluß der Inbetriebnahme ist ein Meßprotokoll mit Dokumentation der Istwerte zu erstellen. Übergabe der Schaltschränke mit Plänen in dreifacher Ausfertigung
Menge: 1,000 psch
Kostengruppe DIN 276 2018-12: 419

**01.09.0014 Wiederholte Einweisung des Personals**
Wiederholte Einweisung des Personals

Hierfür ist ein gesondertert Termin mit den, vom AG genannten Personen zu vereinbaren.

Teilnehmer:

-  Bauherr
-  Bedienpersonal
-  zuständige Firma
-  Ingenieurbüro

Umfang der Einweisung ist die komplette, vom Auftragnehmer erstellte Anlage.
Dem Auftragnehmer sind die Regelfunktionen mit Ihrem Hintergrund sowie die Bedienelemente der Anlagen zur erklären und vorzuführen.
Die abgestimmten Grundeinstellungen für Drehzahl, Heizkennlinien, Zeitprogramme u.s.w. sind vorzunehmen.
Menge: 1,000 psch
Kostengruppe DIN 276 2018-12: 419

**01.09.0015 Fahrbares Gerüst**
Fahrbares Gerüst

für Montagehöhen über 4,00 m. Die Grundfläche muss für die auszuführenden Arbeiten geeignet sein. Die Ausrüstung des Gerüstes entsprechend der UVV ist im EP zu kalkulieren.
Das Auf-, Abbauen sowie das Vorhalten des Gerüstes für die Zeit von 4 Wochen ist im Einheitspreis zu berücksichtigen.
Menge: 1,000 St
Kostengruppe DIN 276 2018-12: 419

**01.09.0016 Verlängerungswoche für Gerüst**
Menge: 2,000 Wo
Kostengruppe DIN 276 2018-12: 419

**01.09.0017 Stahlkonstruktion verzinkt**
Stahlkonstruktion verzinkt

Stahlkonstruktion aus Stahlprofilen an Ort und Stelle zusammengeschweißt oder verschraubt (für Spezialkonsolen, Aufhängungen, Festpunkkonstruktionen usw.), verzinkte Ausführung.
Diese Konstruktionen umfassen auf die von verschiedenen Herstellern vorgefertigten Schienen und dazugehörigen Befestigungen (z.B. Mefa, Hilit, Müpro u.s.w.).
Die Kosten für Stemm-, Bohr- und Fräsarbeiten zur Befestigung der Konsolen und Halterungen sind im normalen Umfang im Einheitspreis zu kalkulieren.
Menge: 150,000 kg
Kostengruppe DIN 276 2018-12: 419

**01.09.0018 Bezeichnungsschilder 100/50**
Bezeichnungsschilder 100/50

als Bezeichnungsschild ausgeführt als weißes Resopalschild mit schwarzer Schrift und dreizeiliger Beschriftung in der Grösse von 100mm/50mm. Bestehend aus Grundplatte mit Schweißhalter und Plexiglasabdeckung.
Auf dem Schild sind die für das Anlagenteil notwendigen Informationen (Bezeichnung, Inhalt, Adresse, Strangbezeichnung, Plannummer, Anlagennummer  u.s.w.) zu gravieren.
Menge: 28,000 St
Kostengruppe DIN 276 2018-12: 419

*Hinweis: Vortext Stundenlohnarbeiten*
Vortext Stundenlohnarbeiten

Vortext Stundenlohnarbeiten

Die Nebenkosten wie An- und Abtransport von Materialien, Baustelleneinrichtung, Beistellung von Werkzeugen und Geräten, Verbrauch von Strom und Wasser, Versicherungen usw. sind laut VOB  in den Einheitspreisen enthalten.

Die Verrechnungssätze für nachstehende Lohn- und Berufsgruppen sind unaufgegliedert anzubieten.

In ihnen enthalten sind:
-  Lohn- und Gehaltskosten
-  Lohn- und Gehaltsnebenkosten
-  Sozialkosten einschließlich Sozialkassenbeiträge
-  Gemeinkostenanteile
-  Gewinn

Zuschläge zu den Verrechnungssätzen für vom Auftraggeber angeordnete oder zu vertretende Nacht-, Sonntags-, Feiertags- und Mehrarbeit (Überstunden) sind gesondert nachzuweisen. Sie werden in Höhe der tariflichen Vereinbarung vergütet.
Für Nacht-, Sonntags- und Feiertagsarbeit wird als Zuschlag nur der Beitrag zur gesetzlichen Unfallversicherung vergütet. Für Mehrarbeit werden zusätzlich die Sozialkosten vergütet.

Beschäftigt der Bieter bei einer der nachstehenden Lohn-/Berufsgruppen keine Arbeitskräfte, hat er dies anzugeben und statt dessen den Einsatz möglichst gleichwertiger Arbeitskräfte anzubieten.

**01.09.0019 Regelungsmonteurstunden**
Menge: 10,000 h
Kostengruppe DIN 276 2018-12: 419

**01.09.0020 O-Monteurstunden**
Menge: 10,000 h
Kostengruppe DIN 276 2018-12: 419

**01.09.0021 A-Monteurstunden**
Menge: 10,000 h
Kostengruppe DIN 276 2018-12: 419

**01.09.0022 B-Monteurstunden**
Menge: 10,000 h
Kostengruppe DIN 276 2018-12: 419

*Hinweis: Vortext Kernbohrungen*
Vortext Kernbohrungen

Nachfolgend aufgeführte Kernbohrungen sind, soweit nicht anders vermerkt immer in dem Durchmesser auszuführen, dass eine, zur entsprechnden Dimension der Rohrleitung passende Brand- und Rauchschutzdurchführung für Rohrleitugen darin montiert werden kann und diese Durchführung dann nach dem durchschieben der Rohrleitung den Prüfbescheinigungen entsprechend dicht abschließt.

Angegeben wird immer die Dimension der Bohrung.

Es kann sich hier um Trinkwasser, Abwasser, Heizungs oder Lüftungsleitungen sowie andere Medienleitungen aus brennbaren oder nichtbrennbaren Baustoffen handeln. Die Festlegung des Bohrkronendurchmessers in Abhängigkeit der gewählten Brandschutzdruchführung mit der Zulassung für F90 und rauchdichtem Abschluss hat durch den Bieter zu erfolgen.

Das Vorhalten der notwendigen Bohrkronen ist in den Einheitspreisen zu berücksichtigen. Es wird nicht akzeptiert dass die Bohrungen in einem anderen Durchmesser ausgeführt werden und dann nachträglich vergossen werden müssen.

Das Auf-, Abbauen und Vorhalten der notwendigen Geräte und das Entsorgen des Bohrabfalles ist im Einheitspreis zu berücksichtigen.
Der Montageort und die gefährdeten Stellen sind entsprechend abzudecken und zu sichern. Bei Bohrungen durch die Decke ist der darunterliegende Raum durch eine eigene Person zu sichern.

Vor Beginn der Kernborhung ist die Lage immer mit dem zuständigen Architekten oder Statiker abzustimmen.

**01.09.0023 Bohrung bis Durchmesser da=60 mm**
Bohrung bis Durchmesser da=60 mm

-  Betonwände  Dicke  30 cm
-  Betondecken  Dicke  30 cm
-  Ziegelwände  Dicke  30 cm
-  Holzlwände  Dicke  30 cm
Menge: 6,000 St
Kostengruppe DIN 276 2018-12: 419

**01.09.0024 Bohrung bis Durchmesser da=80 mm**
Bohrung bis Durchmesser da=80 mm

-  Betonwände  Dicke  30 cm
-  Betondecken  Dicke  30 cm
-  Ziegelwände  Dicke  30 cm
-  Holzlwände  Dicke  30 cm
Menge: 6,000 St
Kostengruppe DIN 276 2018-12: 419

**01.09.0025 Bohrung bis Durchmesser da=100 mm**
Bohrung bis Durchmesser da=100 mm

-  Betonwände  Dicke  30 cm
-  Betondecken  Dicke  30 cm
-  Ziegelwände  Dicke  30 cm
-  Holzwände  Dicke  30 cm
Menge: 6,000 St
Kostengruppe DIN 276 2018-12: 419

**01.09.0026 Eisenabschnitte**
Eisenabschnitte

bei Kernbohrungen durch Stahlbetondecken oder -wände. Der Nachweis ist anhand der Bohrkerne zu führen.
Menge: 25,000 cm2
Kostengruppe DIN 276 2018-12: 419

*Hinweis: Beschreibung Wartung*
Gewährleistungszeit

Wartung der kompletten, in diesem Leistungsverzeichnis beschriebenen
Anlagen im Sinne und Umfang der VOB/B § 13 Abs. 4, so dass die
Gewährleistung vom Auftragnehmer für 4 Jahre übernommen wird.

Bei Auftragserteilung ist vom Auftragnehmer bis 10 Werktage nach
Auftragseingang eine Gewährleistungsliste mit allen Anlagenteilen und den
dazugehörigen Gewährleistungsfristen zu erstellen.

Die Liste wird Inhalt des separat zu vereinbarenden Wartungsvertrages.
Die Wartungsarbeiten sind gemäß der gültigen AMEV-Vorschriften und den
Arbeitskarten nach VDMA durchzuführen.

Reaktionszeit bei Störungen:
1. Notfall, kurzfristige / sofortige Präsenz
2. betriebsgefährdende Störung innerhalb 4 h
3. Störungen die nicht unter 1 oder 2 fallen, innerhalb von 8 Stunden
oder in Absprache mit dem AG

Der Bieter hat die geforderten Arbeitskarten auf der Grundlage des
Leistungsverzeichnisses, der gültigen AMEV und unter Fortschreibung
der Bauausführung zu erstellen.

Grundlage der Vergütung des Wartungsvertrages für die gesamte Gewährleistungszeit von 4 Jahren sind die in den Pos. genannte Pauschalpreise.

Der Wertung des Instandhaltungsangebotes wird eine Laufzeit von 4 Jahren zu
Grunde gelegt. Die Vergabe der Herstellung erfolgt durch das zuständige Amt.
Der Instandhaltungsvertrag wird nach erfolgter Abnahme durch die nutzende
Verwaltung geschlossen. Ein Anspruch auf Abschluss eines
Wartungs-/Instandhaltungsvertrages besteht nicht.

**01.09.0027 Verlängerung gemäß VDMA 24186 für das 1. Jahr**
In dieser Position ist die Angebotssumme für die Wartung in einem Zeitraum von 4 Jahren, für das 1. Jahr während der Gewährleistung einzutragen. Alle in den Vertrag erwähnten Leistungen sind in dieser Position zu kalkulieren.

Basis der Kalkulation sind die Anlagenliste der Bestandsanlagen, Schemata Bestand sowie die Leistungen in der vorliegenden Leistungsbeschreibung.
Menge: 1,000 psch
Kostengruppe DIN 276 2018-12: 419

**01.09.0028 Verlängerung gemäß VDMA 24186 für das 2. Jahr**
In dieser Position ist die Angebotssumme für die Wartung in einem Zeitraum von 4 Jahren, für das 2. Jahr während der Gewährleistung einzutragen. Alle in den Vertrag erwähnten Leistungen sind in dieser Position zu kalkulieren.

Basis der Kalkulation sind die Anlagenliste der Bestandsanlagen, Schemata Bestand sowie die Leistungen in der vorliegenden Leistungsbeschreibung.
Menge: 1,000 psch
Kostengruppe DIN 276 2018-12: 419

**01.09.0029 Verlängerung gemäß VDMA 24186 für das 3. Jahr**
In dieser Position ist die Angebotssumme für die Wartung in einem Zeitraum von 4 Jahren, für das 3. Jahr während der Gewährleistung einzutragen. Alle in den Vertrag erwähnten Leistungen sind in dieser Position zu kalkulieren.

Basis der Kalkulation sind die Anlagenliste der Bestandsanlagen, Schemata Bestand sowie die Leistungen in der vorliegenden Leistungsbeschreibung.
Menge: 1,000 psch
Kostengruppe DIN 276 2018-12: 419

**01.09.0030 Verlängerung gemäß VDMA 24186 für das 4. Jahr**
In dieser Position ist die Angebotssumme für die Wartung in einem Zeitraum von 4 Jahren, für das 4. Jahr während der Gewährleistung einzutragen. Alle in den Vertrag erwähnten Leistungen sind in dieser Position zu kalkulieren.

Basis der Kalkulation sind die Anlagenliste der Bestandsanlagen, Schemata Bestand sowie die Leistungen in der vorliegenden Leistungsbeschreibung.
Menge: 1,000 psch
Kostengruppe DIN 276 2018-12: 419
